# 715a Turnhalle WOR
Angebotsaufforderung (GAEB DA XML 3.3, DA83)
Währung: EUR
Erstellt mit: CaliforniaX by G&W Software AG, CaliforniaX V25.1.03, 23.04.2026

## Deckblatt
Angebot / Leistungsverzeichnis
Malerarbeiten/WDVS BA3.1 / P2/P4-19

| Bauvorhaben: | Isar-Loisach-Realschule-Wolfratshausen / BA 3 - Sanierung und Erweiterung Hauptgebäude A / Franz-Kölbl-Weg 2, 82515 Wolfratshausen |
| --- | --- |
| Bauherr: | Landkreis Bad Tölz-Wolfratshausen / Prof.-Max-Lange-Platz 1 \| 83646 Bad Tölz |
| Angebotsabgabe: / / Angebotseröffnung: | Elektronisch über Vergabeplattform / / 20.05.2026, 10:00 Uhr, |
| Beginn der Leistung: | 41.KW 2026 |
| Ende der Leistung: | 48 KW 2026 (WDVS) bzw. 17. KW 2027 (Malerarbeiten) |

| Angebotssumme: | Summe Netto: | € |
| --- | --- | --- |
|  | 19% MwSt. | € |
|  | Summe Brutto: | € |

| geprüfte Angebotssumme: | Summe Netto: | € |
| --- | --- | --- |
|  | 19% MwSt. | € |
|  | Summe Brutto: | € |

## Maler_WDVS-Arbeiten BA3.1
Datum: 23.04.2026

*Hinweis: Baubeschreibung*
1  Allgemeines
Das Landratsamt Bad Tölz-Wolfratshausen saniert seit ein paar Jahren die Isar-Loisach-Realschule-Wolfratshausen, Franz-Klöbl-Weg 2 in 82515 Wolfratshausen. Die Maßnahme 1 Sanierung und Aufstockung Fachklassentrakt, sowie die Maßnahme 2 mit der Errichtung einer Ganztagsschule sind bereits abgeschlossen. Nun erfolgt die Maßnahme 3 Sanierung, Umbau und Erweiterung des Hauptgebäudes in 2 Bauabschnitten. Im Bauabschnitt 3.1 wird eine Mehrzweckhalle mit Sanitäranlagen und 6 zusätzlichen Klassenzimmern errichtet (Förderpaket P2 und P4), sowie in einem Bestandsanbau des Bau A ein Lehrerzimmer mit Besprechungs- und Seminarräumen geschaffen.
In einem 2. Bauabschnitt (ebenfalls Förderpaket P2), der nicht Gegenstand dieser Ausschreibung ist, werden die restlichen Gebäude des Bau A optimiert und die Gebäudehüllen saniert (mit Ausnahme des Anbaus aus dem Jahr 2009.

2 Baustellensituation/Örtliche Verhältnisse
Das Gebäude ist über den Franz-Kölbl-Weg erreichbar. Die Baustelleneinrichtung befindet sich in einem Teilbereich der Schul-Parkplätze vor den Gebäuden, sowie rund um den Erweiterungbau. Außerhalb dieses festgelegten Umgriffs der Baustelleneinrichtung können keine Flächen zur Verfügung gestellt werden. Das Gebäude ist nur eingeschränkt auf der Ostseite mit einem LKW direkt anfahrbar. Die Materialien und das Werkzeug sind daher auf die übrigen Gebäudeseiten bzw. innerhalb des Gebäudes entsprechend zu vertragen.

Wir weisen explizit darauf hin, dass es sich um ein auch während der Bauphase komplett genutztes Objekt handelt (mit Ausnahme der direkt vom Umbau betroffenen Bereiche), soweit die Arbeiten außerhalb der Schulferien stattfinden. Größere Beeinträchtigungen während der Unterrichtszeiten der Schule sind zu vermeiden. Während der gesamten Bauphase ist durchgehend Rücksicht auf die Lehrer und Schüler der Schule, sowie ihrer Besucher zu nehmen. Hier ist eine Feinabstimmung der Arbeitsvorgänge zwischen den Auftragnehmern und der örtlichen Bauleitung unumgänglich und bereits in der Arbeitsvorbereitung der Firmen entsprechend zu berücksichtigen. Arbeiten samstags sind nach Abstimmung mit der Bauleitung möglich.

Weitere Hinweise
- Die Anschlüsse für Strom und Wasser werden bauseits bereitgestellt.
- Eine bauseitige Transporthilfe steht nicht zur Verfügung. Der AN hat den Transport seiner Leistungen eigenständig zu organisieren.

*Hinweis: Zusätzliche Technische Vertragsbedingungen (ZTV) - Allgemeiner Teil*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mitarbeiter und Besucher des Gebäudes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

Bei Schulen ist darüber hinaus auf erforderliche baulärmfreie Zeiten im Rahmen der Abschlussprüfungen am Schuljahresende, sowie sonstige zeitliche Einschränkungen der Lärmemissionen aus Baustellentätigkeit zu achten. Entsprechende Einschränkungen werden an gesonderter Stelle im LV bekannt gegeben.

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: ZTV - Besonderer Teil - Malerarbeiten*
Zusätzliche Technische Vertragsbedingungen - Besonderer Teil - Malerarbeiten

ALLGEMEINES

Maßgebend für die Ausführung sind die VOB Teil C, Allgemeine Technische Vertragsbedingungen für Bauleistungen (ATV), neueste Fassung, einschl. aller sonstigen gewerkespezifischen einschlägigen Normen und Vorschriften, behördlichen Erlasse und Gesetze.

Folgende DIN-Vorschriften werden in Ergänzung zu obigen Ausführungen explizit benannt:

ATV DIN 18299 Allgemeine Regelungen für Bauarbeiten jeder Art
ATV DIN 18363 Maler- und Lackierarbeiten - Beschichtungen
DIN EN 13300 Beschichtungsstoffe - Wasserhaltige Beschichtungstoffe und Beschichtungssysteme für Wände und Decken im Innenbereich
DIN EN ISO 11909 Bindemittel für Beschichtungsstoffe

Die Preise verstehen sich ohne Unterschied der Lage, der Höhe und der Grundrissform falls in den Positionen nicht gesondert darauf hingewiesen wird. Alle für die Durchführung der Arbeiten erforderlichen Hilfsmittel und Gerüste sind in die Einheitspreise einzurechnen.

STOFFE UND BAUTEILE
Alle Werkstoffe eines kompletten Aufbaues müssen von einem Hersteller stammen, um die Verträglichkeit der Anstrichstoffe untereinander zu gewährleisten. Es sind nur Markenfabrikate zu verwenden. Die vorgesehenen Arbeiten sind genau nach Werkvorschriften der Herstellerfirma auszuführen.

Das Material darf nur in Originalverpackungen und in einwandfreiem Zustand angeliefert werden. Materialproben sind der Bauleitung unaufgefordert vorzulegen. Beanstandetes Material ist sofort von der Baustelle zu entfernen.

AUSFÜHRUNG
Vor Aufnahme der Arbeiten ist vom AN der zu behandelnde Untergrund auf Eignung und notwendige Ebenheit verantwortlich nach den DIN-Normen zu untersuchen. Mängel und Unfertigkeiten sind der Bauleitung mitzuteilen. Nach Aufnahme der Arbeiten gilt der Untergrund als abgenommen.

Alle Fußböden, Fenster, Türzargen, Verglasungen, Sichtbeton-Bauteile und sonstige unmittelbar angrenzende Bauteile sind sorgfältig abzudecken nzw. abzukleben und von Verunreinigungen zu schützen. Klebebänder dürfen die Beschichtungen der Fensterrahmen und Türzargen sowie sonstiger oberflächenfertiger Bauteile nicht angreifen und müssen sich rückstandsfrei entfernen lassen. Evtl. aufgetretene Verunreinigungen oder Farbflecken sind laufend zu entfernen. Anstriche sind nur auf trockenem Grund herzustellen, so dass sie vollkommen decken und als gleichmäßige Fläche ohne Ansätze der Pinselstriche oder Walzenbahnen erscheinen.

Beim Reinigen von Fassaden durch Strahlen mit Wasser sind ggf. Vorsorgemaßnahmen zu treffen, dass durch Fugen oder Putzrisse kein Wasser in die Umfassungswände eindringt. Das gilt in besonderem Maße für verdecktes Holzfachwerk.

Bei schadstoffhaltigen Zusätzen bei Nassreinigung sind die Gerüstlagen mit Folie so abzudecken, dass das Wasser über eine Rinne in einen Sammelbehälter geleitet wird.

Das Mischen der Farben hat nur in Räumen/ an Stellen zu erfolgen, die von der Bauleitung hierfür freigegeben sind. Farbreste, Schmutzwasser etc. dürfen keinesfalls in Ausgüsse, Wasch- oder WC Becken, Fußbodenentwässerungen ausgegossen werden. Geschieht dies doch, so haftet der AN für den entstandenen Schaden.

Beschläge und Schlösser sind prinzipiell frei von Farbschichten zu lassen. Der vereinbarte Einzelpreis versteht sich grundsätzlich für die fertige, komplette Ausführung der Arbeiten und aller Leistungen unter Zugrundelegung der anerkannten Regeln der Technik und der gesetzlichen / behördlichen Vorschriften.

*Hinweis: ZTV - Besonderer Teil - Wärmedämm-Verbundsysteme*
Zusätzliche Technische Vertragsbedingungen - Besonderer Teil - Wärmedämm-Verbundsysteme

ALLGEMEINES

Maßgebend für die Ausführung sind die VOB Teil C, Allgemeine Technische Vertragsbedingungen für Bauleistungen (ATV), neueste Fassung, einschl. aller sonstigen gewerkespezifischen einschlägigen Normen und Vorschriften, behördlichen Erlasse und Gesetze.

Folgende DIN-Vorschriften werden in Ergänzung zu obigen Ausführungen explizit benannt:

ATV DIN 18299 Allgemeine Regelungen für Bauarbeiten jeder Art
ATV DIN 18345 Wärmedämm-Verbundsysteme

Mitgeltende Normen und Richtlinien:

BFS Merkblatt Nr. 9
Beschichtungen auf mineralischen und pastösen Außenputzen
Herausgeber: Bundesausschuss Farbe und Sachwertschutz (BFS)

BFS Merkblatt Nr. 19
Risse in Außenputzen, - Beschichtung und Armierung
Herausgeber: Bundesausschuss Farbe und Sachwertschutz (BFS)

BFS Merkblatt Nr. 20.1
Beurteilung des Untergrundes für Putzarbeiten,: Maßnahmen zur Beseitigung von Schäden
Herausgeber: Bundesausschuss Farbe und Sachwertschutz (BFS)

BFS Merkblatt Nr. 21
Technische Richtlinien für die Planung und Verarbeitung von Wärmedämm-Verbundsystemen
Herausgeber: Bundesausschuss Farbe und Sachwertschutz (BFS)

BFS Merkblatt Nr. 26
Farbveränderung von Beschichtungen im Außenbereich
Herausgeber: Bundesausschuss Farbe und Sachwertschutz (BFS)

BFS Merkblatt Nr. 21
Technische Richtlinien für die Planung und Verarbeitung von Wärmedämm-Verbundsystemen
Herausgeber: Bundesausschuss Farbe und Sachwertschutz (BFS)

Merkblatt
Einbau und Verputzen von Platten aus extrudiertem Polystyrolschaum (XPS-R) mit rauer oder gewaffelter Oberfläche
Herausgeber: Industrieverband WerkMörtel e.V. (IWM)

Merkblatt
Ausführung von Sockelbereichen bei Wärmedämm-Verbundsystemen und Putzsystemen
Herausgeber: Industrieverband WerkMörtel e.V. (IWM)

Merkblatt
Praxismerkblatt Brandschutzmaßnahmen bei WDVS mit EPS-Dämmstoffen
Herausgeber: Industrieverband WerkMörtel e.V. (IWM ) und andere

Soweit in der Leistungsbeschreibung auf Technische Spezifikationen, z.B. nationale Normen, mit denen Europäische Normen umgesetzt werden, europäisch technische Bewertungen, gemeinsame technische Spezifikationen, Internationale Normen, Bezug genommen wird, werden auch ohne den ausdrücklichen Zusatz: "oder gleichwertig", immer gleichwertige Technische Spezifikationen in Bezug genommen.

Die Preise verstehen sich ohne Unterschied der Lage, der Höhe und der Grundrissform falls in den Positionen nicht gesondert darauf hingewiesen wird. Alle für die Durchführung der Arbeiten erforderlichen Hilfsmittel und Gerüste sind in die Einheitspreise einzurechnen.

STOFFE UND BAUTEILE
Alle Werkstoffe eines kompletten Aufbaues müssen von einem Hersteller stammen, um die Verträglichkeit der Anstrichstoffe untereinander zu gewährleisten. Es sind nur Markenfabrikate zu verwenden. Die vorgesehenen Arbeiten sind genau nach Werkvorschriften der Herstellerfirma auszuführen.

Das Material darf nur in Originalverpackungen und in einwandfreiem Zustand angeliefert werden. Materialproben sind der Bauleitung unaufgefordert vorzulegen. Beanstandetes Material ist sofort von der Baustelle zu entfernen.

Die Zulassung des Wärmedämm-Verbundsystems nach Abschnitt 2 DIN 18345 muss auf der Baustelle vorliegen. Dem Auftraggeber oder Bauleiter ist auf Verlangen Einsicht in diese zu gewähren.

AUSFÜHRUNG

Fenster, Türzargen, Verglasungen, Sichtbeton-Bauteile und sonstige unmittelbar angrenzende Bauteile sind abzukleben. Klebebänder dürfen die Beschichtungen der Fensterrahmen und Türzargen nicht angreifen und müssen sich rückstandsfrei entfernen lassen.

Vor dem Einputzen von Metallteilen ist die Materialverträglichkeit zu beachten.

Ungeschützte Stahlteile dürfen nicht mit gipshaltigem Putz, Aluminiumteile nicht mit Kalk- oder Zementputz in Berührung kommen. Kontakte von Kupfer und frischem Mörtel sind zu vermeiden.

Beim Reinigen von Fassaden durch Strahlen mit Wasser sind ggf. Vorsorgemaßnahmen zu treffen, dass durch Fugen oder Putzrisse kein Wasser in die Umfassungswände eindringt. Das gilt in besonderem Maße für verdecktes Holzfachwerk.

Bei schadstoffhaltigen Zusätzen bei Nassreinigung sind die Gerüstlagen mit Folie so abzudecken, dass das Wasser über eine Rinne in einen Sammelbehälter geleitet wird.

Außenputz ist möglichst bei bedeckter Witterung anzubringen. Anderenfalls ist durch Abhängen der Gerüste mit Folie o. ä. ein ausreichender Schutz gegen Sonneneinstrahlung zu gewährleisten. Analog ist der Schutz gegen Schlagregen sowie Austrocknung durch Wind sicherzustellen.

Bei verkleideten Gerüsten ist bei entsprechender Wetterlage auf Zugerscheinungen durch die Kaminwirkung zu achten.

Bei Erfordernis ist für eine vorübergehende Öffnung von Fassadengerüstverkleidungen zu sorgen. Diese Maßnahmen dienen der Nachbehandlung des Außenputzes und sind Nebenleistungen.

Sockelputzunterkanten sind gerade und ohne anhaftenden Restmörtel auszubilden.

Rahmen, Gewände, Fachwerkteile u. ä. aus Metall oder Holz dürfen keine kraftschlüssige Verbindung mit dem Putz haben, sie sind zumindest durch Kellenschnitt zu trennen.

Es ist auf ein gleichmäßiges Oberflächenbild des Außenputzes ist zu achten. Das gilt besonders im Bereich der Gerüstlagen, wo auf einwandfreie Übergänge und gleichmäßige Schichtdicke zu achten ist. Flecken und Ansätze im Außenputz gelten als wesentlicher Mangel.

Wärmedämm-Verbundsystem
Die Verarbeitungsrichtlinien des Wärmedämm-Verbundsystem-Herstellers müssen eingehalten werden, auf Verlangen ist dem Auftraggeber Einsicht in diese zu gewähren.

Die Mindestverarbeitungstemperaturen der Materialien dürfen nicht unterschritten werden. Bei Verklebungs- und Beschichtungsarbeiten darf die Temperatur der Außenluft, der Untergründe und der Materialien bis zur vollständigen Durchhärtung nicht unter + 5 Grad Celsius liegen, sofern die Herstellervorschriften nicht andere Grenzwerte vorschreiben.

Ist vor Beginn der Ausführung des Wärmedämm-Verbundsystems der Innenputz noch nicht fertig gestellt und ausgetrocknet, sind mit der Bauleitung geeignete Maßnahmen zur Schadensvermeidung in der Außenwand und in dem Wärmedämm-Verbundsystem durch nach außen diffundierende Feuchtigkeit abzusprechen.

Bei Wärmedämm-Verbundsystemen mit Dämmung aus Polystyrol über einer Dicke von 10 cm sind die Sturzbereiche über Öffnungen mit Brandabschottungen zu versehen. Wenn in den Leistungstexten keine besondere Ausführung vorgeschrieben wird, kann der Auftragnehmer die Ausführung dieser Sturzbereiche im Rahmen der nach jeweiliger Zulassung möglichen Ausführungsarten selber wählen.

Armierungsgewebe muss glatt (faltenfrei) und mittig eingebaut werden. Über Ecken von Öffnungen ist es diagonal anzuordnen. Überlappungen des Gewebes sollen mindestens 100 mm betragen, Überdeckungen beim Anschluss an andere Bauteile ca. 300 mm. Es ist beim Übergang zu anderen Stoffen (z.B. Dämmung der Deckenauflager, Rollladenkästen) grundsätzlich einzubauen.

Metallprofile, z.B. Sockelprofile, sind, wenn der Untergrund nicht aus dämmendem Material wie Porenbeton, Hochloch-Leichtziegel oder dgl, sondern z.B. aus Kalksandstein oder Beton besteht, thermisch durch Unterlegen von Streifen aus geeignetem Dämmstoff, z.B. extrudiertem Polystyrol-Hartschaum, zu trennen.

Rahmen, Gewände, Fensterbänke u. ä. dürfen keine kraftschlüssige Verbindung mit dem Putz haben, sie sind durch geeignete Maßnahmen, z.B. entsprechende An- und Abschlussprofile, Kompribänder und dgl. zu trennen. Dabei ist darauf zu achten, dass die Anschlüsse alle zu erwartenden Bewegungen, insbesondere die thermischen Längenänderungen, aufnehmen können, ohne dass Schäden im Wärmedämm-Verbundsystem auftreten. Es ist außerdem dafür Sorge zu tragen, dass diese Anschlüsse dauerhaft gegen das Eindringen von Wasser abgedichtet sind. Dabei ist nicht nur auf die Vermeidung des Eindringens von Niederschlägen zu achten, sondern auch dafür zu sorgen, dass keine kalte Außenluft durch Anschlussfugen, z.B. unter Fensterbänken, an Sockelabschlussprofilen und dgl. z.B. durch Einlegen von Kompribändern, hinter das Wärmedämm-Verbundsystem gelangen kann.

Hohlräume zwischen Bauteilen und dem Wärmedämm-Verbundsystem, z.B. unter Fensterbänken, sind mit Dämmstoff zu füllen.

Fugenabdichtungen z.B. von Anschlüssen an Blendrahmen von Fenstern und Türen müssen einen geringeren Dampfdurchlasswiderstand (sd-Wert) besitzen als die entsprechenden raumseitigen Abdichtungen. Im Zweifel sind diese rechtzeitig vor der Ausführung mit der Bauleitung abzustimmen.

Bei der Verwendung von Kompribändern sind die Verarbeitungsvorschriften der betreffenden Hersteller zu beachten. Insbesondere ist auf Abstimmung der Bandbreite und -dicke auf die Fugenabmessungen zu achten.

Bewegungsfugen des Bauwerks sind, sofern in den Leistungstexten nicht eine andere Ausführung vorgeschrieben wird, im Wärmedämm-Verbundsystem mit Dehnfugenprofilen herzustellen.

Außenputz muss mindestens 20 mm, Innenputz 15 mm dick sein.

*Hinweis: Kalkulationshinweise Förderpakete P2 und P4*
Gegenstand dieser Ausschreibung sind die Arbeiten des Bauabschnitt BA3.1 "Errichtung einer Mehrzweckhalle mit Sanitäranlagen und 6 zusätzlichen Klassenzimmern, sowie Schaffung eines Lehrerzimmers mit Besprechungs- und Seminarräumen im Anbau Südwest des bestehenden Bau A.

Die Maßnahme ist gefördert. Die Förderung ist jedoch in zwei Pakete aufgeteilt.
Förderpaket P4: Errichtung Mehrzweckhalle mit Sanitäranlagen und 6 zusätzlichen Klassenzimmern
Förderpaket P2: Schaffung eines Lehrerzimmers mit Besprechungs- und Seminarräumen im bestehenden Anbau Südwest Bau A

Das nachfolgende Leistungsverzeichnis ist daher in zwei Titel aufgeteilt:
Der Titel 1 umfasst das Förderpaket P4, also den Neubau der Mehrzweckhalle (Erweiterung).
Der Titel 2 umfasst das Förderpaket P2 (Anteil BA3.1), also die Umbauten/Sanierungen im Bestand.

Die Beauftragung erfolgt für beide Titel gemeinsam, jedoch sind die Rechnungen einschließlich der jeweiligen Aufmaße getrennt je Titel zu stellen! Gemeinsame Rechnungen für Titel 1 und 2 werden zurückgewiesen.

Diese Vorgehensweise und dabei ggf. entstehender Mehraufwand beim AN ist bei der Kalkulation für das nachfolgende LV zu berücksichtigen und damit abgegolten.

*Hinweis: Kalkulationshinweise Arbeitsunterbrechung/lärmfreie Zeiten*
In der Realschule werden periodisch Prüfungen abgehalten. Während dieser Zeiten sind keinerlei Lärmemissionen gestattet. Soweit keine lärmfreien Arbeiten ausgeführt werden können, sind die Arbeiten zu diesen Zeiten / an diesen Tagen vollständig zu unterbrechen. In der Regel handelt es sich nur um 1 bis 2 Stunden an einem Tag.
Dies betrifft voraussichtlich nur die Bohrarbeiten im Zuge der WDVS-Leistungen, da die übrigen Malerarbeiten keinen Lärm verursachen sollten.
Während der Leistungserbringung vor Ort ist mit ca. 1-3 solcher stundenweisen Unterbrechungen zu rechnen.

Entsprechende zeitliche Unterbrechungen sind entsprechend einzukalkulieren und damit abgegolten.

*Hinweis: Entsorgungskosten und -nachweise*
In die abgefragten Leistungen zur Erbringung von allen in diesem Leistungsverzeichnis beschriebenen Maler- und WDVS-Arbeiten inkl. Vor- und Nebenarbeiten, ist die Entsorgung von Verpackungsmaterial, Folien, Klebebändern, sonstigen Schutzmaterialien, übrig gebliebenen Restmengen an Farben / Lacken / Dämmungen / Putz / Gewebe / etc., und sonstiger gewerkeeigener Baumaterialien eigenständig zu organisieren und wird nicht separat vergütet. Entsprechender Aufwand ist in der Baustelleneinrichtung einzukalkulieren.

Bei der Entsorgung ist die örtliche Abfallsatzung strikt zu befolgen. Sämtliche Nachweise über die Entsorgung sind vom AN unaufgefordert vorzulegen.

### 1 Titel 1 (Förderpaket P4), Erweiterungsbau

#### 1.1 Baustelleneinrichtung / Sicherheit

*Hinweis: Hinweise Baustelleneinrichtung*
BE-Fläche allgemein
Das Lagern von Material, sowie das Aufstellen von Gerät / Container auf dem Baustellengelände ist nur nach vorheriger schriftlicher Genehmigung durch den AG auf eigens dafür zugewiesenen Flächen möglich. Ein Flächenanspruch besteht ausschließlich für Bauleitungscontainer sowie für eine angemessene kurzzeitige Zwischenlagerung von Baumaterialien. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Duschen, Toilette) zur gemeinsamen Benutzung durch alle Gewerke zur Verfügung gestellt.

BE-Anfahrt
Anfahrts- und Standmöglichkeiten für LKW- und evtl. Autokran gemäß beigefügtem Baustelleneinrichtungsplan. Untergrundbefestigung, Zufahrtsmöglichkeiten, sowie sonstige Randbedingungen obliegen in Eigenverantwortung dem AN.

Baukran
Es wird kein Baukran zur Verfügung gestellt. Alle erforderlichen Kräne/Hebezeuge und Aufzüge obliegen eigenverantwortlichem dem AN und sind in die Einheitspreise der nachfolgenden Positionen einzukalkulieren.

Fassadengerüst
Bauseits werden umlaufend um die Gebäudeaußenkanten Fassadengerüste als Arbeits- und Schutzgerüste bereitgestellt, einschließlich Auskragungen für Dachüberstande und Dachfanggerüst an den oberen Rändern.
Lastklasse: 3 (2 kN/m²)
Breitenklasse W06

Firmenschilder
Das Anbringen eigener Firmenschilder ist auf der Baustelle nicht zulässig bzw. erst nach vorheriger schriftlicher Freigabe durch den AG. Ein Anspruch darauf besteht nicht.

**1.1.1 Baustelleneinrichtung**
Baustelleneinrichtung für alle durchzuführenden Arbeiten dieses Leistungsverzeichnisses; Einschließlich An- und Abtransport aller Maschinen und Geräte sowie aller benötigten Baustelleneinrichtungsteile und deren Vorhaltung während der gesamten Bauzeit.
Zudem sind weiter enthalten:
- Frachten und Transportkosten, Auslöse, Montageaufsicht, unproduktive Nebenlöhne sowie alle sonstigen Nebenkosten;
- vorschriftsmäßige Absicherung, Beleuchtung und Unterhalt der Arbeitsbereiche / Einrichtungen während der gesamten Bauzeit;
- alle notwendigen Arbeits- und Schutzgerüste, welche zusätzlich zu den bauseitigen Gerüsten (Fassaden) benötigt werden, einschließlich deren arbeitstäglicher Kontrolle;
- Vorrichtungen, Hebezeuge, Gerüste, Bühnen, etc. zum Ein- und Ausbringen der Materialien, Bauteile und Konstruktionen in das Gebäude / auf das Fassadengerüst, sowie zum Verteilen in allen Geschossen vor Ort;
- Lager- und Aufenthaltscontainer, soweit erforderlich;
- Erstellen eines gewerkeigenen Bauzeitenplanes ;

Eine Verschiebung von Ausführungs-, Zwischen- und Endfertigstellungsterminen berechtigt nicht zur Nachforderung bezüglich der Baustelleneinrichtung durch den Auftragnehmer. Lager- und Baustelleneinrichtungsplätze sind so anzulegen, dass die  Folge- und Nebengewerke in ihrer Leistungserbringung nicht behindert sind, ansonsten sind Materialien, Silos, Container und Schuttmulden (gewerkeeigene) bei Bedarf kurzfristig durch den Auftragnehmer umzusetzen.

Wegerechtliche Absicherungen und Absperrungen sind vom AN selbst zu veranlassen und zu beantragen. Anfallende Gebühren werden gegen Nachweis ohne Aufschlag gesondert vergütet. Die Baustelleneinrichtung wird nur einmal vergütet.
Menge: 1,000 psch

**1.1.2 Fahrbares Arbeitsgerüst, bis 4,5 m Arbeitshöhe**
Fahrbares Arbeitsgerüst, DIN 4422, Lastklasse 3,
gleichmäßig verteilte Verkehrslast 2,00 kN/m²,
Arbeitshöhe: bis 4,5 m
Abrechnung pro Arbeitswoche

Das umsetzten des Fahrgerüstes ist im Einheitspreis zu berücksichtigen und wird nicht gesondert vergütet.
Menge: 3,000 Wo

**1.1.3 Erstellen einer Dokumentation**
Erstellung und Übergabe der Dokumentation gemäß
"Zusätzlichen Technischen Vertragsbedingungen, 7.
Dokumentation"
Insbesondere beinhaltet dies:
- Inhaltsverzeichnis mit Unterteilung in Kapitel/Ordner
- Fachunternehmererklärung
- Fachbauleitererklärung
- Errichtererklärungen
- Übereinstimmungserklärungen für alle Produkte mit Zulassung gemäß Muster des Herstellers bzw. der Zulassungsunterlagen
- Verwendbarkeitsnachweise (allgemeines bauaufsichtliches Prüfzeugnis, allgemeine bauaufsichtliche Zulassung; Bauartgenehmigungen, Zulassung im Einzelfall, europäische technische Bewertung (ETA), etc.)
- Leistungserklärungen (DoP) für Bauteile und Konstruktionen mit CE-Kennzeichnung gemäß entsprechender harmonisierter Norm oder europäischer technischer Bewertung
- Errichterbescheinigungen über nicht wesentliche Abweichungen, sowie zugehörige Unterlagen des Herstellers
- Produkt- und Sicherheitsdatenblätter
- Aufstellung aller Farbnummern/-bezeichnungen der verwendeten Produkte
- Montage-/Einbauanleitungen
- Reinigungs- und Pflegehinweise
- Planunterlagen auf Basis der Werkplanung, in der sämtliche Bauteile, Konstruktionen und Bauarten eindeutig und lagegenau eingezeichnet sind, für welche Verwendbarkeitsnachweise und Zulassungen insbesondere in brandschutztechnischer Hinsicht gefordert sind. Maßstab 1:50.

Die Unterlagen sind einfach als Ordner in Papierform, sowie einfach digital auf USB-Stick oder Download-Link abzugeben.
Menge: 1,000 St

#### 1.2 Schutzmaßnahmen

**1.2.1 Schutzmaßnahmen Bodenbeläge, Milchkarton**
Schützen von oberflächenfertigen Estrichen und Bodenbelägen während der Malerarbeiten mit einem Schutzbelag, rutschhemmend, nicht fleckend und nicht abfärbend, Stöße überlappt, Wandanschlüsse und Stöße abgeklebt.
Material: Milchkarton, Papier/PE Verbundstoff, unbedruckt

Die Leistung beinhaltet die Lieferung, Vorhaltung und Unterhaltung, sowie Abbruch und Entsorgung aller Materialien nach Beendigung der Arbeiten.
Die Vergütung erfolgt nach Quadratmeter, jedoch ausschließlich, soweit es sich um besondere Leistungen gemäß DIN 18363 handelt.
Menge: 610,000 m2

**1.2.2 Schutzmaßnahmen Fensterbank innen**
Schützen der Fensterbank innen mit einem Schutzbelag, nicht fleckend und nicht abfärbend, Stöße überlappt, Fenster-, Wand- und Leibungsanschlüsse sowie Stöße abgeklebt.
Material: Reisfestes Papier oder PE-Folie, unbedruckt
Die Leistung beinhaltet die Lieferung und Vorhaltung aller Materialien, sowie abbauen, abfahren und Entsorgen nach Abschluss der Arbeiten.

Fensterbankbreite: bis ca. 35 cm

Die Vergütung erfolgt nach laufendem Meter Fensterbank.
Menge: 60,000 m

**1.2.3 Schutzmaßnahmen Fenster/Türen/Oberflächen innen**
Schützen von Fenster, Türen, Oberlichtern, sonstigen oberflächenfertigen Bauteilen vor Verschmutzung und Beschädigung durch abkleben mit geeigneter Folie/Klebeband, nicht fleckend und nicht abfärbend, Anschlüsse und Stöße gerade fluchtend abgeklebt.

Ausführung erst nach Aufforderung durch die Bauleitung in zeitlichen Zusammenhang mit den sonstigen Arbeiten dieses Leistungsverzeichnisses.

Die Leistung beinhaltet die Lieferung und Vorhaltung aller Materialien nach Aufforderung durch die Bauleitung, sowie abbauen, abfahren und Entsorgen nach Abschluss der Arbeiten.

Die Vergütung erfolgt nach Quadratmeter abgeklebter Oberflächen.
Menge: 900,000 m2

**1.2.4 Schutzmaßnahmen längsorientierte Einbauten, bis 50 cm**
Schützen von Decken und oberflächenfertigen linearen Einbauten und Einrichtungsgegenständen während der Malerarbeiten durch abkleben mit geeigneter Folie, nicht fleckend und nicht abfärbend, Anschlüsse und Stöße gerade fluchtend abgeklebt.

Abdeckbreite: bis zu ca. 50 cm

Die Leistung beinhaltet die Lieferung, Vorhaltung und Unterhaltung, sowie Abbruch und Entsorgung aller Materialien nach Beendigung der Arbeiten.
Die Vergütung erfolgt nach laufendem Meter abgeklebtem Bauteil oder Einbauteil, jedoch ausschließlich, soweit es sich um besondere Leistungen gemäß DIN 18363 handelt.
Menge: 70,000 m

**1.2.5 Schutzmaßnahmen längsorientierte Einbauten, >50 bis 100 cm**
Schützen von Decken und oberflächenfertigen linearen Einbauten und Einrichtungsgegenständen während der Malerarbeiten durch abkleben mit geeigneter Folie, nicht fleckend und nicht abfärbend, Anschlüsse und Stöße gerade fluchtend abgeklebt.

Abdeckbreite: > 50 bis 100 cm

Die Leistung beinhaltet die Lieferung, Vorhaltung und Unterhaltung, sowie Abbruch und Entsorgung aller Materialien nach Beendigung der Arbeiten.
Die Vergütung erfolgt nach laufendem Meter abgeklebtem Bauteil oder Einbauteil, jedoch ausschließlich, soweit es sich um besondere Leistungen gemäß DIN 18363 handelt.
Menge: 50,000 m

**1.2.6 Schutzmaßnahmen Türzargen**
Schützen der Türzargen vor Verschmutzung und Beschädigung durch abkleben mit geeigneter Folie/Klebeband nach Wahl des AN, nicht fleckend und nicht abfärbend, Anschlüsse und Stöße gerade fluchtend abgeklebt.
Ausführung als Schutz des gesamten Zargenumbugs und Zragenspiegels vor Farbauftrag im Zuge der Anstricharbeiten der anschließenden Wände.

Die Leistung beinhaltet die Lieferung und Vorhaltung aller Materialien nach Aufforderung durch die Bauleitung, sowie abbauen, abfahren und Entsorgen nach Abschluss der Arbeiten.

Türausführung: Stahleck- und Stahlumfassungszarge, grundiert als Pulverbeschichtung

Die Vergütung erfolgt pro Stück Türzarge für beidseitiges Abkleben (zu beiden Wandoberflächen).
Höhe Türzarge: bis ca. 215 cm
Breite Türzarge: bis ca. 120 cm
Menge: 2,000 St

**1.2.7 Schutzmaßnahmen Klebeband, bis 30 mm**
Schützen der Sockel von fertigen Bodenbelägen, und sonstigen linienförmigen Bauteilen vor Verschmutzung und Beschädigung durch abkleben mit geeignetem Klebeband nach Wahl des AN, nicht fleckend und nicht abfärbend, Anschlüsse und Stöße gerade fluchtend abgeklebt.
Ausführung als Schutz vor Farbauftrag im Zuge der Anstricharbeiten anschließender Wände oder Lackoberflächen

Abdeckbreite Klebeband: > 15 ≤ 30 mm

Sockelarten, z.B:
- Teppichstellsockel (Kugelgarn)
- Polymerbelag-Stellsockel
- Fliesensockel
- Holzsockelleisten (Eiche natur, lackiert)

Die Leistung beinhaltet die Lieferung und Vorhaltung aller Materialien nach Aufforderung durch die Bauleitung, sowie abbauen, abfahren und Entsorgen nach Abschluss der Arbeiten.

Die Vergütung erfolgt pro laufendem Meter abgeklebtem Bauteil bzw. Einbauteil.
Menge: 250,000 m

**1.2.8 Schutzmaßnahmen Klebeband, > 30 bis 50 mm**
Schützen der Sockel von fertigen Bodenbelägen, und sonstigen linienförmigen Bauteilen vor Verschmutzung und Beschädigung durch abkleben mit geeignetem Klebeband nach Wahl des AN, nicht fleckend und nicht abfärbend, Anschlüsse und Stöße gerade fluchtend abgeklebt.
Ausführung als Schutz vor Farbauftrag im Zuge der Anstricharbeiten anschließender Wände oder Lackoberflächen

Abdeckbreite Klebeband: > 30 bis ≤ 50 mm

Sockelarten, z.B:
- Teppichstellsockel (Kugelgarn)
- Polymerbelag-Stellsockel
- Fliesensockel
- Holzsockelleisten (Eiche natur, lackiert)

Die Leistung beinhaltet die Lieferung und Vorhaltung aller Materialien nach Aufforderung durch die Bauleitung, sowie abbauen, abfahren und Entsorgen nach Abschluss der Arbeiten.

Die Vergütung erfolgt pro laufendem Meter abgeklebtem Bauteil bzw. Einbauteil.
Menge: 250,000 m

**1.2.9 Schutzmaßnahmen Leitungen/Kabeltrassen**
Schützen von Versorgungsleitungen und Kabeltrassen, vorwiegend unterhalb der Decke verlaufend, durch abdecken und abkleben mit geeigneter Folie, nicht fleckend und nicht abfärbend, einschließlich Aussparung der Deckenabhängung.

Trassenbreite: bis ca. 50 cm

Die Leistung beinhaltet die Lieferung, Vorhaltung und Unterhaltung, sowie Abbruch und Entsorgung aller Materialien nach Beendigung der Arbeiten.
Die Vergütung erfolgt nach Meter Versorgungstrasse, jedoch ausschließlich, soweit es sich um besondere Leistungen gemäß DIN 18363 handelt.
Menge: 10,000 m

**1.2.10 Schutzmaßnahmen Vordach, längsorientiert, bis 50 cm**
Schützen der Dachuntersicht im Vordachbereich vor Verschmutzung und Beschädigung für Maler- und WDVS-Arbeiten durch abkleben mit geeigneter Folie, nicht fleckend und nicht abfärbend, Anschlüsse und Stöße gerade fluchtend abgeklebt.

Die Sparren und Pfetten werden übermessen. Der entsprechende Mehraufwand zum Schutz dieser bzw. für das Anarbeiten an diese wird mit separater Position vergütet.

Material Folie: PE
Dicke Folie: 0,2 mm
Abdeckbreite: bis 50 cm

Die Leistung beinhaltet die Lieferung, Vorhaltung und Unterhaltung, sowie Abbruch und Entsorgung aller Materialien nach Beendigung der Arbeiten.
Die Vergütung erfolgt nach laufendem Meter abgeklebtem Bauteil.
Menge: 50,000 m

**1.2.11 Schutzmaßnahmen Vordach, Zulage Sparren/Pfetten, 12/18 cm**
Zulage für das Schützen der Dachuntersicht im Vordachbereich vor
Verschmutzung und Beschädigung für das Anarbeiten an die Sparren/Pfetten
bzw. Schützen derselben.

Abdeckbreite längs der Sparren: bis 50 cm
Querschnitt Sparren: 12 / 18 cm
Querschnitt Pfetten: 16/24 cm

Die Leistung beinhaltet die Lieferung, Vorhaltung und Unterhaltung, sowie Abbruch und Entsorgung aller Materialien nach Beendigung der Arbeiten.
Die Vergütung erfolgt pro abgeklebtem Sparren bzw. Pfette.
Menge: 50,000 St

**1.2.12 Schutzmaßnahmen Jalousieführungen/Fensterbänke/Fallrohre, bis 50 cm**
Schützen von Jalousienführungen/ Gestängen/ Fensterbänken/ Fallrohren und sonstigen oberflächenfertigen längsorientierten Bauteilen während der Sanierungsarbeiten durch Abkleben mit geeigneter Folie, nicht fleckend und nicht abfärbend,
Anschlüsse und Stöße gerade fluchtend abgeklebt.

Material Folie: PE
Dicke Folie: mind. 0,2 mm
Folienbreite: bis 50 cm

Die Leistung beinhaltet die Lieferung, Vorhaltung und Unterhaltung, sowie Abbruch und Entsorgung aller Materialien nach Beendigung der Arbeiten.
Die Vergütung erfolgt nach laufendem Meter, jedoch ausschließlich, soweit es sich um besondere Leistungen gemäß DIN 18350 handelt.

Die Vergütung erfolgt nur, soweit die Bauteile nicht bereits durch eine flächenorientierte Schutzmaßnahme abgedeckt werden, sondern separat mit Folie abgedeckt werden müssen.
Menge: 20,000 m

**1.2.13 Schutzmaßnahmen Jalousieführungen/Fensterbänke/Fallrohre, > 50 bis 100 cm**
Schützen von Jalousienführungen/ Gestängen/ Fensterbänken/ Fallrohren und sonstigen oberflächenfertigen längsorientierten Bauteilen wie vor beschrieben, jedoch

Folienbreite: > 50 bis ≤ 100 cm
Menge: 5,000 m

**1.2.14 Schutzmaßnahmen Fenster/Türen/Oberflächen außen**
Schützen von Fenster, Türen, Oberlichtern, sonstigen oberflächenfertigen Bauteilen vor Verschmutzung und Beschädigung für Maler- und WDVS-Arbeiten durch abkleben mit geeigneter Folie/Klebeband, nicht fleckend und nicht abfärbend, Anschlüsse und Stöße gerade fluchtend abgeklebt.

Material Folie: PE
Dicke Folie: 0,2 mm

Die Leistung beinhaltet die Lieferung und Vorhaltung aller Materialien nach Aufforderung durch die Bauleitung, sowie abbauen, abfahren und Entsorgen nach Abschluss der Arbeiten.

Die Vergütung erfolgt nach Quadratmeter abgeklebter Oberflächen.
Menge: 10,000 m2

#### 1.3 Malerarbeiten Innen

**1.3.1 Grundbeschichtung Wände / Decken, mineralisch, stark/unterschiedlich saugend**
Grundierung als Untergrundvorbereitung im Innenbereich zur Festigung und Egalisierung stark oder unterschiedlich saugender Gründe vor nach beschriebener Silikat- bzw. Dispersionssilikat-Beschichtung.

Materialbasis: Kaliwasserglas
- wasserverdünnbar
- emmisionsminimiert und lösemittelfrei
- konservierungsmittelfrei
- Diffusionsfähig: sd-Wert < 0,03 m
- haftvermittelnd
- saugfähigkeitsregulierend
- geruchsarm

Untergrund: Kalksandstein, unbehandelter Putz der Mörtelgruppe II, III und IV, Gipsplatten, alte kreidende Anstriche, Spachtelmassen, etc.
Oberfläche: rau (Filzputz) / glatt
Farbton: farblos oder weiß pigmentiert, deckend, nach Wahl des AN

Wand-/Deckenhöhe: bis 4,3 m

Beschichtungsverfahren: gerollt (entgegen der DIN 18363, Punkt 3.1.3, wird das Beschichtungsverfahren durch den AG vorgegeben)

Angebotenes Fabrikat,

........................................
(vom Bieter auszufüllen)
Menge: 900,000 m2

**1.3.2 Grundbeschichtung Wände / Decken, mineralisch, schwach saugend**
Grundierung als Untergrundvorbereitung auf schwach saugenden Untergründen im Innenbereich vor nach beschriebener Silikat- bzw. Dispersionssilikat-Beschichtung.

Materialbasis: remineralisiernde Kunststoffdispersion
- Diffusionsfähig: sd-Wert < 0,15 m
- haftvermittelnd
- für Allergiker geeignet, mit Nachweis

Untergrund: Beton, Gipsbauplatten mit Voranstrich, Dispersionsbeschichtungen, dichter Putz der Mörtelgruppe III, Kunstharzputze, etc.
Oberfläche: rau (Filzputz) / glatt
Farbton: farblos oder weiß pigmentiert, deckend, nach Wahl des AN
Wand-/Deckenhöhe: bis 2,7 m (im Treppenhaus bis 3,5 m)

Beschichtungsverfahren: gerollt (entgegen der DIN 18363, Punkt 3.1.3, wird das Beschichtungsverfahren durch den AG vorgegeben)

Angebotenes Fabrikat,

........................................
(vom Bieter auszufüllen)
Menge: 10,000 m2

**1.3.3 Grundbeschichtung längs orientierte Bauteile, ≤ 25 cm**
Grundbeschichtung von Fenster-, Türleibungen, Stützen, Unterzügen, Verkofferungen, etc. im Innenbereich an Alt- und Neubauteilen bzw. Alt-und Neuputzen,

Materialbasis: Kaliwasserglas
- wasserverdünnbar
- emmisionsminimiert und lösemittelfrei
- konservierungsmittelfrei
- Diffusionsfähig: sd-Wert < 0,03 m
- haftvermittelnd
- saugfähigkeitsregulierend

Untergrund: Kalksandstein, unbehandelter Putz der Mörtelgruppe II, III und IV, Gipsplatten, alte kreidende Anstriche, Spachtelmassen, etc.
Oberfläche: rau / glatt
Farbton: farblos oder weiß pigmentiert, deckend, nach Wahl des AN

Ansichtsbreite: ≤ 25 cm
Bauteilhöhe: bis ca. 2,7 m (im Treppenhaus bis 3,5 m)

Angebotenes Fabrikat,

........................................
(vom Bieter auszufüllen)
Menge: 5,000 m

**1.3.4 Grundbeschichtung längs orientierte Bauteile, > 25 ≤ 50 cm**
Grundbeschichtung von Fenster-, Türleibungen, Stützen, Unterzügen, Verkofferungen, etc. im Innenbereich wie vor beschrieben, jedoch

Ansichtsbreite: > 20 cm ≤ 35 cm
Menge: 25,000 m

**1.3.5 Grundbeschichtung längs orientierte Bauteile, > 50 ≤ 75 cm**
Grundbeschichtung von Fenster-, Türleibungen, Stützen, Unterzügen, Verkofferungen, etc. im Innenbereich, wie vor beschrieben, jedoch

Ansichtsbreite: > 50 cm≤ 75 cm
Menge: 5,000 m

**1.3.6 Grundbeschichtung längs orientierte Bauteile, > 75 ≤ 100 cm**
Grundbeschichtung von Fenster-, Türleibungen, Stützen, Unterzügen, Verkofferungen, etc. im Innenbereich, wie vor beschrieben, jedoch

Ansichtsbreite: > 75 cm ≤ 100 cm
Menge: 5,000 m

**1.3.7 Zwischenbeschichtung Silikat-Dispersion, innen**
Zwischenbeschichtung auf Wand- und Deckenflächen, Stützen, etc., innen, als Erstbeschichtung.
Ausführung auch in Klein- und Einzelflächen.

Materialbasis: Kaliwasserglas
Produkt-Code: M-SK01
Materialeigenschaften:
- konservierungsmittelfrei
- weichmacher- und lösemittelfrei
- frei von foggingaktiven Substanzen
- wasserverdünnbar und geruchsarm
- für Allergiker geeignet, mit Prüfzeugnis
- weichmacherfrei
- hoch diffusionsfähig, sd-Wert ≤ 0,02 m
- 1-komponentig
- nicht brennbar
- organischer Anteil < 5%

Untergrund: gefilzter/ geglätteter Gips- o. Kalk-Zement-Putz, gespachtelte Betonfläche, Gipskartonplatten u. Spachtelputz
Oberfläche: rau / glatt
Farbton: weiß bzw. hell getönt nach Wahl AG,
Optik: stumpfmatt
Nassabriebbeständigkeit: mind. Klasse 2 nach DIN EN 13 300
Deckkraft: mind. Klasse 2 nach DIN EN 13 300
Wand-/Deckenhöhe: bis 4,3 m

Beschichtungsverfahren: gerollt (entgegen der DIN 18363, Punkt 3.1.3, wird das Beschichtungsverfahren durch den AG vorgegeben)

Angebotenes Fabrikat,

........................................
(vom Bieter auszufüllen)

Die technische Notwendigkeit zur Ausführung einer Zwischenbeschichtung ist im Anschluss an die ausgeführte Grundbeschichtung, je nach Ausführung farblos oder weiß pigmentiert, zwingend mit der Bauüberwachung örtlich abzustimmen und festzulegen. Andernfalls erfolgt keine Vergütung.
Menge: 900,000 m2

**1.3.8 Schlussbeschichtung Silikat-Dispersion, innen**
Schlussbeschichtung auf Wand- und Deckenflächen, Stützen, etc., innen, als Erstbeschichtung. bis zur vollständigen Deckung ausführen.
Ausführung auch in Klein- und Einzelflächen.

Materialbasis: Kaliwasserglas
Produkt-Code: M-SK01
Materialeigenschaften:
- konservierungsmittelfrei
- weichmacher- und lösemittelfrei
- frei von foggingaktiven Substanzen
- wasserverdünnbar und geruchsarm
- für Allergiker geeignet, mit Prüfzeugnis
- weichmacherfrei
- hoch diffusionsfähig, sd-Wert ≤ 0,02 m
- 1-komponentig
- nicht brennbar
- organischer Anteil < 5%

Untergrund: gefilzter/ geglätteter Gips- o. Kalk-Zement-Putz, gespachtelte Betonfläche, Gipskartonplatten u. Spachtelputz
Oberfläche: rauh/ glatt
Farbton: weiß bzw. hell getönt nach Wahl AG,
Optik: stumpfmatt
Nassabriebbeständigkeit: mind. Klasse 2 nach DIN EN 13 300
Deckkraft: mind. Klasse 2 nach DIN EN 13 300
Wand-/Deckenhöhe: bis 4,3 m

Beschichtungsverfahren: gerollt (entgegen der DIN 18363, Punkt 3.1.3, wird das Beschichtungsverfahren durch den AG vorgegeben)

Angebotenes Fabrikat,

........................................
(vom Bieter auszufüllen)
Menge: 900,000 m2

**1.3.9 Silikat-Dispersion innen, längs orientierte Bauteile, ≤ 25 cm**
Innenbeschichtung mit Silikat-Dispersion, wie vor beschrieben, jedoch Ausführung an Fenster-, Türleibungen, Stützen, Unterzügen, Verkofferungen, etc. .

Ansichtsbreite: ≤ 25 cm
Menge: 5,000 m

**1.3.10 Silikat-Dispersion innen, längs orientierte Bauteile, > 25 ≤ 50cm**
Innenbeschichtung von Fenster-, Türleibungen, Stützen, Unterzügen, Verkofferungen, etc. mit Silikat-Dispersion, wie vor beschrieben, jedoch

Ansichtsbreite: > 25 cm ≤ 50 cm
Menge: 25,000 m

**1.3.11 Silikat-Dispersion innen, längs orientierte Bauteile,, > 50 ≤ 75 cm**
Innenbeschichtung von Fenster-, Türleibungen, Stützen, Unterzügen, Verkofferungen, etc. mit Silikat-Dispersion, wie vor beschrieben, jedoch

Ansichtsbreite: > 50 cm ≤ 75 cm
Menge: 5,000 m

**1.3.12 Silikat-Dispersion innen, längs orientierte Bauteile, > 75 ≤ 100 cm**
Innenbeschichtung von Fenster-, Türleibungen, Stützen, Unterzügen, Verkofferungen, etc. mit Silikat-Dispersion, wie vor beschrieben, jedoch

Ansichtsbreite: > 70 cm ≤ 100 cm
Menge: 5,000 m

**1.3.13 Zulage Beschichtung, Kleinflächen < 2,5 m²**
Zulage für die Ausführung der vor beschriebenen Beschichtungen in Kleinflächen < 5,0 m² als Aufpreisposition.
Abrechnung entgegen DIN 18363 0.5.1 nach m² pro Beschichtungsvorgang.
Menge: 40,000 m2

**1.3.14 Zulage Lochdecken und -wände**
Erschwerniszulage für die Beschichtung von Akustik-Lochdecken und -wänden, dafür dass die rückseitige Vliesbeschichtung der GK-Akustikplatten unbeschichtet bzw. unverschmutzt bleibt. Die Zulage wird einmalig gewährt pro Beschichtungvorgang, d.h. separat für Grundierung, Zwischen- und Schlussbeschichtung, soweit diese ausgeführt wurden.

Lochung der Akustikplatten: rund oder quadratisch
Lochgröße: ca. 8 bis 20 mm im Durchmesser

Eingebaute Abhangdecken insbesondere:
- Akustik-Plattendecke, Streulochung 8/15/20 R
- Akustik-Plattendecke, Rundlochung 8/18 R
Menge: 1350,000 m2

**1.3.15 Schattennut Unterdecke, beschichtet**
Anstrich der wandbegleitenden Schattennut in der Unterdecke im Zuge der vor beschriebenen Anstricharbeiten an den Wänden.

Breite Schattennut: bis ca. 2,5 cm
Tiefe Schattennut: bis ca. 2,0 cm
Menge: 150,000 m

**1.3.16 Schattennut Unterdecke, unbeschichtet**
Zulage für vor beschriebene Anstriche für das Beschichten des stirnseitigen Abschlussprofils (Göppinger) in der Schattennut Abhangdecken (horizontal oder geneigt in Dachschräge), so dass jedoch das in der Schattennut befindliche Sicht-Kantholz unbeschichtet bleibt.
Der Schutz des Sichtkantholzes in der Schattennut ist in dieser Position einzukalkulieren und mit dieser abgegolten.

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
Breite Schattennut: bis ca. 2,5 cm
Tiefe Schattennut: ca. 1,5 cm
Menge: 210,000 m

**1.3.17 Farbiges Absetzen / Beschichtungswechsel**
Zulage zu vor beschriebenen Beschichtungen für das farbiges Absetzen einer Beschichtung bzw. bei Wechsel des Beschichtungsstoffes innerhalb zu beschichtender Bauteile.
Absätze / Wechsel sind fluchtend scharf zu begrenzen.
Die Vergütung erfolgt, soweit nicht in Grundposition der jeweiligen Beschichtung bereits beinhaltet.
Menge: 20,000 m

**1.3.18 Dauerelastische Putz- und Anschlußfugen neu**
Putz- und Anschlussfugen an Decken und Wänden und sonstigen Übergängen dauerelastisch füllen, einschließlich säubern und vorbehandeln, mit elastischem Dichtstoff.
Material: Acrylatdispersion
Wand/Deckenhöhe: bis 4,25 m
Farbton weiß,
Fugenbreite: bis 5mm.
Menge: 100,000 m

**1.3.19 Türzargen abfugen, glatt**
Türzargen im Übergang zur Wand auf beiden Wandseiten mit dauerelastischem Fugenmaterial füllen.
Material: Acrylatdispersion
Abmessungen Türblenden außen: bis 120 x 230 cm
Farbton weiß,
Fugenbreite: bis 5mm.

Abrechnung pro Stück Türzarge
Menge: 2,000 St

#### 1.4 Betonbeschichtung

**1.4.1 Grundbeschichtung Beton, innen**
Grundbeschichtung von Beton-Stützen,-Unterzügen, etc. im Innenbereich an Alt- und Neubauteilen.
Ausführung auch  in Klein- und Einzelflächen.

Technische Eigenschaften:
- wasserverdünnbar
- emmisionsminimiert und lösemittelfrei
- Diffusionsfähig: sd-Wert < 0,14 m

Untergrund: Betonflächen, beschichtet
Oberfläche: rauh / glatt

Wand/Deckenhöhe:  bis 3,5 m

Angebotenes Fabrikat,

........................................
(vom Bieter auszufüllen)
Menge: 10,000 m2

**1.4.2 Erstbeschichtung Beton, innen, Dispersion**
Innenanstrich auf Beton-Stützen,-Unterzügen, etc. als Erstbeschichtung in einem Arbeitsgang bis zur vollständigen Deckung streichen.

Untergrund:
- Betonoberflächen, beschichtet

Materialeigenschaften:
- Dispersion
- hohe mechanische Beständigkeit
- wasserdampfdurchlässig
- alkalibeständig
- Glanzgrad: stumpfmatt / matt
Farbe: mittel getönt, Farbton nach Wahl des AG

Angebotenes Fabrikat,

........................................
(vom Bieter auszufüllen)
Menge: 10,000 m2

#### 1.5 Beton-/Kellerbodenbeschichtung Sika

**1.5.1 Bodenflächen reinigen**
Vorbereiten der Boden- und Wandflächen. Entfernen von allen Verunreinigungen, sowie losen und trennenden Substanzen nach Wahl des AN und nach Erfordernis mit geeigneten Mitteln neutralisieren.

Anfallendes Material/Wasser aufnehmen, abfahren und entsorgen inkl. Entsorgungskosten.
Menge: 82,000 m2

**1.5.2 Untergrund schleifen + absaugen**
Untergrund von Bodenbelags-, Kleberrückständen, Farbe und sonstigen Verschmutzungen durch Fräsen/Schleifen reingen, anschließend absaugen und entsorgen des anfallenden Materials inkl. Entsorgungsgebühr.
Untergrund: Zementestrich
Menge: 82,000 m2

**1.5.3 Bodenflächen grundieren, innen, 2K-Epoxidharz**
Bodenflächen, innen, vollflächig und gleichmäßig benetzend grundieren.
Untergrund: Beton / Estrich
Material: 2K-Grundierung auf Epoxidharzbasis.

Angeb. Fabrikat:

....................................................................
(vom Bieter auszufüllen)
Menge: 82,000 m2

**1.5.4 Bodenflächen beschichten, innen, 2K-Epoxidharz**
Bodenflächen mit Zwischen und Schlussbeschichtung versehen.
Untergrund: Beton / Estrich,
Material: 2K-Bodenbeschichtung auf Epoxidharzbasis
Materialeigenschaften:
- lösemittelfrei
- rutschhemmend oder glatt nach Anforderung des AG
- gute mechanische Beständigkeit
- wasserdampfdurchlässig
- wasserverdünnbar
- geruchlos
Farbe: grau bzw. nach Wahl des AG

Angeb. Fabrikat:

....................................................................
(vom Bieter auszufüllen)
Menge: 82,000 m2

**1.5.5 Sockelbeschichtung, innen, 2K-Epoxidharz, 15 cm**
Sockelbereich von Wänden mit Grundierung, Zwischen und Schlussbeschichtung versehen. Übergang zur Wandbeschichtung exakt horizontal fluchtend begrenzt.
Untergrund: Kalkputz, Kalk-Zementputz, Beton,
Material: analog vor beschriebener 2K-Bodenbeschichtung auf Epoxidharzbasis
Sockelhöhe: ca. 15 cm
Menge: 42,000 m

**1.5.6 Randstreifen abschneiden**
Rückschneiden von Randdämmstreifen oberhalb des Estrichs nach Herstellung der Bodenbeschichtung, so dass keine Beschichtung in die Fuge zwischen Estrich und Wand eindringen kann.
Einschließlich abfahren und entsorgen, inkl. Entsorgungsgebühr.
Material Randdämmstreifen: Kunststoff
Höhe Überstand Randdämmstreifen: bis ca. 10 cm
Menge: 42,000 m

**1.5.7 Dauerelastische Anschlußfuge**
Wandfugen zwischen Boden und Wänden und sonstigen Übergängen dauerelastisch füllen, einschließlich säubern und vorbehandeln, mit elastischem Dichtstoff.
Material: PU
Farbton: passend zu Bodenbeschichtung
Fugenbreite: ca. 5 bis 10 mm (entsprechend bauseitigem Randdämmstreifen)
Menge: 42,000 m

#### 1.6 Lackierarbeiten Holz/Metall

**1.6.1 Erstbeschichtung Stahlblechzarge, innen, 112,5x212,5 cm, Acryl**
Stahlblechzarge, Innentür, erstbeschichten, durch: Verunreinigungen/Fette/Wachse insbesondere auch auf der Grundierung entfernen, reinigen und anschleifen, aufbringen einer Beschichtung, glatt, volldeckend, ohne Pinselstriche oder Farb- und Strukturunterschiede in der Oberfläche.

Zargenform: Stahlumfassungszarge
Material Untergrund: Stahlblech grundiert
Baurichtmaß: bis ca. 112,5 x 212,5 cm
Zarge: bis 30,0 cm Maulweite
Türdichtung: dreiseitg umlaufend, Einfachdichtung
Herstellerseitige Grundierung: Pulverbeschichtung

Material Grundierung: Acrylgrundierung
Anforderungen:
- wasserverdünnbar
- haftvermittelnd

Material: PU-Acryllack
Anforderungen:
- wasserverdünnbar, geruchsarm
- hohe Schlag- und Stoßfestigkeit
- blockfest
- diffusionsfähig

Farbton: RAL-Farbton nach Wahl des AG, seidenmatt

Angebotenes Fabrikat:

........................................
(vom Bieter auszufüllen)

Achtung: die Türdichtung ist vor den Beschichtungsarbeiten zu entfernen und nach Abschluss derselben wieder einzusetzten. Die entsprechende Leistung ist mit dieser Position abgegolten.
Menge: 2,000 St

#### 1.7 Untergrundvorbereitung WDVS

**1.7.1 Untergrund reinigen, abbürsten**
Reinigen des Untergrundes. Entfernen von haftmindernden Rückständen, sowie sonstigen Unebenheiten und Teilen in oder auf der Fläche.
Vor nachfolgenden Arbeiten muss gewährleistet sein, dass die Untergründe eben, tragfähig und trocken und frei von haftmindernden Rückständen (z. B. Sinterschichten, kreidenden Anstrichen, sandenden Bestandteilen, Staub, etc.) sind.

Verfahren: Abbürsten

Einschließlich fachgerechter Entsorgung des anfallenden Materials.
Menge: 210,000 m2

#### 1.8 Wärmedämm-Verbundsystem mit Dickputz

*Hinweis: Kallkulationshinweis*
Das mit den nachfolgenden Positionen angebotene Wärmedämm-Verbundsystem ist als durchgängiges, zugelassenes System gemäß DIN 55699 von einem einzigen Hersteller, mit aufeinander abgestimmten Produkten und zur Verwendung im System vom Hersteller freigeben, anzubieten.

Mischsysteme von verschiedenen Herstellern sind nicht zugelassen.

Angebotener Hersteller Wärmedämm-Verbundsystem:

..............................................

Angebotenes Produkt / System, Mineralwoll-Dämmplatten:

..................................................

Angebotenes Produkt / System, Perimeter-Dämmplatten:

..................................................

Angebot. Fabrikat Fugendichtband:

...........................................................

Angebotenes Produkt / System, Grundputz:

..................................................

Angebotenes Produkt / System, Armierungsschicht:

..................................................

Angebotenes Produkt / System, Oberputz:

..................................................

Angebotenes Produkt / System, Beschichtung:

..................................................

**1.8.1 Mineralwolle-Dämmplatten, WLG 035, d=180 mm**
Fluchtrecht und planeben anbringen einer Wärmedämmschicht aus Mineralwolle-Dämmplatten als Fassadendämmplatten.
Verkleben mit systemzugehörigem Plattenkleber auf den vorbereiteten Untergrund, offene Stoß- und Lagerfugen mit geeigneten Materialien schließen.

Eine ggf. technisch erforderliche Verdübelung wird mit gesonderter Position vergütet.

Material: Mineral-Dämmplatten (DIN EN 13162)
Anwendungstyp (DIN 4108-10): WAP-zh
Wasseraufnahme: wf
Zugfestigkeit senkrecht (EN 1607): hohe Zugfestigkeit; ≥ 7,5 kPa
Dämmstoffdicke: insgesamt 180 mm in höchstens 2 Lagen
Brandverhalten (DIN EN 13501-1): A1, nicht brennbar
Schmelzpunkt: > 1.000 °C
druckbelastbar
dimensionsstabil unter Temperaturänderung
diffusionsoffen
Wärme- und schalldämmend
Wärmeleitgruppe: WLG 035
Untergrund: Mauerwerk, Beton
Menge: 185,000 m2

**1.8.2 20 mm Mehr-/Minderstärke Mineralwolle-Dämmung, WLG 035**
Zuschlag / Abschlag für 20 mm Mehr- bzw. Minderstärke der vor beschriebenen Mineralwoll-Dämmung WLG 035 WAP-wf-zh pro qm gegenüber den vor beschriebenen Nennstärken.
Menge: 25,000 m2

**1.8.3 Mineralwolle-Dämmplatten, 180 mm, verdübeln**
Montieren von allgemein bauaufsichtlich zugelassenen Dübeln gemäß Hersteller-Vorgaben des angeboten Wärmedämmverbundsystems als Befestigung der vor beschrieben Mineralwolle-Dämmplatten am Baukörper. Die Dämmplatten werden nachfolgend mit einem Dickschichtputz versehen.

Dübelanzahl pro m²: gemäß örtlicher Erfordernis.
Anzusetzende Windsoglasten: gemäß DIN EN 191-1-4
Örtliche Windlastzone: II
Fassadenhöhe über OK Gelände: < 10,0 m

Ausführung der Verdübelung in der Fläche und im Randbereich gem. statischer Erfordernis, Zulassung und Hersteller-Verarbeitungsrichtlinien, einschl. Lieferung der erforderlichen Materialien.

Material: zugelassene System-Schraubdübel; thermisch getrennter Dübelteller
Dübellänge: passend zu vor beschriebener Dämmstoffdicke
Dübelanzahl pro m²: gem. Zulassung, Untergrund und Dübellastklasse.

Untergrund: Mauerwerk, Beton
Dämmstoffdicke: 180 mm

Abrechnung: nach verdübelter Dämmplattenfläche.

Angebotes Fabrikat:

.........................................................................
Menge: 185,000 m2

**1.8.4 Zulage Mineralwolle-Dämmplatten verdübeln, vertiefte Montage**
Zulage für das Verdübeln der vor beschrieben Mineralwolle-Dämmplatten am Baukörper für Ausführung mit vertiefter Montage.

Ausführung der Verdübelung mit Dübelversenkteller und Dämmung, einschließlich Dübelkombischeibe und Mineralwoll-Rondell.
Menge: 185,000 m2

**1.8.5 Anschluss Dämmung an Vordach, Fugendichtband**
Zulage für vor beschriebene Dämmung für das Anarbeiten im Bereich des Dach-Wand-Anschlusses und an auskragendes Vordach.
Die Wärmedämmung ist exakt fluchtend gemäß Bauteilverlauf ist bis an die Unterseite bzw. Seiten der begrenzenden Bauteile heranzuführen und der Anschluss daran mit einem Fugendichtband schlagregensicher auszubilden.
Einschließlich anbringen des Fugendichtbandes.

Das Fugendichtband ist bündig mit der Vorderkante der Dämmplatte anzuschließen. Die nachfolgende Armierungs- und Putzschicht ist vom angrenzenden Bauteil zu trennen. Das Fugendichtband ist entsprechend der Fugenbreite auszuwählen.
Menge: 50,000 m

**1.8.6 Anschluss Dämmung an Vordach, Zulage Sparren/Pfetten**
Zulage für Anschluss der Dämmung an Vordach, inkl Fugendichtband, im Bereich des Dach-Wand-Anschlusses für den Mehraufwand beim Anarbeiten an die Sparren/Pfetten.

Querschnitt Sparren: 12 / 18 cm
Querschnitt Pfetten: 16/24 cm

Abrechnung pro Stück Sparren bzw. Pfette.
Menge: 50,000 St

**1.8.7 Aussparung in Dämmung, ≤ 100 cm**
Zulage für vor beschriebene Wärmedämmung für das für das Erstellen von Aussparungen im Bereich der Fassade für HLS-oder Elektroeinbauten.
Durchmesser bis zu ca. 100 mm
Menge: 20,000 St

**1.8.8 Perimeterdämmung, XPS, WLG 0,35, 160 mm, strukturiert**
Fluchtrecht und planeben Anbringen einer Wärmedämmschicht aus schwerentflammbaren, formstabilen und wasserundurchlässigen Hartschaumplatten in spritzwassergefährdeten Bereichen über Geländeoberkante gem. Sytemzulassung.
Verkleben im Verband auf den vorbereiteten Untergrund mit systemzugehörigem 2k-Plattenkleber, Plattenversatz planschleifen.
Untergrund: bauseitige Abdichtung aus Bitumendickbeschichtung
Verdübelung siehe gesonderte Position.
Material: XPS, expandiertes Polystyrol
Anwendungsgebiert: WAP-wd-zh
Oberfläche: außen strukturiert für Auftrag nachfolgender Putzschichten
Dämmstoffdicke: 160 mm
Baustoffklasse: B2
Wärmeleitgruppe: WLG 035
bauaufsichtlich zugelassen
Menge: 10,000 m2

**1.8.9 20 mm Minderstärke Perimeterdämmung, XPS, WLG 035**
Abschlag für je 20 mm Minderstärke der vor beschriebenen Perimeterdämmung XPS WLG 035 WAP-wd-zh pro qm gegenüber den vor beschriebenen Nennstärken.
Menge: 10,000 m2

**1.8.10 Perimeterdämmung, XPS, WLG 0,35, 160 mm, strukturiert, ≤ 60 cm**
Fluchtrecht und planeben Anbringen einer Wärmedämmschicht aus schwerentflammbaren, formstabilen und wasserundurchlässigen Hartschaumplatten in spritzwassergefährdeten Bereichen über Geländeoberkante gem. Sytemzulassung.
Verkleben im Verband auf den vorbereiteten Untergrund mit systemzugehörigem 2k-Plattenkleber, Plattenversatz planschleifen.
Untergrund: bauseitige Abdichtung aus Bitumendickbeschichtung
Verdübelung siehe gesonderte Position.
Material: XPS, expandiertes Polystyrol
Anwendungsgebiert: WAP-wd-zh
Oberfläche: außen strukturiert für Auftrag nachfolgender Putzschichten
Dämmstoffdicke: 160 mm
Baustoffklasse: B2
Wärmeleitgruppe: WLG 035
bauaufsichtlich zugelassen
Einbauhöhe: ≤ 60 cm
Menge: 20,000 m

**1.8.11 Zulage Perimeter-Sockeldämmung, WLG 035, 160 mm, > 60 cm ≤ 80 cm**
Zulage für vor beschriebene Perimeter-Sockeldämmung, WLG 035, 160 mm, wie vor beschriebene, jedoch
Ausführung mit einer Höhe: > 60 cm ≤ 80 cm
Menge: 20,000 m

**1.8.12 Perimeter-Sockeldämmung, XPS, WLG 0,35, 180 mm, strukturiert, ≤ 60 cm**
Fluchtrecht und planeben Anbringen einer Wärmedämmschicht aus schwerentflammbaren, formstabilen und wasserundurchlässigen Hartschaumplatten in spritzwassergefährdeten Bereichen über Geländeoberkante gem. Sytemzulassung.
Verkleben im Verband auf den vorbereiteten Untergrund mit systemzugehörigem 2k-Plattenkleber, Plattenversatz planschleifen.
Untergrund: bauseitige Abdichtung aus Bitumendickbeschichtung
Verdübelung siehe gesonderte Position.
Material: XPS, expandiertes Polystyrol
Anwendungsgebiert: WAP-wd-zh
Oberfläche: außen strukturiert für Auftrag nachfolgender Putzschichten
Dämmstoffdicke: 180 mm
Baustoffklasse: B2
Wärmeleitgruppe: WLG 035
bauaufsichtlich zugelassen
Einbauhöhe: ≤ 60 cm
Menge: 35,000 m

**1.8.13 Zulage Perimeter-Sockeldämmung, WLG 035, 180 mm, > 60 cm ≤ 80 cm**
Zulage für vor beschriebene Perimeter-Sockeldämmung, WLG 035, 180 mm, wie vor beschrieben, jedoch
Ausführung mit einer Höhe: > 60 cm ≤ 80 cm
Menge: 35,000 m

**1.8.14 Perimeter-Sockeldämmung, XPS, WLG 0,35,160/180 mm, ≤ 25 cm**
Fluchtrecht und planeben anbringen einer Wärmedämmschicht aus schwerentflammbaren, formstabilen und wasserundurchlässigen Hartschaumplatten im Sockelbereich. Ausführung wie vor beschrieben, jedoch an Fenster-/Türleibungen, Pfeilern, Stützen, Unterzügen und dergleichen, einschl. Erschwernissen durch Zuschnitte, Anpassungen etc.

Ausführungsbreite: ≤ 25 cm

Abrechnung nach Laufmetern.
Menge: 10,000 m

**1.8.15 Perimeter-Dämmplatten, 180 mm, verdübeln**
Montieren von allgemein bauaufsichtlich zugelassenen Dübeln gemäß Hersteller-Vorgaben des angeboten Wärmedämmverbundsystems als Befestigung der vor beschrieben Perimeter-Dämmplatten am Baukörper. Die Dämmplatten werden nachfolgend mit einem Dickschichtputz versehen.

Dübelanzahl pro m:  gemäß örtlicher Erfordernis.
Anzusetzende Windsoglasten: gemäß DIN EN 191-1-4
Örtliche Windlastzone: II

Ausführung der Verdübelung am oberen Rand der Perimeterdämmung gem. statischer Erfordernis, Zulassung und Hersteller-Verarbeitungsrichtlinien, einschl. Lieferung der erforderlichen Materialien.

Material: zugelassene System-Schraubdübel; thermisch getrennter Dübelteller
Dübellänge: passend zu vor beschriebener Dämmstoffdicke
Dübelanzahl pro m: gem. Zulassung, Untergrund und Dübellastklasse.

Untergrund: Mauerwerk, Beton
Dämmstoffdicke: 180 mm

Abrechnung: nach verdübelter Dämmplattenlänge.

Angebotes Fabrikat:

.........................................................................
Menge: 40,000 m

**1.8.16 Perimeter-Dämmplatten, 160 mm, verdübeln**
Montieren von allgemein bauaufsichtlich zugelassenen Dübeln gemäß Hersteller-Vorgaben des angeboten Wärmedämmverbundsystems als Befestigung der vor beschrieben Perimeter-Dämmplatten am Baukörper wie vor beschrieben, jedoch

Dämmstoffdicke: 160 mm
Menge: 15,000 m

**1.8.17 Zulage Perimeter-Dämmplatten, Kanten abschrägen**
Zulage für vor beschrieben Perimeter-Dämmplatten für das Ausnahmen / Abschrägen von Kanten, z.B. zur Montage an Hohlkehlen.

Abrechnung nach Laufmetern.
Menge: 40,000 m

**1.8.18 Putzhaftbrücke XPS/PS-Dämmung, Sockelbereich < 80 cm**
Putzträger als Haftbrücke für nachfolgende Putzarbeiten auf Wandflächen

Putzgrund: (extrudierte) Polystyrol - Hartschaumplatten DIN EN 13163, Perimeterdämmung, Deckenranddämmung, etc.

Ausführungshöhe:

Angeb. Fabrikat:

....................................................................
(vom Bieter auszufüllen)
Menge: 50,000 m

**1.8.19 Grundputz WDVS, 12 mm**
Grundputz für angebotenes Wärmedämm-Verbundsystem, mineralisch gebunden, eben und lotrecht aufbringen, einschl. aller Vorarbeiten und ggf. technisch erforderlicher Grundbeschichtung auf vor beschriebenen Wärmedämmplatten.

Mörtelklasse DIN 18550: P II
Mörtelklasse DIN EN 998-1: CS II
Wasseraufnahme: W2
Brandverhalten E13501-1: A1 bzw. A2-s1, d0
Material: Kalk-Zement - Putz
1-Lagen-Grundputz
Putzdicke: ca. 12 mm
Putzgrund: vor beschriebene Wärmedämmplatten
Oberfläche: aufgeraut
Menge: 185,000 m2

**1.8.20 Grundputz WDVS, 12 mm, ≤ 25 cm**
Grundputz auf Wärmedämmplatten wie vor beschrieben, jedoch
Ausführung auf Fenster-/Türleibungen, Pfeilern, Stützen, Unterzügen und dergleichen

Ausführungsbreite: ≤ 25 cm

Abrechnung nach Laufmetern.
Menge: 30,000 m

**1.8.21 Mineralische Armierung, d=5-7 mm**
Armierungsschicht mit Werktrockenmörtel und Armierungsgewebe ganzflächig herstellen. Gewebelage volldeckend in Armierungsmörtel ca. 2/3 nach außen eingearbeitet bzw. nach Vorgaben Hersteller Wärmedämm-Verbundsytem.

Putzgrund: Grundputz

Gewebe:
Material: Glasgittergewebe, alkalibeständig
Flächengewicht: mind. 140 g/m² bis 170 g{m², gem. DIN 53854
(zur Erhöhung der Armierungsstabilität)
Gewebe-Maschenweite: 4 x 4 mm bis 8 x 8 mm nach techn. Erfordernis

Werktrockenmörtel:
Material: mineralischer Klebe- und Armierungsmörtel,
DIN V 18550 P II
DIN EN 998-1 GP, CS II, Wc 2
Schichtdicke: ca. 5,0 bis 7,0 mm
Korngröße: 1,0 mm
Brandverhalten: A1, nicht brennbar
Menge: 185,000 m2

**1.8.22 Mineralische Armierung, d=5-7 mm, ≤ 25 cm**
Armierungsschicht mit Werktrockenmörtel und Armierungsgewebe herstellen wie vor beschrieben, jedoch
Ausführung auf Fenster-/Türleibungen, Pfeilern, Stützen, Unterzügen und dergleichen

Ausführungsbreite: ≤ 25 cm

Abrechnung nach Laufmetern.
Menge: 30,000 m

**1.8.23 Oberputz, Scheibenputz, Körnung, 2,0 mm**
Strukturputz als Oberputz herstellen, einschließlich Grundierung, soweit diese für den angeboten Oberputz auf vor beschriebener Armierung technisch erfordelrich ist.
Material: Kalk-Zement
Mörtelklasse DIN EN 998-1: CS II
Körnung: 2,0 mm
Struktur: Scheibenputz
Technische Eigenschaften:
- nicht brennbar, A1 bzw. A2-sd1, d=0
- Durchlässigkeit für Wasser DIN EN 15824: W1 oder W2
- Kapillare Wasseraufnahme DIN EN 998-1: Wc1 oder WC2
- Wasserdampfäquivalente Luftschichtdicke: sd ≤ 2,0 m
- Ohne biozide Zusätze
Druckfestigkeit: > 1,5 N/mm²
Schichtdicke: gemäß Kornstärke
Farbton: Standardfarbton gemäß Hersteller
Menge: 185,000 m2

**1.8.24 Oberputz, Scheibenputz, Körnung, 2,0 mm, ≤ 25 cm**
Strukturputz als Oberputz herstellen wie vor beschrieben, jedoch
Ausführung auf Fenster-/Türleibungen, Pfeilern, Stützen, Unterzügen und dergleichen

Ausführungsbreite: ≤ 25 cm

Abrechnung nach Laufmetern.
Menge: 30,000 m

**1.8.25 Anschluss Putz/Armierung an Vordach**
Zulage für vor beschriebene Putz- und Armierungsschichten für das Anarbeiten im Bereich des Dach-Wand-Anschlusses und an auskragende Vordach.
Die Putz- und Armierungsschichten sind exakt fluchtend gemäß Bauteilverlauf ist bis an die Unterseite bzw. Seiten der begrenzenden Bauteile heranzuführen sowie mittels Kellenschnitt von angrenzenden Bauteilen zu trennen.

Mit dieser Position wird der Anschluss für den gesamten Putzaufbau aus Grundputz, Armierung und Oberputz abgegolten.
Menge: 50,000 m

**1.8.26 Anschluss Putz/Armierung an Vordach, Zulage Sparren/Pfetten**
Zulage für Anschluss von Putz/Armierung an Vordach, inkl. Kellenschnitt, im Bereich des Dach-Wand-Anschlusses für den Mehraufwand beim Anarbeiten an die Sparren/Pfetten.

Querschnitt Sparren: 12 / 18 cm
Querschnitt Pfetten: 16/24 cm

Abrechnung pro Stück Sparren bzw. Pfette.
Menge: 50,000 St

**1.8.27 Sockel-Oberputz, ≤ 80 cm**
Sockelputz als Oberputz herstellen,
Ausführung einschießlich übergangslosem Anarbeiten an Oberputz der Fassadenfläche
Material: Kalk-Zement, Zementputz
Mörtelklasse DIN EN 998-1: mind. CS III
Körnung: max. 2,0 mm
Struktur: möglichst ähnlich dem Scheibenputz der Fassadenfläche
Technische Eigenschaften:
- nicht brennbar, A1 bzw. A2-sd1, d=0
- hydrophob eingestellt
- Ohne biozide Zusätze
Druckfestigkeit: > 3,5 N/mm²
Schichtdicke: analog Edelputz auf Fassadenfläche
Farbton: Standardfarbton gemäß Hersteller

Ausführunghöhe: ≤ 60 cm

Angeb. Fabrikat:

....................................................................
(vom Bieter auszufüllen)
Menge: 50,000 m

**1.8.28 Unterer Abschluss Sockelputz, abgeschrägt**
Zulage für vor beschriebene Putz- und Armierungsschichten inkl. Oberputz für das Abschrägen des gesamten Putzaufbaus und ausziehen auf "null" am unterern Übergang auf die Perimeterdämmung.
Menge: 50,000 m

**1.8.29 mineralische Dichtschlämme, ≤ 50 cm**
Abdichtung als mineralische Dichtschlämme im erdberührten Sockelbereich aufbringen. Ausführung bis mind. 5 cm über GOK
Material: mineralische Abdichtung
Anforderung:
- wasserdicht gegen Bodenfeuchte und nicht drückendes Oberflächen- und Sicherwasser
- frost-, sulfat- und alterungsbeständig
- rissüberbrückend
- hydraulisch abbindend
- diffusionsoffen
- widerstandsfähig und abriebfest
- überputz- und überstreichbar

Ausführunghöhe: ≤ 50 cm

Angeb. Fabrikat:

....................................................................
(vom Bieter auszufüllen)
Menge: 50,000 m

**1.8.30 Gewebeeckwinkel Armierung**
Lot- und fluchtrechtes verlegen von systemzugehörigen Eckwinkeln zur Ausbildung und Verstärkung von Ecken und Kanten in vor beschriebene Armierungsschicht, einschließlich vollflächig einbetten in die diese.
Material: verstärktes Panzergewebe, vorgeformt

Angeb.Fabrikat:

.................................................
(vom Bieter auszufüllen)
Menge: 40,000 m

**1.8.31 Sturzeckprofil Armierung**
Verlegen von Sturzeckprofilen für Leibungen zur exakten Ausbildung von Fensterecken. Vollflächiges Einbetten in die systemzugehörige Armierungsschicht an den festgelegten Eckbereichen.
Menge: 12,000 St

**1.8.32 Kantenprofil als Putzkante**
Kantenprofil als verdeckte Putzkante an Wandecken/-kanten des zu verputzenden Untergrund aufbringen, absolut fluchtend, inkl. Befestigungselementen und Zubehör. Ansetzen auf Mörtelbatzen, entsprechend nachfolgendem Putzmaterial.

Material: Edelstahl oder Stahl, verzinkt
Kante: gerundet
Ausführung: gemäß Putzdicke der vor beschriebenen Putze

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
Angeb.Fabrikat:

.................................................
(vom Bieter auszufüllen)
Menge: 40,000 m

**1.8.33 Leibungsanschlussprofil, beweglich**
Anputzprofile im Innen- und Außenputz für Leibungsanschluss von Fenster- und Türleibungen, waag- und lotrecht absolut fluchtend, auf Gehrung geschnitten, mit Befestigungselementen und Zubehör montieren.
Ausführung: mit Schutzlippe, elastischem Bewegungselement und abreißbarer Klebelasche für Folienabdeckung, einschl. Anpassungen der WDVS-Dämmungen für vorgesetzte Fenster oder Fassaden

Angeb.Fabrikat:

.................................................
(vom Bieter auszufüllen)
Menge: 30,000 m

**1.8.34 Abschlussprofil Dämmplatten, 180 mm, vertikal**
Anbringen eines Abschlussprofils aus Aluminium als seitlichen Abschluss der bauseitigen vor beschriebenen Mineralwolle-Dämmplatten, einschließ sämtlicher Befestigungsmittel.
Ausführung in Achse B.1 und Achse 20/21 am Übergang zur Vorhangfassade Turnhalle

Material: Aluminium
Dicke Dämmplatten: 180 mm
Befestigung: nach Wahl des AN

Angeb.Fabrikat:

.................................................
(vom Bieter auszufüllen)
Menge: 1,500 m

**1.8.35 Bewegungsfugenprofil, Stahl verzinkt, Fläche/Ecke**
Putzprofil über Bewegungsfugen des zu verputzenden Untergrundd aufbringen und in vor beschriebene Putzlagen einbetten, absolut fluchtend, mit Befestigungselementen und Zubehör. Ausführung passend und systemzugehörig zu vor beschrieben Putz- und Armierungsschichten.

Ausführung in der Fläche und im Inneneck, insbesondere in Achse C / Achse 12 am Übergang Anbau zu Bestandsgebäude

Material: Stahl verzinkt, Mittelteil aus Weich-PVC, weiß
Putzdicke: ab 14 mm gemäß Putzdicke der vor beschriebenen Putze
Bewegungsaufnahme + 4 mm / - 3 mm

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
Angeb.Fabrikat:

.................................................
(vom Bieter auszufüllen)
Menge: 7,000 m

**1.8.36 Einbauteile/Durchdringungen**
Zulage zu den Vorpositionen (Gesamtaufbau) für Herstellung von Durchdringungen in horizontalen und Vertikalen Flächen bzw. Anschlüssen an bauseitige Fassadeneinbauteile (z.B. Attikaabläufe, Lampen)
einschl. Lieferung aller erforderlicher Materialien.
Umfang: bis ca. 50 cm
Form: Stahleinbauteile beliebiger Form, Befestigungskonsolen, Leuchten-
Unterkonstruktionen, Kabelauslässe, Elektrodosen etc.
Ausführung: Schlagregendichte Abdichtung im Bereich der Dämmung mit schnellexpandierendem Fugendichtband aus außenseitenflächig imprägniertem Weichschaumstoff-Fugendichtband,
Fugendichtband an der Fugenflanke vorkleben;
Dämmplatten press gegen Einbauteil stoßen;
Armierungsschicht bis zum Fugenrand führen;
Fugendichtband mit Schlussbeschichtung überdecken;
Kellenschnitt herstellen. einschl. aller Anpass-/Zuschneide und Füllarbeiten
Abrechnung: nach Stück Einbauteil / Durchdringung
Menge: 4,000 St

**1.8.37 Montageplatte**
Montage von Platten aus PU-Hartschaum als Druckunterlage für Leuchten, Kameras etc.
Montage-Vertiefung im Dämmstoff bis auf den Untergrund erstellen;
Montageplatte mit Kleber auf dem tragenden Untergrund verkleben.
Material: PU-Hartschaumplatte
Abmessungen: bis 200 x 200 mm
Dicke : bis 80 mm
Menge: 3,000 St

**1.8.38 Panzergewebe in stoß- und rissgefährdeten Bereichen**
Dicht gestoßenes Verlegen von schiebefestem Panzergewebe in besonders stoß- und rissgefährdeten Bereichen zur Erhöhung der Druck- und Stoßfestigkeit. Einbetten in die Armierungsmasse unter das systemzugehörige Glasfasergewebe, dabei Gewebe stoßen.
Menge: 20,000 m2

**1.8.39 Anschlussabdichtung mit Fugendichtband**
Erstellen einer dauerhaften Anschlussabdichtung an andere Bauteile mit einem systemzugehörigen, selbstklebenden, vorkomprimierten Dichtband.
Einbau im Bereich aller systembegrenzenden Bauteile wie z.B. Ortgang- Traufanschlüsse, ungedämmte Bauteile, Fensterbänke umlaufend, einschließlich ggf. erforderlicher Ergänzungs- und Anpassungsarbeiten sowie der Herstellung notwendiger Aussparungen im Dämmstoff.
Armierungs- und Putzbeschichtungen sind mittels Kellenschnitt von angrenzenden Bauteilen zu trennen.
Menge: 5,000 m

#### 1.9 Fensterbänke

**1.9.1 Fensterbankdämmkeil, MW, 200 bis 220 mm**
Montieren eines Fensterbankdämmkeil aus MW mit werkseitiger, wasserdichter Beschichtung und transparenter Tropfkante für den Spritzwasserbereich zur Herstellung einer 2. wasserableitenden Dichtebene.

Dämmkeil mit geeignetem Klebemörtel in die Brüstungsbereiche einbauen inkl. evtl. erforderlicher Zuschnitte

Dämmkeil vorbeschichtet mit Tropfkante
Gefälle Oberseite Dämmkeil: 5°
Ausladung (Breite) 200 - 220 mm

Angebot. Fabrikat:

...........................................................
Menge: 5,000 m

**1.9.2 Anschluss Fensterbankdämmkeil, Fensterdichtband**
Zulage für vor beschriebene Fensterbankdämmkeile für das Anbringen eines systemzugehörigen selbstklebenden, aluminiumbeschichteten Fensterbankdichtbandes inkl. der vorgefertigten Fensterbankdichtecken, sowie umlaufend abdichten der Fuge zwischen Dämmkeil und den aufgehenden Leibungsflächen bzw. Bauelementen.

Angebot. Fabrikat:

....................................................................
Menge: 5,000 m

**1.9.3 Anschluss Fensterbankdämmkeil, Fensterdichtbandecken**
Zulage für vor beschriebene Fensterbankdämmkeile für das Anbringen von systemzugehörigen selbstklebenden, aluminiumbeschichteten vorgefertigten Fensterbankdichtecken, sowie abdichten der Fuge zwischen Dämmkeil und den aufgehenden Leibungsflächen bzw. Bauelementen in den Ecken einschließlich Anarbeiten an vor beschriebenes Fensterdichtband.
Menge: 8,000 St

**1.9.4 Fensterbank, 240 mm**
Montieren einer Außenfensterbank einschließlich Antidröhnbelag, Anschraubsteg, Fugendichtband, sowie Fensterbankhalter und sämtlicher erforderlicher Befestigungsmittel.

Material: korrosionsresistente Aluminiumlegierung im Strangpreßverfahren hergestellt,
Blechdicke: mind. 1,5 mm
Oberfläche: pulverbeschichtet, Farbton RAL 7016, matt.
Befestigung Anschraubsteg: sichtbare Befestigung mit Edelstahlschrauben, und Kunststoffkappen, in bauseitige Aluminium-Fenster,
Ausladung: 240 mm
Tropfkantenhöhe: > 30 mm ≤ 40 mm

Die Fensterbank ist mit Oberflächenschutz mittels selbstklebender, rückstandsfrei durch Auftragnehmer erst kurz vor Abnahme zu entfernender Folie zu versehen.
Menge: 5,000 m

**1.9.5 Endkappen Fensterbank, 240 mm**
Liefern und fachgerecht montieren von Endkappen für vor beschriebene Außenfensterbank.

Material: korrosionsresistente Aluminiumlegierung im Strangpreßverfahren hergestellt
Anforderung:
- schlagregendicht in der Fuge zur Fensterbank bis 1200 Pa
- mit Dehnungskeder oder gleichwertig zur Aufnahme von thermischen Längenänderungen der Fensterbank
Oberfläche: Farbton RAL 7016, matt.
Befestigung: Eingeschoben in Fensterbank. Einschließlich erforderlichem Kompriband als Hinterlaufschutz gegen Regenwasser bei Starkregen zwischen Endkappe und Wärmedämm-Verbundsystem
Ausführung für "WDVS" (mit Anputzkante)
Außenbanktiefe: ca. 240 mm

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Menge: 8,000 St

#### 1.10 Fassadenbeschichtung Silikat

**1.10.1 Grundbeschichtung, Silikat**
Grundierung auf Silikatbasis zur Verfestigung und Egalisierung, soweit diese für die nach beschriebene Zwischen- und Schlussbeschichtung auf dem vor beschriebenen Oberputz technische erforderlich ist.
Technische Eigenschaften:
- mit dem Untergrund verkieselnd
- egalisieren Saugverhalten Oberputz
- haftvermittelnd
- gutes Eindringvermögen
- hoch diffusionsoffen
- lösemittelfrei

Untergrund: Oberputz des vor beschriebenes Wärmedämm-Verbundsystems
Menge: 185,000 m2

**1.10.2 Grundbeschichtung Fassade, ≤ 25 cm**
Grundierung wie vor beschrieben, jedoch
Ausführung auf Fenster-/Türleibungen, Pfeilern, Stützen, Unterzügen und dergleichen
Ausführungsbreite: ≤ 25 cm
Menge: 30,000 m

**1.10.3 Zwischen- und Schlussbeschichtung Fassade, Silikat**
Zwischen- und Schlussbeschichtung mit Silikatfarbe

Technische Eigenschaften:
- Materialbasis: Silikat
- organischer Anteil < 5 %
- hoch wetter- und lichtbeständig, weichmacherfrei
- nicht filmbildend, nicht thermoplastisch,
- hohe Wasserdampfdurchlässigkeit sd = < 0,14 m, V1
- wasserabweisend, w-Wert < 0,1, W3 nach DIN EN 1062
- nicht brennbar nach DIN 4102, A 2
- hoch CO2-durchlässig
- Glanzgrad: stumpfmatt nach DIN EN 1062-1
- Hellbezugswert: 91 bis 100
- Farbtonbeständigkeit : Klasse A, Gruppe 1

Farbton: weiß bis hell getönt, nach Wahl des AG
Menge: 185,000 m2

**1.10.4 Zwischen- und Schlussbeschichtung mit Silikatfarbe, ≤ 25 cm**
Zwischen- und Schlussbeschichtung mit Silikatfarbe wie vor beschrieben, jedoch Ausführung auf Fenster-/Türleibungen, Pfeilern, Stützen, Unterzügen und dergleichen

Ausführungsbreite: ≤ 25 cm
Abrechnung nach Laufmetern.
Menge: 30,000 m

**1.10.5 Farbtonzulage für Hellbezugswerte 70 bis 90**
Zulage für vor beschriebenen Fassadenanstrich für Ausführung mit Hellbezugswerten von 70 bis 90.
Farbton: nach Wahl des AG
Abrechnung pro m² gemeinsam für Zwischen- und Schlussanstrich
Menge: 10,000 m2

**1.10.6 Farbtonzulage für Hellbezugswerte 40 bis 69**
Zulage für vor beschriebenen Fassadenanstrich für Ausführung mit Hellbezugswerten von 40 bis 69.
Farbton: nach Wahl des AG
Abrechnung pro m² gemeinsam für Zwischen- und Schlussanstrich
Menge: 10,000 m2

**1.10.7 Farbiges Absetzen / Beschichtungswechsel**
Zulage zu vor beschriebenen Beschichtungen für das farbiges Absetzen einer Beschichtung bzw. bei Wechsel des Beschichtungsstoffes innerhalb zu beschichtender Bauteile.
Absätze / Wechsel sind fluchtend scharf zu begrenzen.
Die Vergütung erfolgt, soweit nicht in Grundposition der jeweiligen Beschichtung bereits beinhaltet.
Menge: 50,000 m

**1.10.8 Gebäudesockel Zwischen- und Schlussbeschichtung**
Zwischenbeschichtung und Schlussbeschichtung aus hydrophob eingestellter Dispersionsfarbe, streichen oder rollen.

Farbton: hell getönt nach Wahl des Bauherrn
Farbton: farbidentisch zur Fassade oder farblich abgestuft nach Wahl des AG

Untergrund: Zementputz / mineralische Dichtungschlämme
Höhe: bis ca. 0,40 m

Angebotenes Fabrikat,

........................................
(vom Bieter auszufüllen)
Menge: 50,000 m

#### 1.11 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**1.11.1 Bauleiter**
Für evtl. erforderliche Arbeiten, die nicht in der Leistungsbeschreibung erfasst sind und nur auf ausdrückliche Anordnung und gegen Nachweis zur Ausführung kommen, werden verrechnet für: Fachbauleiter
Menge: 1,000 Std

**1.11.2 Meister-/Polierstunde**
Für evtl. erforderliche Arbeiten, die nicht in der Leistungsbeschreibung erfasst sind und nur auf ausdrückliche Anordnung und gegen Nachweis zur Ausführung kommen, werden verrechnet für: Meister / Werkpolier
Lohngruppe 6 gemäß §5 BRTV
Menge: 2,000 Std

**1.11.3 Vorarbeiterstunden**
wie vor beschrieben, jedoch Vorarbeiter
Lohngruppe 5 gemäß §5 BRTV
Menge: 2,000 Std

**1.11.4 Spezialfacharbeiterstunden**
wie vor beschrieben, jedoch Spezialfacharbeiter
Lohngruppe 4 gemäß §5 BRTV
Menge: 5,000 Std

**1.11.5 Facharbeiterstunden**
wie vor beschrieben, jedoch Facharbeiter
Lohngruppe 3 gemäß §5 BRTV
Menge: 5,000 Std

**1.11.6 Fachwerkerstunden**
wie vor beschrieben, jedoch Fachwerker
Lohngruppe 2 gemäß §5 BRTV
Menge: 5,000 Std

**1.11.7 Bauwerkerstunden**
wie vor beschreiben, jedoch Bauwerker
Lohngruppe 1 gemäß §5 BRTV
Menge: 1,000 Std

**1.11.8 Azubistunden**
wie vor beschreiben, jedoch Auszubildender
Menge: 1,000 Std

**1.11.9 Kalkzementputz fein**
Kalkzementputz fein für punktuelle und flächige Ausbesserungsarbeiten, für gefilzte oder abgeriebene Oberflächen, als Grund- bzw. Filzputz für nachfolgende Arbeiten und Anstriche.
Vergütung auf Nachweis für verbrauchtes Material.
Richtfabrikat: Hasit 350 Kalkzementputz fein

Angebotenes Fabrikat

.......................................................

Abrechnung pro Sack á 30 kg
Menge: 10,000 St

### 2 Titel 2 (Förderpaket P2), Umbau Bestand

#### 2.1 Baustelleneinrichtung / Sicherheit

*Hinweis: Hinweise Baustelleneinrichtung*
BE-Fläche allgemein
Das Lagern von Material, sowie das Aufstellen von Gerät / Container auf dem Baustellengelände ist nur nach vorheriger schriftlicher Genehmigung durch den AG auf eigens dafür zugewiesenen Flächen möglich. Ein Flächenanspruch besteht ausschließlich für Bauleitungscontainer sowie für eine angemessene kurzzeitige Zwischenlagerung von Baumaterialien. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Duschen, Toilette) zur gemeinsamen Benutzung durch alle Gewerke zur Verfügung gestellt.

BE-Anfahrt
Anfahrts- und Standmöglichkeiten für LKW- und evtl. Autokran gemäß beigefügtem Baustelleneinrichtungsplan. Untergrundbefestigung, Zufahrtsmöglichkeiten, sowie sonstige Randbedingungen obliegen in Eigenverantwortung dem AN.

Baukran
Es wird kein Baukran zur Verfügung gestellt. Alle erforderlichen Kräne/Hebezeuge und Aufzüge obliegen eigenverantwortlichem dem AN und sind in die Einheitspreise der nachfolgenden Positionen einzukalkulieren.

Fassadengerüst
Bauseits werden umlaufend um die Gebäudeaußenkanten Fassadengerüste als Arbeits- und Schutzgerüste bereitgestellt, einschließlich Auskragungen für Dachüberstande und Dachfanggerüst an den oberen Rändern.
Lastklasse: 3 (2 kN/m²)
Breitenklasse W06

Firmenschilder
Das Anbringen eigener Firmenschilder ist auf der Baustelle nicht zulässig bzw. erst nach vorheriger schriftlicher Freigabe durch den AG. Ein Anspruch darauf besteht nicht.

**2.1.1 Baustelleneinrichtung**
Baustelleneinrichtung für alle durchzuführenden Arbeiten dieses Leistungsverzeichnisses; Einschließlich An- und Abtransport aller Maschinen und Geräte sowie aller benötigten Baustelleneinrichtungsteile und deren Vorhaltung während der gesamten Bauzeit.
Zudem sind weiter enthalten:
- Frachten und Transportkosten, Auslöse, Montageaufsicht, unproduktive Nebenlöhne sowie alle sonstigen Nebenkosten;
- vorschriftsmäßige Absicherung, Beleuchtung und Unterhalt der Arbeitsbereiche / Einrichtungen während der gesamten Bauzeit;
- alle notwendigen Arbeits- und Schutzgerüste, welche zusätzlich zu den bauseitigen Gerüsten (Fassaden) benötigt werden, einschließlich deren arbeitstäglicher Kontrolle;
- Vorrichtungen, Hebezeuge, Gerüste, Bühnen, etc. zum Ein- und Ausbringen der Materialien, Bauteile und Konstruktionen in das Gebäude / auf das Fassadengerüst, sowie zum Verteilen in allen Geschossen vor Ort;
- Lager- und Aufenthaltscontainer, soweit erforderlich;
- Erstellen eines gewerkeigenen Bauzeitenplanes ;

Eine Verschiebung von Ausführungs-, Zwischen- und Endfertigstellungsterminen berechtigt nicht zur Nachforderung bezüglich der Baustelleneinrichtung durch den Auftragnehmer. Lager- und Baustelleneinrichtungsplätze sind so anzulegen, dass die  Folge- und Nebengewerke in ihrer Leistungserbringung nicht behindert sind, ansonsten sind Materialien, Silos, Container und Schuttmulden (gewerkeeigene) bei Bedarf kurzfristig durch den Auftragnehmer umzusetzen.

Wegerechtliche Absicherungen und Absperrungen sind vom AN selbst zu veranlassen und zu beantragen. Anfallende Gebühren werden gegen Nachweis ohne Aufschlag gesondert vergütet. Die Baustelleneinrichtung wird nur einmal vergütet.
Menge: 1,000 psch

**2.1.2 Fahrbares Arbeitsgerüst, bis 4,5 m Arbeitshöhe**
Fahrbares Arbeitsgerüst, DIN 4422, Lastklasse 3,
gleichmäßig verteilte Verkehrslast 2,00 kN/m²,
Arbeitshöhe: bis 4,5 m
Abrechnung pro Arbeitswoche

Das umsetzten des Fahrgerüstes ist im Einheitspreis zu berücksichtigen und wird nicht gesondert vergütet.
Menge: 3,000 Wo

**2.1.3 Fahrbares Arbeitsgerüst, bis 6,0 m Arbeitshöhe**
Fahrbares Arbeitsgerüst, DIN 4422, Lastklasse 3,
gleichmäßig verteilte Verkehrslast 2,00 kN/m²,
Arbeitshöhe: bis 6,0 m
Abrechnung pro Arbeitswoche.

Das umsetzten des Fahrgerüstes im Einheitspreis zu berücksichtigen und wird nicht gesondert vergütet.
Menge: 2,000 Wo

**2.1.4 Erstellen einer Dokumentation**
Erstellung und Übergabe der Dokumentation gemäß
"Zusätzlichen Technischen Vertragsbedingungen, 7.
Dokumentation"
Insbesondere beinhaltet dies:
- Inhaltsverzeichnis mit Unterteilung in Kapitel/Ordner
- Fachunternehmererklärung
- Fachbauleitererklärung
- Errichtererklärungen
- Übereinstimmungserklärungen für alle Produkte mit Zulassung gemäß Muster des Herstellers bzw. der Zulassungsunterlagen
- Verwendbarkeitsnachweise (allgemeines bauaufsichtliches Prüfzeugnis, allgemeine bauaufsichtliche Zulassung; Bauartgenehmigungen, Zulassung im Einzelfall, europäische technische Bewertung (ETA), etc.)
- Leistungserklärungen (DoP) für Bauteile und Konstruktionen mit CE-Kennzeichnung gemäß entsprechender harmonisierter Norm oder europäischer technischer Bewertung
- Errichterbescheinigungen über nicht wesentliche Abweichungen, sowie zugehörige Unterlagen des Herstellers
- Produkt- und Sicherheitsdatenblätter
- Aufstellung aller Farbnummern/-bezeichnungen der verwendeten Produkte
- Montage-/Einbauanleitungen
- Reinigungs- und Pflegehinweise
- Planunterlagen auf Basis der Werkplanung, in der sämtliche Bauteile, Konstruktionen und Bauarten eindeutig und lagegenau eingezeichnet sind, für welche Verwendbarkeitsnachweise und Zulassungen insbesondere in brandschutztechnischer Hinsicht gefordert sind. Maßstab 1:50.

Die Unterlagen sind einfach als Ordner in Papierform, sowie einfach digital auf USB-Stick oder Download-Link abzugeben.
Menge: 1,000 St

#### 2.2 Schutzmaßnahmen

**2.2.1 Schutzmaßnahmen Bodenbeläge, Milchkarton**
Schützen von oberflächenfertigen Estrichen und Bodenbelägen während der Malerarbeiten mit einem Schutzbelag, rutschhemmend, nicht fleckend und nicht abfärbend, Stöße überlappt, Wandanschlüsse und Stöße abgeklebt.
Material: Milchkarton, Papier/PE Verbundstoff, unbedruckt

Die Leistung beinhaltet die Lieferung, Vorhaltung und Unterhaltung, sowie Abbruch und Entsorgung aller Materialien nach Beendigung der Arbeiten.
Die Vergütung erfolgt nach Quadratmeter, jedoch ausschließlich, soweit es sich um besondere Leistungen gemäß DIN 18363 handelt.
Menge: 730,000 m2

**2.2.2 Schutzmaßnahmen Fensterbank innen**
Schützen der Fensterbank innen mit einem Schutzbelag, nicht fleckend und nicht abfärbend, Stöße überlappt, Fenster-, Wand- und Leibungsanschlüsse sowie Stöße abgeklebt.
Material: Reisfestes Papier oder PE-Folie, unbedruckt
Die Leistung beinhaltet die Lieferung und Vorhaltung aller Materialien, sowie abbauen, abfahren und Entsorgen nach Abschluss der Arbeiten.

Fensterbankbreite: bis ca. 35 cm

Die Vergütung erfolgt nach laufendem Meter Fensterbank.
Menge: 30,000 m

**2.2.3 Schutzmaßnahmen Fenster/Türen/Oberflächen innen**
Schützen von Fenster, Türen, Oberlichtern, sonstigen oberflächenfertigen Bauteilen vor Verschmutzung und Beschädigung durch abkleben mit geeigneter Folie/Klebeband, nicht fleckend und nicht abfärbend, Anschlüsse und Stöße gerade fluchtend abgeklebt.

Ausführung erst nach Aufforderung durch die Bauleitung in zeitlichen Zusammenhang mit den sonstigen Arbeiten dieses Leistungsverzeichnisses.

Die Leistung beinhaltet die Lieferung und Vorhaltung aller Materialien nach Aufforderung durch die Bauleitung, sowie abbauen, abfahren und Entsorgen nach Abschluss der Arbeiten.

Die Vergütung erfolgt nach Quadratmeter abgeklebter Oberflächen.
Menge: 150,000 m2

**2.2.4 Schutzmaßnahmen längsorientierte Einbauten, bis 50 cm**
Schützen von Decken und oberflächenfertigen linearen Einbauten und Einrichtungsgegenständen während der Malerarbeiten durch abkleben mit geeigneter Folie, nicht fleckend und nicht abfärbend, Anschlüsse und Stöße gerade fluchtend abgeklebt.

Abdeckbreite: bis zu ca. 50 cm

Die Leistung beinhaltet die Lieferung, Vorhaltung und Unterhaltung, sowie Abbruch und Entsorgung aller Materialien nach Beendigung der Arbeiten.
Die Vergütung erfolgt nach laufendem Meter abgeklebtem Bauteil oder Einbauteil, jedoch ausschließlich, soweit es sich um besondere Leistungen gemäß DIN 18363 handelt.
Menge: 20,000 m

**2.2.5 Schutzmaßnahmen längsorientierte Einbauten, >50 bis 100 cm**
Schützen von Decken und oberflächenfertigen linearen Einbauten und Einrichtungsgegenständen während der Malerarbeiten durch abkleben mit geeigneter Folie, nicht fleckend und nicht abfärbend, Anschlüsse und Stöße gerade fluchtend abgeklebt.

Abdeckbreite: > 50 bis 100 cm

Die Leistung beinhaltet die Lieferung, Vorhaltung und Unterhaltung, sowie Abbruch und Entsorgung aller Materialien nach Beendigung der Arbeiten.
Die Vergütung erfolgt nach laufendem Meter abgeklebtem Bauteil oder Einbauteil, jedoch ausschließlich, soweit es sich um besondere Leistungen gemäß DIN 18363 handelt.
Menge: 50,000 m

**2.2.6 Schutzmaßnahmen Türzargen**
Schützen der Türzargen vor Verschmutzung und Beschädigung durch abkleben mit geeigneter Folie/Klebeband nach Wahl des AN, nicht fleckend und nicht abfärbend, Anschlüsse und Stöße gerade fluchtend abgeklebt.
Ausführung als Schutz des gesamten Zargenumbugs und Zragenspiegels vor Farbauftrag im Zuge der Anstricharbeiten der anschließenden Wände.

Die Leistung beinhaltet die Lieferung und Vorhaltung aller Materialien nach Aufforderung durch die Bauleitung, sowie abbauen, abfahren und Entsorgen nach Abschluss der Arbeiten.

Türausführung: Stahleck- und Stahlumfassungszarge, grundiert als Pulverbeschichtung

Die Vergütung erfolgt pro Stück Türzarge für beidseitiges Abkleben (zu beiden Wandoberflächen).
Höhe Türzarge: bis ca. 215 cm
Breite Türzarge: bis ca. 120 cm
Menge: 20,000 St

**2.2.7 Schutzmaßnahmen Klebeband, bis 30 mm**
Schützen der Sockel von fertigen Bodenbelägen, und sonstigen linienförmigen Bauteilen vor Verschmutzung und Beschädigung durch abkleben mit geeignetem Klebeband nach Wahl des AN, nicht fleckend und nicht abfärbend, Anschlüsse und Stöße gerade fluchtend abgeklebt.
Ausführung als Schutz vor Farbauftrag im Zuge der Anstricharbeiten anschließender Wände oder Lackoberflächen

Abdeckbreite Klebeband: > 15 ≤ 30 mm

Sockelarten, z.B:
- Teppichstellsockel (Kugelgarn)
- Polymerbelag-Stellsockel
- Fliesensockel
- Holzsockelleisten (Eiche natur, lackiert)

Die Leistung beinhaltet die Lieferung und Vorhaltung aller Materialien nach Aufforderung durch die Bauleitung, sowie abbauen, abfahren und Entsorgen nach Abschluss der Arbeiten.

Die Vergütung erfolgt pro laufendem Meter abgeklebtem Bauteil bzw. Einbauteil.
Menge: 150,000 m

**2.2.8 Schutzmaßnahmen Klebeband, > 30 bis 50 mm**
Schützen der Sockel von fertigen Bodenbelägen, und sonstigen linienförmigen Bauteilen vor Verschmutzung und Beschädigung durch abkleben mit geeignetem Klebeband nach Wahl des AN, nicht fleckend und nicht abfärbend, Anschlüsse und Stöße gerade fluchtend abgeklebt.
Ausführung als Schutz vor Farbauftrag im Zuge der Anstricharbeiten anschließender Wände oder Lackoberflächen

Abdeckbreite Klebeband: > 30 bis ≤ 50 mm

Sockelarten, z.B:
- Teppichstellsockel (Kugelgarn)
- Polymerbelag-Stellsockel
- Fliesensockel
- Holzsockelleisten (Eiche natur, lackiert)

Die Leistung beinhaltet die Lieferung und Vorhaltung aller Materialien nach Aufforderung durch die Bauleitung, sowie abbauen, abfahren und Entsorgen nach Abschluss der Arbeiten.

Die Vergütung erfolgt pro laufendem Meter abgeklebtem Bauteil bzw. Einbauteil.
Menge: 200,000 m

**2.2.9 Schutzmaßnahmen Leitungen/Kabeltrassen**
Schützen von Versorgungsleitungen und Kabeltrassen, vorwiegend unterhalb der Decke verlaufend, durch abdecken und abkleben mit geeigneter Folie, nicht fleckend und nicht abfärbend, einschließlich Aussparung der Deckenabhängung.

Trassenbreite: bis ca. 50 cm

Die Leistung beinhaltet die Lieferung, Vorhaltung und Unterhaltung, sowie Abbruch und Entsorgung aller Materialien nach Beendigung der Arbeiten.
Die Vergütung erfolgt nach Meter Versorgungstrasse, jedoch ausschließlich, soweit es sich um besondere Leistungen gemäß DIN 18363 handelt.
Menge: 30,000 m

**2.2.10 Schutzmaßnahmen Vordach, längsorientiert, bis 50 cm**
Schützen der Dachuntersicht im Vordachbereich vor Verschmutzung und Beschädigung für Maler- und WDVS-Arbeiten durch abkleben mit geeigneter Folie, nicht fleckend und nicht abfärbend, Anschlüsse und Stöße gerade fluchtend abgeklebt.

Die Sparren und Pfetten werden übermessen. Der entsprechende Mehraufwand zum Schutz dieser bzw. für das Anarbeiten an diese wird mit separater Position vergütet.

Material Folie: PE
Dicke Folie: 0,2 mm
Abdeckbreite: bis 50 cm

Die Leistung beinhaltet die Lieferung, Vorhaltung und Unterhaltung, sowie Abbruch und Entsorgung aller Materialien nach Beendigung der Arbeiten.
Die Vergütung erfolgt nach laufendem Meter abgeklebtem Bauteil.
Menge: 40,000 m

**2.2.11 Schutzmaßnahmen Vordach, Zulage Sparren, 14/28 cm**
Zulage für das Schützen der Dachuntersicht im Vordachbereich vor
Verschmutzung und Beschädigung für das Anarbeiten an die Sparren/Pfetten
bzw. Schützen derselben.

Abdeckbreite längs der Sparren: bis 50 cm
Querschnitt Sparren: 14 / 28 cm

Die Leistung beinhaltet die Lieferung, Vorhaltung und Unterhaltung, sowie Abbruch und Entsorgung aller Materialien nach Beendigung der Arbeiten.
Die Vergütung erfolgt pro abgeklebtem Sparren bzw. Pfette.
Menge: 60,000 St

**2.2.12 Schutzmaßnahmen Jalousieführungen/Fensterbänke/Fallrohre, bis 50 cm**
Schützen von Jalousienführungen/ Gestängen/ Fensterbänken/ Fallrohren und sonstigen oberflächenfertigen längsorientierten Bauteilen während der Sanierungsarbeiten durch Abkleben mit geeigneter Folie, nicht fleckend und nicht abfärbend,
Anschlüsse und Stöße gerade fluchtend abgeklebt.

Material Folie: PE
Dicke Folie: mind. 0,2 mm
Folienbreite: bis 50 cm

Die Leistung beinhaltet die Lieferung, Vorhaltung und Unterhaltung, sowie Abbruch und Entsorgung aller Materialien nach Beendigung der Arbeiten.
Die Vergütung erfolgt nach laufendem Meter, jedoch ausschließlich, soweit es sich um besondere Leistungen gemäß DIN 18350 handelt.

Die Vergütung erfolgt nur, soweit die Bauteile nicht bereits durch eine flächenorientierte Schutzmaßnahme abgedeckt werden, sondern separat mit Folie abgedeckt werden müssen.
Menge: 110,000 m

**2.2.13 Schutzmaßnahmen Jalousieführungen/Fensterbänke/Fallrohre, > 50 bis 100 cm**
Schützen von Jalousienführungen/ Gestängen/ Fensterbänken/ Fallrohren und sonstigen oberflächenfertigen längsorientierten Bauteilen wie vor beschrieben, jedoch

Folienbreite: > 50 bis ≤ 100 cm
Menge: 20,000 m

**2.2.14 Schutzmaßnahmen Fenster/Türen/Oberflächen außen**
Schützen von Fenster, Türen, Oberlichtern, sonstigen oberflächenfertigen Bauteilen vor Verschmutzung und Beschädigung für Maler- und WDVS-Arbeiten durch abkleben mit geeigneter Folie/Klebeband, nicht fleckend und nicht abfärbend, Anschlüsse und Stöße gerade fluchtend abgeklebt.

Material Folie: PE
Dicke Folie: 0,2 mm

Die Leistung beinhaltet die Lieferung und Vorhaltung aller Materialien nach Aufforderung durch die Bauleitung, sowie abbauen, abfahren und Entsorgen nach Abschluss der Arbeiten.

Die Vergütung erfolgt nach Quadratmeter abgeklebter Oberflächen.
Menge: 150,000 m2

#### 2.3 Malerarbeiten Innen

**2.3.1 Grundbeschichtung Wände / Decken, mineralisch, stark/unterschiedlich saugend**
Grundierung als Untergrundvorbereitung im Innenbereich zur Festigung und Egalisierung stark oder unterschiedlich saugender Gründe vor nach beschriebener Silikat- bzw. Dispersionssilikat-Beschichtung.

Materialbasis: Kaliwasserglas
- wasserverdünnbar
- emmisionsminimiert und lösemittelfrei
- konservierungsmittelfrei
- Diffusionsfähig: sd-Wert < 0,03 m
- haftvermittelnd
- saugfähigkeitsregulierend
- geruchsarm

Untergrund: Kalksandstein, unbehandelter Putz der Mörtelgruppe II, III und IV, Gipsplatten, alte kreidende Anstriche, Spachtelmassen, etc.
Oberfläche: rau (Filzputz) / glatt
Farbton: farblos oder weiß pigmentiert, deckend, nach Wahl des AN

Wand-/Deckenhöhe: bis 4,3 m

Beschichtungsverfahren: gerollt (entgegen der DIN 18363, Punkt 3.1.3, wird das Beschichtungsverfahren durch den AG vorgegeben)

Angebotenes Fabrikat,

........................................
(vom Bieter auszufüllen)
Menge: 1400,000 m2

**2.3.2 Grundbeschichtung Wände / Decken, mineralisch, schwach saugend**
Grundierung als Untergrundvorbereitung auf schwach saugenden Untergründen im Innenbereich vor nach beschriebener Silikat- bzw. Dispersionssilikat-Beschichtung.

Materialbasis: remineralisiernde Kunststoffdispersion
- Diffusionsfähig: sd-Wert < 0,15 m
- haftvermittelnd
- für Allergiker geeignet, mit Nachweis

Untergrund: Beton, Gipsbauplatten mit Voranstrich, Dispersionsbeschichtungen, dichter Putz der Mörtelgruppe III, Kunstharzputze, etc.
Oberfläche: rau (Filzputz) / glatt
Farbton: farblos oder weiß pigmentiert, deckend, nach Wahl des AN
Wand-/Deckenhöhe: bis 2,7 m (im Treppenhaus bis 3,5 m)

Beschichtungsverfahren: gerollt (entgegen der DIN 18363, Punkt 3.1.3, wird das Beschichtungsverfahren durch den AG vorgegeben)

Angebotenes Fabrikat,

........................................
(vom Bieter auszufüllen)
Menge: 1100,000 m2

**2.3.3 Grundbeschichtung längs orientierte Bauteile, ≤ 25 cm**
Grundbeschichtung von Fenster-, Türleibungen, Stützen, Unterzügen, Verkofferungen, etc. im Innenbereich an Alt- und Neubauteilen bzw. Alt-und Neuputzen,

Materialbasis: Kaliwasserglas
- wasserverdünnbar
- emmisionsminimiert und lösemittelfrei
- konservierungsmittelfrei
- Diffusionsfähig: sd-Wert < 0,03 m
- haftvermittelnd
- saugfähigkeitsregulierend

Untergrund: Kalksandstein, unbehandelter Putz der Mörtelgruppe II, III und IV, Gipsplatten, alte kreidende Anstriche, Spachtelmassen, etc.
Oberfläche: rau / glatt
Farbton: farblos oder weiß pigmentiert, deckend, nach Wahl des AN

Ansichtsbreite: ≤ 25 cm
Bauteilhöhe: bis ca. 2,7 m (im Treppenhaus bis 3,5 m)

Angebotenes Fabrikat,

........................................
(vom Bieter auszufüllen)
Menge: 280,000 m

**2.3.4 Grundbeschichtung längs orientierte Bauteile, > 25 ≤ 50 cm**
Grundbeschichtung von Fenster-, Türleibungen, Stützen, Unterzügen, Verkofferungen, etc. im Innenbereich wie vor beschrieben, jedoch

Ansichtsbreite: > 20 cm ≤ 35 cm
Menge: 130,000 m

**2.3.5 Grundbeschichtung längs orientierte Bauteile, > 50 ≤ 75 cm**
Grundbeschichtung von Fenster-, Türleibungen, Stützen, Unterzügen, Verkofferungen, etc. im Innenbereich, wie vor beschrieben, jedoch

Ansichtsbreite: > 50 cm≤ 75 cm
Menge: 140,000 m

**2.3.6 Grundbeschichtung längs orientierte Bauteile, > 75 ≤ 100 cm**
Grundbeschichtung von Fenster-, Türleibungen, Stützen, Unterzügen, Verkofferungen, etc. im Innenbereich, wie vor beschrieben, jedoch

Ansichtsbreite: > 75 cm ≤ 100 cm
Menge: 20,000 m

**2.3.7 Zwischenbeschichtung Silikat-Dispersion, innen**
Zwischenbeschichtung auf Wand- und Deckenflächen, Stützen, etc., innen, als Erstbeschichtung.
Ausführung auch in Klein- und Einzelflächen.

Materialbasis: Kaliwasserglas
Produkt-Code: M-SK01
Materialeigenschaften:
- konservierungsmittelfrei
- weichmacher- und lösemittelfrei
- frei von foggingaktiven Substanzen
- wasserverdünnbar und geruchsarm
- für Allergiker geeignet, mit Prüfzeugnis
- weichmacherfrei
- hoch diffusionsfähig, sd-Wert ≤ 0,02 m
- 1-komponentig
- nicht brennbar
- organischer Anteil < 5%

Untergrund: gefilzter/ geglätteter Gips- o. Kalk-Zement-Putz, gespachtelte Betonfläche, Gipskartonplatten u. Spachtelputz
Oberfläche: rau / glatt
Farbton: weiß bzw. hell getönt nach Wahl AG,
Optik: stumpfmatt
Nassabriebbeständigkeit: mind. Klasse 2 nach DIN EN 13 300
Deckkraft: mind. Klasse 2 nach DIN EN 13 300
Wand-/Deckenhöhe: bis 4,3 m

Beschichtungsverfahren: gerollt (entgegen der DIN 18363, Punkt 3.1.3, wird das Beschichtungsverfahren durch den AG vorgegeben)

Angebotenes Fabrikat,

........................................
(vom Bieter auszufüllen)

Die technische Notwendigkeit zur Ausführung einer Zwischenbeschichtung ist im Anschluss an die ausgeführte Grundbeschichtung, je nach Ausführung farblos oder weiß pigmentiert, zwingend mit der Bauüberwachung örtlich abzustimmen und festzulegen. Andernfalls erfolgt keine Vergütung.
Menge: 2500,000 m2

**2.3.8 Schlussbeschichtung Silikat-Dispersion, innen**
Schlussbeschichtung auf Wand- und Deckenflächen, Stützen, etc., innen, als Erstbeschichtung. bis zur vollständigen Deckung ausführen.
Ausführung auch in Klein- und Einzelflächen.

Materialbasis: Kaliwasserglas
Produkt-Code: M-SK01
Materialeigenschaften:
- konservierungsmittelfrei
- weichmacher- und lösemittelfrei
- frei von foggingaktiven Substanzen
- wasserverdünnbar und geruchsarm
- für Allergiker geeignet, mit Prüfzeugnis
- weichmacherfrei
- hoch diffusionsfähig, sd-Wert ≤ 0,02 m
- 1-komponentig
- nicht brennbar
- organischer Anteil < 5%

Untergrund: gefilzter/ geglätteter Gips- o. Kalk-Zement-Putz, gespachtelte Betonfläche, Gipskartonplatten u. Spachtelputz
Oberfläche: rauh/ glatt
Farbton: weiß bzw. hell getönt nach Wahl AG,
Optik: stumpfmatt
Nassabriebbeständigkeit: mind. Klasse 2 nach DIN EN 13 300
Deckkraft: mind. Klasse 2 nach DIN EN 13 300
Wand-/Deckenhöhe: bis 4,3 m

Beschichtungsverfahren: gerollt (entgegen der DIN 18363, Punkt 3.1.3, wird das Beschichtungsverfahren durch den AG vorgegeben)

Angebotenes Fabrikat,

........................................
(vom Bieter auszufüllen)
Menge: 2500,000 m2

**2.3.9 Silikat-Dispersion innen, längs orientierte Bauteile, ≤ 25 cm**
Innenbeschichtung mit Silikat-Dispersion, wie vor beschrieben, jedoch Ausführung an Fenster-, Türleibungen, Stützen, Unterzügen, Verkofferungen, etc. .

Ansichtsbreite: ≤ 25 cm
Menge: 280,000 m

**2.3.10 Silikat-Dispersion innen, längs orientierte Bauteile, > 25 ≤ 50cm**
Innenbeschichtung von Fenster-, Türleibungen, Stützen, Unterzügen, Verkofferungen, etc. mit Silikat-Dispersion, wie vor beschrieben, jedoch

Ansichtsbreite: > 25 cm ≤ 50 cm
Menge: 130,000 m

**2.3.11 Silikat-Dispersion innen, längs orientierte Bauteile,, > 50 ≤ 75 cm**
Innenbeschichtung von Fenster-, Türleibungen, Stützen, Unterzügen, Verkofferungen, etc. mit Silikat-Dispersion, wie vor beschrieben, jedoch

Ansichtsbreite: > 50 cm ≤ 75 cm
Menge: 140,000 m

**2.3.12 Silikat-Dispersion innen, längs orientierte Bauteile, > 75 ≤ 100 cm**
Innenbeschichtung von Fenster-, Türleibungen, Stützen, Unterzügen, Verkofferungen, etc. mit Silikat-Dispersion, wie vor beschrieben, jedoch

Ansichtsbreite: > 70 cm ≤ 100 cm
Menge: 20,000 m

**2.3.13 Zulage Beschichtung, Kleinflächen < 2,5 m²**
Zulage für die Ausführung der vor beschriebenen Beschichtungen in Kleinflächen < 5,0 m² als Aufpreisposition.
Abrechnung entgegen DIN 18363 0.5.1 nach m² pro Beschichtungsvorgang.
Menge: 50,000 m2

**2.3.14 Zulage Lochdecken und -wände**
Erschwerniszulage für die Beschichtung von Akustik-Lochdecken und -wänden, dafür dass die rückseitige Vliesbeschichtung der GK-Akustikplatten unbeschichtet bzw. unverschmutzt bleibt. Die Zulage wird einmalig gewährt pro Beschichtungvorgang, d.h. separat für Grundierung, Zwischen- und Schlussbeschichtung, soweit diese ausgeführt wurden.

Lochung der Akustikplatten: rund oder quadratisch
Lochgröße: ca. 8 bis 20 mm im Durchmesser

Eingebaute Abhangdecken insbesondere:
- Akustik-Plattendecke, Streulochung 8/15/20 R
- Akustik-Plattendecke, Rundlochung 8/18 R
Menge: 900,000 m2

**2.3.15 Schattennut Unterdecke, beschichtet**
Anstrich der wandbegleitenden Schattennut in der Unterdecke im Zuge der vor beschriebenen Anstricharbeiten an den Wänden.

Breite Schattennut: bis ca. 2,5 cm
Tiefe Schattennut: bis ca. 2,0 cm
Menge: 325,000 m

**2.3.16 Farbiges Absetzen / Beschichtungswechsel**
Zulage zu vor beschriebenen Beschichtungen für das farbiges Absetzen einer Beschichtung bzw. bei Wechsel des Beschichtungsstoffes innerhalb zu beschichtender Bauteile.
Absätze / Wechsel sind fluchtend scharf zu begrenzen.
Die Vergütung erfolgt, soweit nicht in Grundposition der jeweiligen Beschichtung bereits beinhaltet.
Menge: 20,000 m

**2.3.17 Dauerelastische Putz- und Anschlußfugen neu**
Putz- und Anschlussfugen an Decken und Wänden und sonstigen Übergängen dauerelastisch füllen, einschließlich säubern und vorbehandeln, mit elastischem Dichtstoff.
Material: Acrylatdispersion
Wand/Deckenhöhe: bis 4,25 m
Farbton weiß,
Fugenbreite: bis 5mm.
Menge: 100,000 m

**2.3.18 Türzargen abfugen, glatt**
Türzargen im Übergang zur Wand auf beiden Wandseiten mit dauerelastischem Fugenmaterial füllen.
Material: Acrylatdispersion
Abmessungen Türblenden außen: bis 120 x 230 cm
Farbton weiß,
Fugenbreite: bis 5mm.

Abrechnung pro Stück Türzarge
Menge: 10,000 St

#### 2.4 Beton-/Kellerbodenbeschichtung Sika

**2.4.1 Bodenflächen reinigen**
Vorbereiten der Boden- und Wandflächen. Entfernen von allen Verunreinigungen, sowie losen und trennenden Substanzen nach Wahl des AN und nach Erfordernis mit geeigneten Mitteln neutralisieren.

Anfallendes Material/Wasser aufnehmen, abfahren und entsorgen inkl. Entsorgungskosten.
Menge: 22,500 m2

**2.4.2 Untergrund schleifen + absaugen**
Untergrund von Bodenbelags-, Kleberrückständen, Farbe und sonstigen Verschmutzungen durch Fräsen/Schleifen reingen, anschließend absaugen und entsorgen des anfallenden Materials inkl. Entsorgungsgebühr.
Untergrund: Zementestrich
Menge: 22,500 m2

**2.4.3 Bodenflächen grundieren, innen, 2K-Epoxidharz**
Bodenflächen, innen, vollflächig und gleichmäßig benetzend grundieren.
Untergrund: Beton / Estrich
Material: 2K-Grundierung auf Epoxidharzbasis.

Angeb. Fabrikat:

....................................................................
(vom Bieter auszufüllen)
Menge: 22,500 m2

**2.4.4 Bodenflächen beschichten, innen, 2K-Epoxidharz**
Bodenflächen mit Zwischen und Schlussbeschichtung versehen.
Untergrund: Beton / Estrich,
Material: 2K-Bodenbeschichtung auf Epoxidharzbasis
Materialeigenschaften:
- lösemittelfrei
- rutschhemmend oder glatt nach Anforderung des AG
- gute mechanische Beständigkeit
- wasserdampfdurchlässig
- wasserverdünnbar
- geruchlos
Farbe: grau bzw. nach Wahl des AG

Angeb. Fabrikat:

....................................................................
(vom Bieter auszufüllen)
Menge: 22,500 m2

**2.4.5 Sockelbeschichtung, innen, 2K-Epoxidharz, 15 cm**
Sockelbereich von Wänden mit Grundierung, Zwischen und Schlussbeschichtung versehen. Übergang zur Wandbeschichtung exakt horizontal fluchtend begrenzt.
Untergrund: Kalkputz, Kalk-Zementputz, Beton,
Material: analog vor beschriebener 2K-Bodenbeschichtung auf Epoxidharzbasis
Sockelhöhe: ca. 15 cm
Menge: 19,000 m

**2.4.6 Dauerelastische Anschlußfuge**
Wandfugen zwischen Boden und Wänden und sonstigen Übergängen dauerelastisch füllen, einschließlich säubern und vorbehandeln, mit elastischem Dichtstoff.
Material: PU
Farbton: passend zu Bodenbeschichtung
Fugenbreite: ca. 5 bis 10 mm (entsprechend bauseitigem Randdämmstreifen)
Menge: 19,000 m

#### 2.5 Lackierarbeiten Holz/Metall

**2.5.1 Erstbeschichtung Stahlblechzarge, innen, 112,5x212,5 cm, Acryl**
Stahlblechzarge, Innentür, erstbeschichten, durch: Verunreinigungen/Fette/Wachse insbesondere auch auf der Grundierung entfernen, reinigen und anschleifen, aufbringen einer Beschichtung, glatt, volldeckend, ohne Pinselstriche oder Farb- und Strukturunterschiede in der Oberfläche.

Zargenform: Stahlumfassungszarge
Material Untergrund: Stahlblech grundiert
Baurichtmaß: bis ca. 112,5 x 212,5 cm
Zarge: bis 30,0 cm Maulweite
Türdichtung: dreiseitg umlaufend, Einfachdichtung
Herstellerseitige Grundierung: Pulverbeschichtung

Material Grundierung: Acrylgrundierung
Anforderungen:
- wasserverdünnbar
- haftvermittelnd

Material: PU-Acryllack
Anforderungen:
- wasserverdünnbar, geruchsarm
- hohe Schlag- und Stoßfestigkeit
- blockfest
- diffusionsfähig

Farbton: RAL-Farbton nach Wahl des AG, seidenmatt

Angebotenes Fabrikat:

........................................
(vom Bieter auszufüllen)

Achtung: die Türdichtung ist vor den Beschichtungsarbeiten zu entfernen und nach Abschluss derselben wieder einzusetzten. Die entsprechende Leistung ist mit dieser Position abgegolten.
Menge: 8,000 St

**2.5.2 Erstbeschichtung Stahlblechtür, innen, 112,5x212,5 cm, Acryl**
Stahlblechtür, Innentür, erstbeschichten, durch: Verunreinigungen/Fette/Wachse insbesondere auch auf der Grundierung entfernen, reinigen und anschleifen, aufbringen einer Beschichtung, glatt, volldeckend, ohne Pinselstriche oder Farb- und Strukturunterschiede in der Oberfläche.
Ausführung auf Zarge und Türblatt beidseitig.

Zargenform: Stahlumfassungszarge
Material Untergrund: Stahlblech grundiert
Baurichtmaß: bis ca. 112,5 x 212,5 cm
Zarge: bis 30,0 cm Maulweite
Türdichtung: dreiseitg umlaufend, Einfachdichtung
Herstellerseitige Grundierung: Pulverbeschichtung

Material Grundierung: Acrylgrundierung
Anforderungen:
- wasserverdünnbar
- haftvermittelnd

Material: PU-Acryllack
Anforderungen:
- wasserverdünnbar, geruchsarm
- hohe Schlag- und Stoßfestigkeit
- blockfest
- diffusionsfähig

Farbton: RAL-Farbton nach Wahl des AG, seidenmatt

Angebotenes Fabrikat:

........................................
(vom Bieter auszufüllen)

Achtung: die Türdichtung ist vor den Beschichtungsarbeiten zu entfernen und nach Abschluss derselben wieder einzusetzten. Die entsprechende Leistung ist mit dieser Position abgegolten.
Menge: 3,000 St

**2.5.3 Überhol.beschichtung Stahlblechtür, innen, 112,5x212,5 cm, 30 cm MW, Acryl**
Innentür überarbeiten, durch:
Verunreinigungen/Fette/Öle, sowie nicht haftenden Altanstrich entfernen,  reinigen und anschleifen des Altanstrichs, ausbessern von einzelnen gebrauchsüblichen Schäden in der Altbeschichtung und im Untergrund, aufbringen einer Beschichtung, glatt, volldeckend, ohne Pinselstriche oder Farb- und Strukturunterschiede in der Oberfläche.
Ausführung auf Zarge und Türblatt beidseitig.

Bei feuchtebelasteten Räumen mit Zwischenbeschichtung. Vergütung erfolgt separat.

Zargenform: Umfassungszarge
Material Untergrund: Stahlblech beschichtet
Baurichtmaß: bis ca. 112,5 x 212,5 cm
Zarge: bis 30 cm Maulweite
Türdichtung: dreiseitg umlaufend, Einfachdichtung

Material Grundierung: Acrylgrundierung
Anforderungen:
- wasserverdünnbar
- haftvermittelnd

Material: PU-Acryllack
Anforderungen:
- wasserverdünnbar, geruchsarm
- hohe Schlag- und Stoßfestigkeit
- blockfest
- diffusionsfähig
Farbton: grau, seidenmatt, bzw.
RAL-Farbton nach Wahl des AG

Angebotenes Fabrikat:

........................................
(vom Bieter auszufüllen)

Achtung: die Türdichtung ist vor den Anstricharbeiten zu entfernen und nach Abschluss derselben wieder einzusetzten. Die entsprechende Leistung ist mit dieser Position abgegolten.
Menge: 1,000 St

**2.5.4 Zulage Überhol.beschichtung Stahlblechtür, innen, 112,5x212,5 cm, 70 cm MW**
Zulage zu vor beschriebener Überholungsbeschichtung Stahlblechtür, innen, 112,5x212,5 cm, für Ausführung mit einer Maulweite bis ca. 75 cm, anstatt 30 cm
Menge: 1,000 St

**2.5.5 Überhol.beschichtung Stahlblechtür, innen, 212,5x212,5 cm, 30 cm MW, Acryl**
Innentür überarbeiten, durch:
Verunreinigungen/Fette/Öle, sowie nicht haftenden Altanstrich entfernen,  reinigen und anschleifen des Altanstrichs, ausbessern von einzelnen gebrauchsüblichen Schäden in der Altbeschichtung und im Untergrund, aufbringen einer Beschichtung, glatt, volldeckend, ohne Pinselstriche oder Farb- und Strukturunterschiede in der Oberfläche.
Ausführung auf Zarge und Türblatt beidseitig.

Bei feuchtebelasteten Räumen mit Zwischenbeschichtung. Vergütung erfolgt separat.

Zargenform: Umfassungszarge
Material Untergrund: Stahlblech beschichtet
Baurichtmaß: bis ca. 212,5 x 212,5 cm
Zarge: bis 30 cm Maulweite
Türdichtung: dreiseitg umlaufend, Einfachdichtung

Material Grundierung: Acrylgrundierung
Anforderungen:
- wasserverdünnbar
- haftvermittelnd

Material: PU-Acryllack
Anforderungen:
- wasserverdünnbar, geruchsarm
- hohe Schlag- und Stoßfestigkeit
- blockfest
- diffusionsfähig
Farbton: grau, seidenmatt, bzw.
RAL-Farbton nach Wahl des AG

Angebotenes Fabrikat:

........................................
(vom Bieter auszufüllen)

Achtung: die Türdichtung ist vor den Anstricharbeiten zu entfernen und nach Abschluss derselben wieder einzusetzten. Die entsprechende Leistung ist mit dieser Position abgegolten.
Menge: 1,000 St

**2.5.6 Fensteranschluss Leibung abfugen**
Fensterrahmen im Übergang zur Wand umlaufend außenseitig mit Fugendichtstoff auf Acryl-Basis abdichten, anstrichverträglich, UV- und witterungsbeständig
Fugendimension: bis zu b/t=5/5 mm
Menge: 20,000 m

#### 2.6 Untergrundvorbereitung WDVS

**2.6.1 Untergrund reinigen, abbürsten**
Reinigen des Untergrundes. Entfernen von haftmindernden Rückständen, sowie sonstigen Unebenheiten und Teilen in oder auf der Fläche.
Vor nachfolgenden Arbeiten muss gewährleistet sein, dass die Untergründe eben, tragfähig und trocken und frei von haftmindernden Rückständen (z. B. Sinterschichten, kreidenden Anstrichen, sandenden Bestandteilen, Staub, etc.) sind.

Verfahren: Abbürsten

Einschließlich fachgerechter Entsorgung des anfallenden Materials.
Menge: 135,000 m2

**2.6.2 Untergrund reinigen, dampfstrahlen**
*** Bedarfsposition mit GB
Reinigen der Fassade von grober Verschmutzung, z.B. Gips-, Mörtel-, Farbreste oder Öl, einschl. Entsorgung des Abrieb- und Strahlmaterials, sowie des Schmutzwassers. Die Deponiegebühren von Sonderabfall werden gegen Nachweis vergütet. Der Zusatz von sauren, alkalischen und netzmittelhaltigen Stoffen ist untersagt.
Verfahren: temperiertes Dampfstrahlen
Untergrund: Altputzflächen, Betonbauteile
Das Erstellen und Vorhalten der nötigen Auffangwanne ist miteinzurechnen.

Ausführung nur in Absprache und vorherigem örtlichen Aufmaß mit der Bauleitung, ansonsten erfolgt keine Vergütung
Menge: 135,000 m2

**2.6.3 Bestandsputz prüfen, Hohlstellen**
Gesamte Fläche Außenputz auf Hohlstellen prüfen.
Fassadenhöhe: KG-OG bis zu ca. 10,0m
Putzart Bestand: Kellenwurfputz/ Rauputz

Ausführung in Absprache mit örtlicher Bauleitung.
Menge: 135,000 m2

**2.6.4 Hohlstellen Bestandsputz abschlagen**
*** Bedarfsposition mit GB
Gefundene Hohlstellen im Fassadenputz abschlagen, für WDVS vorbereiten wie folgt:
- Hohlstellen abschlagen und entstauben
- entstaubte Flächen verkieseln
- Beiputzen der freigelegten Stellen mit Leichtputz
- Bauschutt entsorgen

Fassadenhöhe: KG-OG bis zu ca. 8,0m
Putzart Bestand: Kellenwurfputz/ Rauputz
Kalkulationsansatz: ca. 15% Hohlstellen pro m² an den betroffenen Fassadenbereichen

Ausführung nur in Absprache und vorherigem örtlichen Aufmaß mit der Bauleitung, ansonsten erfolgt keine Vergütung.
Menge: 20,000 m2

**2.6.5 Außenputz prüfen, Feuchtigkeit**
Putzflächen auf Feuchtigkeitsbelastung prüfen, einschl. ggf. Kratzprobe und Feuchtemessung.
Bauteil: Wände Außen
Putzart: Kellenwurfputz/ Rauputz

Ausführung in Absprache mit örtlicher Bauleitung.
Menge: 135,000 m2

**2.6.6 Außenputz prüfen, Oberflächenfestigkeit**
Oberflächenfestigkeit von Putzflächen prüfen, mit Handwischprüfung und Ritznadel. Ausführung exemplarisch an ausgewählten Stellen nach Wahl des AN verteilt über die Fassadenfläche.
Bauteil: Wände Außen
Putzart: Kellenwurfputz/ Rauputz

Ausführung in Absprache mit örtlicher Bauleitung.
Menge: 135,000 m2

**2.6.7 Haftbrücke**
Auftragen einer Grundierung zur Haftvermittlung als Vorbereitung für nachfolgend beschriebenes Wärmedämm-Verbundsystem
Untergrund: Altputzflächen, beschichtet
Oberfläche: Kellenwurfputz/ Rauputz

Abrechnung nach bearbeiteter Fläche

Ausführung nur bei technischer Erfordernis in Absprache und vorherigem örtlichen Aufmaß mit der Bauleitung, ansonsten erfolgt keine Vergütung.
Menge: 115,000 m2

**2.6.8 Haftbrücke, ≤ 25 cm**
Auftragen einer Grundierung zur Haftvermittlung als Vorbereitung für nachfolgend beschriebenes Wärmedämm-Verbundsystem wie vor beschrieben, jedoch

Ausführungsbreite: ≤ 25 cm

Abrechnung nach Laufmetern.
Menge: 135,000 m

**2.6.9 Haftbrücke, > 25 cm ≤ 50 cm**
Auftragen einer Grundierung zur Haftvermittlung als Vorbereitung für nachfolgend beschriebenes Wärmedämm-Verbundsystem wie vor beschrieben, jedoch

Ausführungsbreite: > 25 cm ≤ 50 cm

Abrechnung nach Laufmetern.
Menge: 70,000 m

**2.6.10 Haftbrücke, > 50 cm ≤ 75 cm**
Auftragen einer Grundierung zur Haftvermittlung als Vorbereitung für nachfolgend beschriebenes Wärmedämm-Verbundsystem wie vor beschrieben, jedoch

Ausführungsbreite: > 50 cm ≤ 75 cm

Abrechnung nach Laufmetern.
Menge: 20,000 m

**2.6.11 Haftbrücke, > 75 cm ≤ 100 cm**
Auftragen einer Grundierung zur Haftvermittlung als Vorbereitung für nachfolgend beschriebenes Wärmedämm-Verbundsystem wie vor beschrieben, jedoch

Ausführungsbreite: > 75 cm ≤ 100 cm

Abrechnung nach Laufmetern.
Menge: 7,000 m

**2.6.12 Haftbrücke, > 0,5 m² ≤ 1,0 m²**
Auftragen einer Grundierung zur Haftvermittlung als Vorbereitung für nachfolgend beschriebenes Wärmedämm-Verbundsystem wie vor beschrieben, jedoch

Ausführungsfläche: > 0,5 m² ≤ 1,0 m²

Abrechnung pro Stück.
Menge: 4,000 St

**2.6.13 Haftbrücke, > 1,0 m² ≤ 1,5 m²**
Auftragen einer Grundierung zur Haftvermittlung als Vorbereitung für nachfolgend beschriebenes Wärmedämm-Verbundsystem wie vor beschrieben, jedoch

Ausführungsfläche: > 1,0 m² ≤ 1,5 m²

Abrechnung pro Stück.
Menge: 1,000 St

**2.6.14 Haftbrücke, > 1,5 m² ≤ 2,0 m²**
Auftragen einer Grundierung zur Haftvermittlung als Vorbereitung für nachfolgend beschriebenes Wärmedämm-Verbundsystem wie vor beschrieben, jedoch

Ausführungsfläche: > 1,5 m² ≤ 2,0 m²

Abrechnung pro Stück.
Menge: 6,000 St

**2.6.15 Haftbrücke, > 2,0 m² ≤ 2,5 m²**
Auftragen einer Grundierung zur Haftvermittlung als Vorbereitung für nachfolgend beschriebenes Wärmedämm-Verbundsystem wie vor beschrieben, jedoch

Ausführungsfläche: > 2,0 m² ≤ 2,5 m²

Abrechnung pro Stück.
Menge: 1,000 St

**2.6.16 Putzhaftbrücke Rollladenblende, h≤ 25 cm**
Putzträger als Haftbrücke für nachfolgende Wärmedämmarbeiten

Putzgrund: Blende des bauseitigen Rollladenkastens, überputzbar
Ausführungshöhe: h≤ 25 cm
Menge: 26,000 m

**2.6.17 Ausgleichsputz auftragen, WDVS, 15 mm**
Liefern und Erstellen eines Niveauausgleiches nach DIN 18 202 Tab. 3 mit Putz mindestens Kalkzementmörtel MG P III nach DIN 18550 oder anderen geeigneten Baustoffen.

Unebenheiten: +/- 15 mm
Mörtelart passend für Untergrund, Haftputz
Untergrund: Kellenwurfputz/ Rauputz

Angebotenes Fabrikat:

..............................................................

Ausführung nur in Absprache und vorherigem örtlichen Aufmaß mit der Bauleitung, ansonsten erfolgt keine Vergütung.
Menge: 115,000 m2

**2.6.18 Ausgleichsputz auftragen, WDVS, 15 mm, ≤ 25 cm**
Liefern und Erstellen eines Niveauausgleiches nach DIN 18 202 Tab. 3 mit Putz mindestens Kalkzementmörtel MG P III nach DIN 18550 oder anderen geeigneten Baustoffen. wie vor beschrieben, jedoch

Ausführungsbreite: ≤ 25 cm

Abrechnung nach Laufmetern.
Menge: 135,000 m

**2.6.19 Ausgleichsputz auftragen, WDVS, 15 mm, > 25 cm ≤ 50 cm**
Liefern und Erstellen eines Niveauausgleiches nach DIN 18 202 Tab. 3 mit Putz mindestens Kalkzementmörtel MG P III nach DIN 18550 oder anderen geeigneten Baustoffen. wie vor beschrieben, jedoch

Ausführungsbreite: > 25 cm ≤ 50 cm

Abrechnung nach Laufmetern.
Menge: 70,000 m

**2.6.20 Ausgleichsputz auftragen, WDVS, 15 mm, > 50 cm ≤ 75 cm**
Liefern und Erstellen eines Niveauausgleiches nach DIN 18 202 Tab. 3 mit Putz mindestens Kalkzementmörtel MG P III nach DIN 18550 oder anderen geeigneten Baustoffen. wie vor beschrieben, jedoch

Ausführungsbreite: > 50 cm ≤ 75 cm

Abrechnung nach Laufmetern.
Menge: 20,000 m

**2.6.21 Ausgleichsputz auftragen, WDVS, 15 mm, > 75 cm ≤ 100 cm**
Liefern und Erstellen eines Niveauausgleiches nach DIN 18 202 Tab. 3 mit Putz mindestens Kalkzementmörtel MG P III nach DIN 18550 oder anderen geeigneten Baustoffen. wie vor beschrieben, jedoch

Ausführungsbreite: > 75 cm ≤ 100 cm

Abrechnung nach Laufmetern.
Menge: 7,000 m

**2.6.22 Ausgleichsputz auftragen, WDVS, 15 mm, > 0,5 m² ≤ 1,0 m²**
Liefern und Erstellen eines Niveauausgleiches nach DIN 18 202 Tab. 3 mit Putz mindestens Kalkzementmörtel MG P III nach DIN 18550 oder anderen geeigneten Baustoffen. wie vor beschrieben, jedoch

Ausführungsfläche: > 0,5 m² ≤ 1,0 m²

Abrechnung pro Stück.
Menge: 4,000 St

**2.6.23 Ausgleichsputz auftragen, WDVS, 15 mm, > 1,0 m² ≤ 1,5 m²**
Liefern und Erstellen eines Niveauausgleiches nach DIN 18 202 Tab. 3 mit Putz mindestens Kalkzementmörtel MG P III nach DIN 18550 oder anderen geeigneten Baustoffen. wie vor beschrieben, jedoch

Ausführungsfläche: > 1,0 m² ≤ 1,5 m²

Abrechnung pro Stück.
Menge: 1,000 St

**2.6.24 Ausgleichsputz auftragen, WDVS, 15 mm, > 1,5 m² ≤ 2,0 m²**
Liefern und Erstellen eines Niveauausgleiches nach DIN 18 202 Tab. 3 mit Putz mindestens Kalkzementmörtel MG P III nach DIN 18550 oder anderen geeigneten Baustoffen. wie vor beschrieben, jedoch

Ausführungsfläche: > 1,5 m² ≤ 2,0 m²

Abrechnung pro Stück.
Menge: 6,000 St

**2.6.25 Ausgleichsputz auftragen, WDVS, 15 mm, > 2,0 m² ≤ 2,5 m²**
Liefern und Erstellen eines Niveauausgleiches nach DIN 18 202 Tab. 3 mit Putz mindestens Kalkzementmörtel MG P III nach DIN 18550 oder anderen geeigneten Baustoffen. wie vor beschrieben, jedoch

Ausführungsfläche: > 2,0 m² ≤ 2,5 m²

Abrechnung pro Stück.
Menge: 1,000 St

**2.6.26 Abrissproben WDVS**
Abrissproben nach BFS-Merkblatt 21 zur Überprüfung der Oberflächenfestigkeit des Untergrundes ansetzen.
Abrissergebnisse sind zu fotografieren, schriftlich in Lage und Wert zu dokumentieren und der Bauleitung zur weiteren Entscheidung zum Fortgang der Arbeiten zu übergeben.
Anzahl und Lage der Abrissproben nach Angabe der Bauleitung.

Schichtdicke: ca. 4 bis 6 mm
Größe: 40 x 80 cm
Mindeststandzeit: 1 Woche

Ausführung in Absprache mit örtlicher Bauleitung.
Menge: 5,000 St

**2.6.27 Gerüstankerlöcher verschließen**
Regendichtes Verschließen der Dauer-Gerüstankerlöcher mit imprägniertem PU-Weichschaumstoff und Kunststoffabdeckkappe. Der Verschluss der Ankerlöcher ist für spätere Einrüstungen entsprechend wieder verwendbar auszuführen.
Dimension: ca. Ø 30 x 40 mm, Farbe: grau/weiß nach Wahl des AG.
Ausführung: Sorgfältiges Anpassen der Ausbesserungsstelle rund um das zu verschließende Ankerloch an die vorhandene Putzstruktur mit dem systemzugehörigen Strukturputz und Anstrich
Menge: 10,000 St

#### 2.7 Wärmedämm-Verbundsystem mit Dickputz

*Hinweis: Kallkulationshinweis*
Das mit den nachfolgenden Positionen angebotene Wärmedämm-Verbundsystem ist als durchgängiges, zugelassenes System gemäß DIN 55699 von einem einzigen Hersteller, mit aufeinander abgestimmten Produkten und zur Verwendung im System vom Hersteller freigeben, anzubieten.

Mischsysteme von verschiedenen Herstellern sind nicht zugelassen.

Angebotener Hersteller Wärmedämm-Verbundsystem:

..............................................

Angebotenes Produkt / System, Mineralwoll-Dämmplatten:

..................................................

Angebotenes Produkt / System, Perimeter-Dämmplatten:

..................................................

Angebot. Fabrikat Fugendichtband:

...........................................................

Angebotenes Produkt / System, Grundputz:

..................................................

Angebotenes Produkt / System, Armierungsschicht:

..................................................

Angebotenes Produkt / System, Oberputz:

..................................................

Angebotenes Produkt / System, Beschichtung:

..................................................

**2.7.1 Mineralwolle-Dämmplatten, WLG 035, d=80 mm, ≤ 25 cm**
Fluchtrecht und planeben anbringen einer Wärmedämmschicht aus Mineralwolle-Dämmplatten als Fassadendämmplatten. Ausführung wie vor beschrieben, jedoch in Fassadenrücksprüngen an Fenster-/Türleibungen, Pfeilern, Stützen und dergleichen, einschl. Erschwernissen durch Zuschnitte, Anpassungen etc.
Ausführung insbesondere entlang der Fensterleibungen im Fassadenrücksprung (grün eingefärbte Bereiche in den Fassadenansichten).

Diese Dämmschicht dient als Ausgleich für die Fassdenrücksprünge im Bestand als untere Lage direkt auf der Fassade, so dass mit der oberen Lage, Dicke 160 mm, die Fassade in einer Schichtdicke flächig gedämmt werden kann

Dämmstoffdicke: 80 mm
Ausführungsbreite: ≤ 25 cm

Abrechnung nach Laufmetern.
Menge: 120,000 m

**2.7.2 Mineralwolle-Dämmplatten, WLG 035, d=80 mm, > 0,5 m² ≤ 1,0 m²**
Fluchtrecht und planeben anbringen einer Wärmedämmschicht aus Mineralwolle-Dämmplatten als Fassadendämmplatten. Ausführung wie vor beschrieben, jedoch in Nischen, Fassadenrücksprüngen und dergleichen, einschl. Erschwernissen durch Zuschnitte, Anpassungen etc.

Diese Dämmschicht dient als Ausgleich für die Fassdenrücksprünge im Bestand als untere Lage direkt auf der Fassade, so dass mit der oberen Lage, Dicke 160 mm, die Fassade in einer Schichtdicke flächig gedämmt werden kann. (grün eingefärbte Bereiche in den Fassadenansichten)

Dämmstoffdicke: 80 mm
Ausführungsfläche: > 0,5 m² ≤ 1,0 m²

Abrechnung pro Stück.
Menge: 4,000 St

**2.7.3 Mineralwolle-Dämmplatten, WLG 035, d=80 mm, > 1,0 m² ≤ 1,5 m²**
Fluchtrecht und planeben anbringen einer Wärmedämmschicht aus Mineralwolle-Dämmplatten als Fassadendämmplatten. Ausführung wie vor beschrieben, jedoch in Nischen, Fassadenrücksprüngen und dergleichen, einschl. Erschwernissen durch Zuschnitte, Anpassungen etc., wie vor beschrieben, jedoch

Dämmstoffdicke: 80 mm
Ausführungsfläche: > 1,0 m² ≤ 1,5 m²
Menge: 1,000 St

**2.7.4 Mineralwolle-Dämmplatten, WLG 035, d=80 mm, > 1,5 m² ≤ 2,0 m²**
Fluchtrecht und planeben anbringen einer Wärmedämmschicht aus Mineralwolle-Dämmplatten als Fassadendämmplatten. Ausführung wie vor beschrieben, jedoch in Nischen, Fassadenrücksprüngen und dergleichen, einschl. Erschwernissen durch Zuschnitte, Anpassungen etc., wie vor beschrieben, jedoch

Dämmstoffdicke: 80 mm
Ausführungsfläche: > 1,5 m² ≤ 2,0 m²
Menge: 6,000 St

**2.7.5 Mineralwolle-Dämmplatten, WLG 035, d=80 mm, > 2,0 m² ≤ 2,5 m²**
Fluchtrecht und planeben anbringen einer Wärmedämmschicht aus Mineralwolle-Dämmplatten als Fassadendämmplatten. Ausführung wie vor beschrieben, jedoch in Nischen, Fassadenrücksprüngen und dergleichen, einschl. Erschwernissen durch Zuschnitte, Anpassungen etc., wie vor beschrieben, jedoch

Dämmstoffdicke: 80 mm
Ausführungsfläche: > 2,0 m² ≤ 2,5 m²
Menge: 1,000 St

**2.7.6 Mineralwolle-Dämmplatten, WLG 035, d=160 mm**
Fluchtrecht und planeben anbringen einer Wärmedämmschicht aus Mineralwolle-Dämmplatten als Fassadendämmplatten.
Verkleben mit systemzugehörigem Plattenkleber auf den vorbereiteten Untergrund, offene Stoß- und Lagerfugen mit geeigneten Materialien schließen.

Eine ggf. technisch erforderliche Verdübelung wird mit gesonderter Position vergütet.

Material: Mineral-Dämmplatten (DIN EN 13162)
Anwendungstyp (DIN 4108-10): WAP-zh
Wasseraufnahme: wf
Zugfestigkeit senkrecht (EN 1607): hohe Zugfestigkeit; ≥ 7,5 kPa
Dämmstoffdicke: insgesamt 160 mm in höchstens 2 Lagen
Brandverhalten (DIN EN 13501-1): A1, nicht brennbar
Schmelzpunkt: > 1.000 °C
druckbelastbar
dimensionsstabil unter Temperaturänderung
diffusionsoffen
Wärme- und schalldämmend
Wärmeleitgruppe: WLG 035
Untergrund: Mauerwerk, Beton
Menge: 115,000 m2

**2.7.7 20 mm Mehrstärke Mineralwolle-Dämmung, WLG 035**
Zuschlag für 20 mm Mehrstärke der vor beschriebenen Mineralwoll-Dämmung WLG 035 WAP-wf-zh pro qm gegenüber den vor beschriebenen Nennstärken.
Menge: 25,000 m2

**2.7.8 20 mm Minderstärke Mineralwolle-Dämmung, WLG 035**
Abschlag für 20 mm Minderstärke der vor beschriebenen Mineralwoll-Dämmung WLG 035 WAP-wf-zh pro qm gegenüber den vor beschriebenen Nennstärken.
Menge: 5,000 m2

**2.7.9 Mineralwolle-Dämmplatten, WLG 035, d=160 mm, ≤ 25 cm**
Fluchtrecht und planeben anbringen einer Wärmedämmschicht aus Mineralwolle-Dämmplatten als Fassadendämmplatten. Ausführung wie vor beschrieben, jedoch an Fenster-/Türleibungen, Pfeilern, Stützen, Unterzügen und dergleichen, einschl. Erschwernissen durch Zuschnitte, Anpassungen etc.

Ausführungsbreite: ≤ 25 cm

Abrechnung nach Laufmetern.
Menge: 5,000 m

**2.7.10 Mineralwolle-Dämmplatten, WLG 035, d=160 mm, > 25 cm ≤ 50 cm**
Fluchtrecht und planeben anbringen einer Wärmedämmschicht aus Mineralwolle-Dämmplatten als Fassadendämmplatten. Ausführung wie vor beschrieben, jedoch an Fenster-/Türleibungen, Pfeilern, Stützen, Unterzügen und dergleichen, einschl. Erschwernissen durch Zuschnitte, Anpassungen etc.

Ausführungsbreite: > 25 cm ≤ 50 cm

Abrechnung nach Laufmetern.
Menge: 60,000 m

**2.7.11 Mineralwolle-Dämmplatten, WLG 035, d=160 mm, > 50 cm ≤ 75 cm**
Fluchtrecht und planeben anbringen einer Wärmedämmschicht aus Mineralwolle-Dämmplatten als Fassadendämmplatten. Ausführung wie vor beschrieben, jedoch an Fenster-/Türleibungen, Pfeilern, Stützen, Unterzügen und dergleichen, einschl. Erschwernissen durch Zuschnitte, Anpassungen etc.

Ausführungsbreite: > 50 cm ≤ 75 cm

Abrechnung nach Laufmetern.
Menge: 5,000 m

**2.7.12 Mineralwolle-Dämmplatten, WLG 035, d=160 mm, > 75 cm ≤ 100 cm**
Fluchtrecht und planeben anbringen einer Wärmedämmschicht aus Mineralwolle-Dämmplatten als Fassadendämmplatten. Ausführung wie vor beschrieben, jedoch an Fenster-/Türleibungen, Pfeilern, Stützen, Unterzügen und dergleichen, einschl. Erschwernissen durch Zuschnitte, Anpassungen etc.

Ausführungsbreite: > 75 cm ≤ 100 cm

Abrechnung nach Laufmetern.
Menge: 7,000 m

**2.7.13 Mineralwolle-Dämmplatten, WLG 035, d=160 mm, > 0,5 m² ≤ 1,0 m²**
Fluchtrecht und planeben anbringen einer Wärmedämmschicht aus Mineralwolle-Dämmplatten als Fassadendämmplatten. Ausführung wie vor beschrieben, jedoch in Kleinflächen, einschl. Erschwernissen durch Zuschnitte, Anpassungen etc.

Dämmstoffdicke: 160 mm
Ausführungsfläche: > 0,5 m² ≤ 1,0 m²

Abrechnung pro Stück.
Menge: 4,000 St

**2.7.14 Mineralwolle-Dämmplatten, WLG 035, d=160 mm, > 2,0 m² ≤ 2,5 m²**
Fluchtrecht und planeben anbringen einer Wärmedämmschicht aus Mineralwolle-Dämmplatten als Fassadendämmplatten. Ausführung wie vor beschrieben, jedoch in Kleinflächen, einschl. Erschwernissen durch Zuschnitte, Anpassungen etc.

Dämmstoffdicke: 160 mm
Ausführungsfläche: > 2,0 m² ≤ 2,5 m²

Abrechnung pro Stück.
Menge: 1,000 St

**2.7.15 Mineralwolle-Dämmplatten, WLG 035, d=160 mm, über Raffstorekasten**
Fluchtrecht und planeben anbringen einer Wärmedämmschicht aus Mineralwolle-Dämmplatten als Fassadendämmplatten. Ausführung wie vor beschrieben, jedoch oberhalb der bauseitigen Raffstorekästen bzw. unterseitig des Vordachs, einschl. Erschwernissen durch Zuschnitte, Anpassungen für das beengte Arbeiten und das Anpassen die schräge Dachuntersicht.

Dämmstoffdicke: 160 mm
Dämmstoffhöhe: 200 bis 280 mm

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
Abrechnung nach Laufmetern.
Menge: 26,000 m

**2.7.16 Zulage Mineralwolle-Dämmplatten, WLG 035, Anarbeiten Raffstorekästen**
Zulage für vorbeschriebene Mineralwolldämmplatten für das passgenaue Anarbeiten und Ausnehmen der Dämmung an den Seiten der Raffstorekästen. Die Vergütung erfolgt pro Seite einmalig für alle dort anzuarbeitenden Mineralwolldämmschichten.
Menge: 34,000 St

**2.7.17 Mineralwolle-Dämmplatten, 180 mm, verdübeln**
Montieren von allgemein bauaufsichtlich zugelassenen Dübeln gemäß Hersteller-Vorgaben des angeboten Wärmedämmverbundsystems als Befestigung der vor beschrieben Mineralwolle-Dämmplatten am Baukörper. Die Dämmplatten werden nachfolgend mit einem Dickschichtputz versehen.

Dübelanzahl pro m²: gemäß örtlicher Erfordernis.
Anzusetzende Windsoglasten: gemäß DIN EN 191-1-4
Örtliche Windlastzone: II
Fassadenhöhe über OK Gelände: < 10,0 m

Ausführung der Verdübelung in der Fläche und im Randbereich gem. statischer Erfordernis, Zulassung und Hersteller-Verarbeitungsrichtlinien, einschl. Lieferung der erforderlichen Materialien.

Material: zugelassene System-Schraubdübel; thermisch getrennter Dübelteller
Dübellänge: passend zu vor beschriebener Dämmstoffdicke
Dübelanzahl pro m²: gem. Zulassung, Untergrund und Dübellastklasse.

Untergrund: Mauerwerk, Beton
Dämmstoffdicke: 180 mm

Abrechnung: nach verdübelter Dämmplattenfläche.

Angebotes Fabrikat:

.........................................................................
Menge: 130,000 m2

**2.7.18 Mineralwolle-Dämmplatten, 180 mm, verdübeln, linienförmig**
Montieren von allgemein bauaufsichtlich zugelassenen Dübeln gemäß Hersteller-Vorgaben des angeboten Wärmedämmverbundsystems als Befestigung der vor beschrieben Mineralwolle-Dämmplatten am Baukörper, wie vor beschrieben, jedoch

Ausführung linienförmig an schmalen Bauteilen.
Abrechnung nach Laufmetern auf einer Achse liegender Dübelpunkte.
Menge: 80,000 m

**2.7.19 Zulage Mineralwolle-Dämmplatten verdübeln, vertiefte Montage**
Zulage für das Verdübeln der vor beschrieben Mineralwolle-Dämmplatten am Baukörper für Ausführung mit vertiefter Montage.

Ausführung der Verdübelung mit Dübelversenkteller und Dämmung, einschließlich Dübelkombischeibe und Mineralwoll-Rondell.
Menge: 130,000 m2

**2.7.20 Zulage Mineralwolle-Dämmplatten verdübeln, vertiefte Montage, linienförmig**
Zulage für das Verdübeln der vor beschrieben Mineralwolle-Dämmplatten am Baukörper für Ausführung mit vertiefter Montage.

Ausführung der Verdübelung mit Dübelversenkteller und Dämmung, einschließlich Dübelkombischeibe und Mineralwoll-Rondell.

Ausführung linienförmig an schmalen Bauteilen.
Abrechnung nach Laufmetern auf einer Achse liegender Dübelpunkte.
Menge: 80,000 m

**2.7.21 Anschluss Dämmung an Vordach, Fugendichtband**
Zulage für vor beschriebene Dämmung für das Anarbeiten im Bereich des Dach-Wand-Anschlusses und an auskragendes Vordach.
Die Wärmedämmung ist exakt fluchtend gemäß Bauteilverlauf ist bis an die Unterseite bzw. Seiten der begrenzenden Bauteile heranzuführen und der Anschluss daran mit einem Fugendichtband schlagregensicher auszubilden.
Einschließlich anbringen des Fugendichtbandes.

Das Fugendichtband ist bündig mit der Vorderkante der Dämmplatte anzuschließen. Die nachfolgende Armierungs- und Putzschicht ist vom angrenzenden Bauteil zu trennen. Das Fugendichtband ist entsprechend der Fugenbreite auszuwählen.
Menge: 40,000 m

**2.7.22 Anschluss Dämmung an Vordach, Zulage Sparren/Pfetten**
Zulage für Anschluss der Dämmung an Vordach, inkl Fugendichtband, im Bereich des Dach-Wand-Anschlusses für den Mehraufwand beim Anarbeiten an die Sparren/Pfetten.

Querschnitt Sparren: 14 / 28 cm

Abrechnung pro Stück Sparren bzw. Pfette.
Menge: 60,000 St

**2.7.23 Aussparung in Dämmung, ≤ 100 cm**
Zulage für vor beschriebene Wärmedämmung für das für das Erstellen von Aussparungen im Bereich der Fassade für HLS-oder Elektroeinbauten.
Durchmesser bis zu ca. 100 mm
Menge: 10,000 St

**2.7.24 Perimeterdämmung, XPS, WLG 0,35, 160 mm, strukturiert**
Fluchtrecht und planeben Anbringen einer Wärmedämmschicht aus schwerentflammbaren, formstabilen und wasserundurchlässigen Hartschaumplatten in spritzwassergefährdeten Bereichen über Geländeoberkante gem. Sytemzulassung.
Verkleben im Verband auf den vorbereiteten Untergrund mit systemzugehörigem 2k-Plattenkleber, Plattenversatz planschleifen.
Untergrund: bauseitige Abdichtung aus Bitumendickbeschichtung
Verdübelung siehe gesonderte Position.
Material: XPS, expandiertes Polystyrol
Anwendungsgebiert: WAP-wd-zh
Oberfläche: außen strukturiert für Auftrag nachfolgender Putzschichten
Dämmstoffdicke: 160 mm
Baustoffklasse: B2
Wärmeleitgruppe: WLG 035
bauaufsichtlich zugelassen
Menge: 25,000 m2

**2.7.25 20 mm Mehrstärke Perimeterdämmung, XPS, WLG 0,35**
Zuschlag für 20 mm Mehrstärke der vor beschriebenen Perimeterdämmung, XPS, WLG 035, pro qm gegenüber den vor beschriebenen Nennstärken.
Menge: 5,000 m2

**2.7.26 Perimeterdämmung, XPS, WLG 0,35, 160 mm, strukturiert, ≤ 100 cm**
Fluchtrecht und planeben Anbringen einer Wärmedämmschicht aus schwerentflammbaren, formstabilen und wasserundurchlässigen Hartschaumplatten in spritzwassergefährdeten Bereichen über Geländeoberkante gem. Sytemzulassung.
Verkleben im Verband auf den vorbereiteten Untergrund mit systemzugehörigem 2k-Plattenkleber, Plattenversatz planschleifen.
Untergrund: bauseitige Abdichtung aus Bitumendickbeschichtung
Verdübelung siehe gesonderte Position.
Material: XPS, expandiertes Polystyrol
Anwendungsgebiert: WAP-wd-zh
Oberfläche: außen strukturiert für Auftrag nachfolgender Putzschichten
Dämmstoffdicke: 160 mm
Baustoffklasse: B2
Wärmeleitgruppe: WLG 035
bauaufsichtlich zugelassen
Einbauhöhe: ≤ 100 cm
Menge: 13,000 m

**2.7.27 Perimeter-Sockeldämmung, XPS, WLG 0,35,160/180 mm, ≤ 25 cm**
Fluchtrecht und planeben anbringen einer Wärmedämmschicht aus schwerentflammbaren, formstabilen und wasserundurchlässigen Hartschaumplatten im Sockelbereich. Ausführung wie vor beschrieben, jedoch an Fenster-/Türleibungen, Pfeilern, Stützen, Unterzügen und dergleichen, einschl. Erschwernissen durch Zuschnitte, Anpassungen etc.

Ausführungsbreite: ≤ 25 cm

Abrechnung nach Laufmetern.
Menge: 4,500 m

**2.7.28 Perimeter-Dämmplatten, 160 mm, verdübeln**
Montieren von allgemein bauaufsichtlich zugelassenen Dübeln gemäß Hersteller-Vorgaben des angeboten Wärmedämmverbundsystems als Befestigung der vor beschrieben Perimeter-Dämmplatten am Baukörper wie vor beschrieben, jedoch

Dämmstoffdicke: 160 mm
Menge: 35,000 m

**2.7.29 Zulage Perimeter-Dämmplatten, Kanten abschrägen**
Zulage für vor beschrieben Perimeter-Dämmplatten für das Ausnahmen / Abschrägen von Kanten, z.B. zur Montage an Hohlkehlen.

Abrechnung nach Laufmetern.
Menge: 40,000 m

**2.7.30 Putzhaftbrücke XPS/PS-Dämmung, Sockelbereich**
Putzträger als Haftbrücke für nachfolgende Putzarbeiten auf Wandflächen

Putzgrund: (extrudierte) Polystyrol - Hartschaumplatten DIN EN 13163, Perimeterdämmung, Deckenranddämmung, etc.

Ausführungshöhe:

Angeb. Fabrikat:

....................................................................
(vom Bieter auszufüllen)
Menge: 25,000 m2

**2.7.31 Putzhaftbrücke XPS/PS-Dämmung, Sockelbereich < 100 cm**
Putzträger als Haftbrücke für nachfolgende Putzarbeiten auf Wandflächen

Putzgrund: (extrudierte) Polystyrol - Hartschaumplatten DIN EN 13163, Perimeterdämmung, Deckenranddämmung, etc.

Ausführungshöhe:
Menge: 13,000 m

**2.7.32 Grundputz WDVS, 12 mm**
Grundputz für angebotenes Wärmedämm-Verbundsystem, mineralisch gebunden, eben und lotrecht aufbringen, einschl. aller Vorarbeiten und ggf. technisch erforderlicher Grundbeschichtung auf vor beschriebenen Wärmedämmplatten.

Mörtelklasse DIN 18550: P II
Mörtelklasse DIN EN 998-1: CS II
Wasseraufnahme: W2
Brandverhalten E13501-1: A1 bzw. A2-s1, d0
Material: Kalk-Zement - Putz
1-Lagen-Grundputz
Putzdicke: ca. 12 mm
Putzgrund: vor beschriebene Wärmedämmplatten
Oberfläche: aufgeraut
Menge: 115,000 m2

**2.7.33 Grundputz WDVS, 12 mm, ≤ 25 cm**
Grundputz auf Wärmedämmplatten wie vor beschrieben, jedoch
Ausführung auf Fenster-/Türleibungen, Pfeilern, Stützen, Unterzügen und dergleichen

Ausführungsbreite: ≤ 25 cm

Abrechnung nach Laufmetern.
Menge: 210,000 m

**2.7.34 Grundputz WDVS, 12 mm, > 25 cm ≤ 50 cm**
Grundputz auf Wärmedämmplatten wie vor beschrieben, jedoch
Ausführung auf Fenster-/Türleibungen, Pfeilern, Stützen, Unterzügen und dergleichen

Ausführungsbreite: > 25 cm ≤ 50 cm
Abrechnung nach Laufmetern.
Menge: 60,000 m

**2.7.35 Grundputz WDVS, 12 mm, > 50 cm ≤ 75 cm**
Grundputz auf Wärmedämmplatten wie vor beschrieben, jedoch
Ausführung auf Fenster-/Türleibungen, Pfeilern, Stützen, Unterzügen und dergleichen

Ausführungsbreite: > 50 cm ≤ 75 cm
Abrechnung nach Laufmetern.
Menge: 5,000 m

**2.7.36 Grundputz WDVS, 12 mm, > 75 cm ≤ 100 cm**
Grundputz auf Wärmedämmplatten wie vor beschrieben, jedoch
Ausführung auf Fenster-/Türleibungen, Pfeilern, Stützen, Unterzügen und dergleichen

Ausführungsbreite: > 75 cm ≤ 100 cm
Abrechnung nach Laufmetern.
Menge: 7,000 m

**2.7.37 Grundputz WDVS, 12 mm, > 0,5 m² ≤ 1,0 m²**
Grundputz auf Wärmedämmplatten wie vor beschrieben, jedoch Ausführung in Kleinflächen, einschl. Erschwernissen durch Zuschnitte, Anpassungen etc.

Ausführungsfläche: > 0,5 m² ≤ 1,0 m²

Abrechnung pro Stück.
Menge: 4,000 St

**2.7.38 Grundputz WDVS, 12 mm, > 2,0 m² ≤ 2,5 m²**
Grundputz auf Wärmedämmplatten wie vor beschrieben, jedoch Ausführung in Kleinflächen, einschl. Erschwernissen durch Zuschnitte, Anpassungen etc.

Ausführungsfläche: > 2,0 m² ≤ 2,5 m²

Abrechnung pro Stück.
Menge: 1,000 St

**2.7.39 Mineralische Armierung, d=5-7 mm**
Armierungsschicht mit Werktrockenmörtel und Armierungsgewebe ganzflächig herstellen. Gewebelage volldeckend in Armierungsmörtel ca. 2/3 nach außen eingearbeitet bzw. nach Vorgaben Hersteller Wärmedämm-Verbundsytem.

Putzgrund: Grundputz

Gewebe:
Material: Glasgittergewebe, alkalibeständig
Flächengewicht: mind. 140 g/m² bis 170 g{m², gem. DIN 53854
(zur Erhöhung der Armierungsstabilität)
Gewebe-Maschenweite: 4 x 4 mm bis 8 x 8 mm nach techn. Erfordernis

Werktrockenmörtel:
Material: mineralischer Klebe- und Armierungsmörtel,
DIN V 18550 P II
DIN EN 998-1 GP, CS II, Wc 2
Schichtdicke: ca. 5,0 bis 7,0 mm
Korngröße: 1,0 mm
Brandverhalten: A1, nicht brennbar
Menge: 115,000 m2

**2.7.40 Mineralische Armierung, d=5-7 mm, ≤ 25 cm**
Armierungsschicht mit Werktrockenmörtel und Armierungsgewebe herstellen wie vor beschrieben, jedoch
Ausführung auf Fenster-/Türleibungen, Pfeilern, Stützen, Unterzügen und dergleichen

Ausführungsbreite: ≤ 25 cm

Abrechnung nach Laufmetern.
Menge: 210,000 m

**2.7.41 Mineralische Armierung, d=5-7 mm, > 25 cm ≤ 50 cm**
Armierungsschicht mit Werktrockenmörtel und Armierungsgewebe herstellen wie vor beschrieben, jedoch
Ausführung auf Fenster-/Türleibungen, Pfeilern, Stützen, Unterzügen und dergleichen

Ausführungsbreite: > 25 cm ≤ 50 cm
Abrechnung nach Laufmetern.
Menge: 60,000 m

**2.7.42 Mineralische Armierung, d=5-7 mm, > 50 cm ≤ 75 cm**
Armierungsschicht mit Werktrockenmörtel und Armierungsgewebe herstellen wie vor beschrieben, jedoch
Ausführung auf Fenster-/Türleibungen, Pfeilern, Stützen, Unterzügen und dergleichen

Ausführungsbreite: > 50 cm ≤ 75 cm
Abrechnung nach Laufmetern.
Menge: 5,000 m

**2.7.43 Mineralische Armierung, d=5-7 mm, > 75 cm ≤ 100 cm**
Armierungsschicht mit Werktrockenmörtel und Armierungsgewebe herstellen wie vor beschrieben, jedoch
Ausführung auf Fenster-/Türleibungen, Pfeilern, Stützen, Unterzügen und dergleichen

Ausführungsbreite: > 75 cm ≤ 100 cm
Abrechnung nach Laufmetern.
Menge: 7,000 m

**2.7.44 Mineralische Armierung, d=5-7 mm, > 0,5 m² ≤ 1,0 m²**
Armierungsschicht mit Werktrockenmörtel und Armierungsgewebe herstellen wie vor beschrieben, jedoch Ausführung in Kleinflächen, einschl. Erschwernissen durch Zuschnitte, Anpassungen etc.

Ausführungsfläche: > 0,5 m² ≤ 1,0 m²

Abrechnung pro Stück.
Menge: 4,000 St

**2.7.45 Mineralische Armierung, d=5-7 mm, > 2,0 m² ≤ 2,5 m²**
Armierungsschicht mit Werktrockenmörtel und Armierungsgewebe herstellen wie vor beschrieben, jedoch Ausführung in Kleinflächen, einschl. Erschwernissen durch Zuschnitte, Anpassungen etc.

Ausführungsfläche: > 2,0 m² ≤ 2,5 m²

Abrechnung pro Stück.
Menge: 1,000 St

**2.7.46 Oberputz, Scheibenputz, Körnung, 2,0 mm**
Strukturputz als Oberputz herstellen, einschließlich Grundierung, soweit diese für den angeboten Oberputz auf vor beschriebener Armierung technisch erforderlich ist.
Material: Kalk-Zement
Mörtelklasse DIN EN 998-1: CS II
Körnung: 2,0 mm
Struktur: Scheibenputz
Technische Eigenschaften:
- nicht brennbar, A1 bzw. A2-sd1, d=0
- Durchlässigkeit für Wasser DIN EN 15824: W1 oder W2
- Kapillare Wasseraufnahme DIN EN 998-1: Wc1 oder WC2
- Wasserdampfäquivalente Luftschichtdicke: sd ≤ 2,0 m
- Ohne biozide Zusätze
Druckfestigkeit: > 1,5 N/mm²
Schichtdicke: gemäß Kornstärke
Farbton: Standardfarbton gemäß Hersteller
Menge: 115,000 m2

**2.7.47 Oberputz, Scheibenputz, Körnung, 2,0 mm, ≤ 25 cm**
Strukturputz als Oberputz herstellen wie vor beschrieben, jedoch
Ausführung auf Fenster-/Türleibungen, Pfeilern, Stützen, Unterzügen und dergleichen

Ausführungsbreite: ≤ 25 cm

Abrechnung nach Laufmetern.
Menge: 210,000 m

**2.7.48 Oberputz, Scheibenputz, Körnung, 2,0 mm, > 25 cm ≤ 50 cm**
Strukturputz als Oberputz herstellen wie vor beschrieben, jedoch
Ausführung auf Fenster-/Türleibungen, Pfeilern, Stützen, Unterzügen und dergleichen

Ausführungsbreite: > 25 cm ≤ 50 cm
Abrechnung nach Laufmetern.
Menge: 60,000 m

**2.7.49 Oberputz, Scheibenputz, Körnung, 2,0 mm, > 50 cm ≤ 75 cm**
Strukturputz als Oberputz herstellen wie vor beschrieben, jedoch
Ausführung auf Fenster-/Türleibungen, Pfeilern, Stützen, Unterzügen und dergleichen

Ausführungsbreite: > 50 cm ≤ 75 cm
Abrechnung nach Laufmetern.
Menge: 5,000 m

**2.7.50 Oberputz, Scheibenputz, Körnung, 2,0 mm, > 75 cm ≤ 100 cm**
Strukturputz als Oberputz herstellen wie vor beschrieben, jedoch
Ausführung auf Fenster-/Türleibungen, Pfeilern, Stützen, Unterzügen und dergleichen

Ausführungsbreite: > 75 cm ≤ 100 cm
Abrechnung nach Laufmetern.
Menge: 7,000 m

**2.7.51 Oberputz, Scheibenputz, Körnung, 2,0 mm, > 0,5 m² ≤ 1,0 m²**
Strukturputz als Oberputz herstellen wie vor beschrieben, jedoch Ausführung in Kleinflächen, einschl. Erschwernissen durch Zuschnitte, Anpassungen etc.

Ausführungsfläche: > 0,5 m² ≤ 1,0 m²

Abrechnung pro Stück.
Menge: 4,000 St

**2.7.52 Oberputz, Scheibenputz, Körnung, 2,0 mm, > 2,0 m² ≤ 2,5 m²**
Strukturputz als Oberputz herstellen wie vor beschrieben, jedoch Ausführung in Kleinflächen, einschl. Erschwernissen durch Zuschnitte, Anpassungen etc.

Ausführungsfläche: > 2,0 m² ≤ 2,5 m²

Abrechnung pro Stück.
Menge: 1,000 St

**2.7.53 Anschluss Putz/Armierung an Vordach**
Zulage für vor beschriebene Putz- und Armierungsschichten für das Anarbeiten im Bereich des Dach-Wand-Anschlusses und an auskragende Vordach.
Die Putz- und Armierungsschichten sind exakt fluchtend gemäß Bauteilverlauf ist bis an die Unterseite bzw. Seiten der begrenzenden Bauteile heranzuführen sowie mittels Kellenschnitt von angrenzenden Bauteilen zu trennen.

Mit dieser Position wird der Anschluss für den gesamten Putzaufbau aus Grundputz, Armierung und Oberputz abgegolten.
Menge: 50,000 m

**2.7.54 Anschluss Putz/Armierung an Vordach, Zulage Sparren/Pfetten**
Zulage für Anschluss von Putz/Armierung an Vordach, inkl. Kellenschnitt, im Bereich des Dach-Wand-Anschlusses für den Mehraufwand beim Anarbeiten an die Sparren/Pfetten.

Querschnitt Sparren: 14 / 28 cm

Abrechnung pro Stück Sparren bzw. Pfette.
Menge: 50,000 St

**2.7.55 Sockel-Oberputz**
Sockelputz als Oberputz herstellen,
Ausführung einschießlich übergangslosem Anarbeiten an Oberputz der Fassadenfläche
Material: Kalk-Zement, Zementputz
Mörtelklasse DIN EN 998-1: mind. CS III
Körnung: max. 2,0 mm
Struktur: möglichst ähnlich dem Scheibenputz der Fassadenfläche
Technische Eigenschaften:
- nicht brennbar, A1 bzw. A2-sd1, d=0
- hydrophob eingestellt
- Ohne biozide Zusätze
Druckfestigkeit: > 3,5 N/mm²
Schichtdicke: analog Oberputz auf Fassadenfläche
Farbton: Standardfarbton gemäß Hersteller

Angeb. Fabrikat:

....................................................................
(vom Bieter auszufüllen)
Menge: 25,000 m2

**2.7.56 Sockel-Oberputz, ≤ 60 cm**
Sockelputz als Oberputz herstellen, wie vor beschrieben, jedoch
Ausführung linienförmig

Ausführunghöhe: ≤ 60 cm
Menge: 40,000 m

**2.7.57 Unterer Abschluss Sockelputz, abgeschrägt**
Zulage für vor beschriebene Putz- und Armierungsschichten inkl. Oberputz für das Abschrägen des gesamten Putzaufbaus und ausziehen auf "null" am unterern Übergang auf die Perimeterdämmung.
Menge: 40,000 m

**2.7.58 mineralische Dichtschlämme, ≤ 50 cm**
Abdichtung als mineralische Dichtschlämme im erdberührten Sockelbereich aufbringen. Ausführung bis mind. 5 cm über GOK
Material: mineralische Abdichtung
Anforderung:
- wasserdicht gegen Bodenfeuchte und nicht drückendes Oberflächen- und Sicherwasser
- frost-, sulfat- und alterungsbeständig
- rissüberbrückend
- hydraulisch abbindend
- diffusionsoffen
- widerstandsfähig und abriebfest
- überputz- und überstreichbar

Ausführunghöhe: ≤ 50 cm

Angeb. Fabrikat:

....................................................................
(vom Bieter auszufüllen)
Menge: 40,000 m

**2.7.59 Gewebeeckwinkel Armierung**
Lot- und fluchtrechtes verlegen von systemzugehörigen Eckwinkeln zur Ausbildung und Verstärkung von Ecken und Kanten in vor beschriebene Armierungsschicht, einschließlich vollflächig einbetten in die diese.
Material: verstärktes Panzergewebe, vorgeformt

Angeb.Fabrikat:

.................................................
(vom Bieter auszufüllen)
Menge: 105,000 m

**2.7.60 Sturzeckprofil Armierung**
Verlegen von Sturzeckprofilen für Leibungen zur exakten Ausbildung von Fensterecken. Vollflächiges Einbetten in die systemzugehörige Armierungsschicht an den festgelegten Eckbereichen.
Menge: 135,000 St

**2.7.61 Kantenprofil als Putzkante**
Kantenprofil als verdeckte Putzkante an Wandecken/-kanten des zu verputzenden Untergrund aufbringen, absolut fluchtend, inkl. Befestigungselementen und Zubehör. Ansetzen auf Mörtelbatzen, entsprechend nachfolgendem Putzmaterial.

Material: Edelstahl oder Stahl, verzinkt
Kante: gerundet
Ausführung: gemäß Putzdicke der vor beschriebenen Putze

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
Angeb.Fabrikat:

.................................................
(vom Bieter auszufüllen)
Menge: 105,000 m

**2.7.62 Leibungsanschlussprofil, beweglich**
Anputzprofile im Innen- und Außenputz für Leibungsanschluss von Fenster- und Türleibungen, waag- und lotrecht absolut fluchtend, auf Gehrung geschnitten, mit Befestigungselementen und Zubehör montieren.
Ausführung: mit Schutzlippe, elastischem Bewegungselement und abreißbarer Klebelasche für Folienabdeckung, einschl. Anpassungen der WDVS-Dämmungen für vorgesetzte Fenster oder Fassaden

Angeb.Fabrikat:

.................................................
(vom Bieter auszufüllen)
Menge: 105,000 m

**2.7.63 Bewegungsfugenprofil, Stahl verzinkt, Fläche/Ecke**
Putzprofil über Bewegungsfugen des zu verputzenden Untergrundd aufbringen und in vor beschriebene Putzlagen einbetten, absolut fluchtend, mit Befestigungselementen und Zubehör. Ausführung passend und systemzugehörig zu vor beschrieben Putz- und Armierungsschichten.

Ausführung in der Fläche und im Inneneck, insbesondere in Achse C / Achse 12 am Übergang Anbau zu Bestandsgebäude

Material: Stahl verzinkt, Mittelteil aus Weich-PVC, weiß
Putzdicke: ab 14 mm gemäß Putzdicke der vor beschriebenen Putze
Bewegungsaufnahme + 4 mm / - 3 mm

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
Angeb.Fabrikat:

.................................................
(vom Bieter auszufüllen)
Menge: 15,000 m

**2.7.64 Einbauteile/Durchdringungen**
Zulage zu den Vorpositionen (Gesamtaufbau) für Herstellung von Durchdringungen in horizontalen und Vertikalen Flächen bzw. Anschlüssen an bauseitige Fassadeneinbauteile (z.B. Attikaabläufe, Lampen)
einschl. Lieferung aller erforderlicher Materialien.
Umfang: bis ca. 50 cm
Form: Stahleinbauteile beliebiger Form, Befestigungskonsolen, Leuchten-
Unterkonstruktionen, Kabelauslässe, Elektrodosen etc.
Ausführung: Schlagregendichte Abdichtung im Bereich der Dämmung mit schnellexpandierendem Fugendichtband aus außenseitenflächig imprägniertem Weichschaumstoff-Fugendichtband,
Fugendichtband an der Fugenflanke vorkleben;
Dämmplatten press gegen Einbauteil stoßen;
Armierungsschicht bis zum Fugenrand führen;
Fugendichtband mit Schlussbeschichtung überdecken;
Kellenschnitt herstellen. einschl. aller Anpass-/Zuschneide und Füllarbeiten
Abrechnung: nach Stück Einbauteil / Durchdringung
Menge: 15,000 St

**2.7.65 Montageplatte**
Montage von Platten aus PU-Hartschaum als Druckunterlage für Leuchten, Kameras etc.
Montage-Vertiefung im Dämmstoff bis auf den Untergrund erstellen;
Montageplatte mit Kleber auf dem tragenden Untergrund verkleben.
Material: PU-Hartschaumplatte
Abmessungen: bis 200 x 200 mm
Dicke : bis 80 mm
Menge: 5,000 St

**2.7.66 Panzergewebe in stoß- und rissgefährdeten Bereichen**
Dicht gestoßenes Verlegen von schiebefestem Panzergewebe in besonders stoß- und rissgefährdeten Bereichen zur Erhöhung der Druck- und Stoßfestigkeit. Einbetten in die Armierungsmasse unter das systemzugehörige Glasfasergewebe, dabei Gewebe stoßen.
Menge: 20,000 m2

**2.7.67 Anschlussabdichtung mit Fugendichtband**
Erstellen einer dauerhaften Anschlussabdichtung an andere Bauteile mit einem systemzugehörigen, selbstklebenden, vorkomprimierten Dichtband.
Einbau im Bereich aller systembegrenzenden Bauteile wie z.B. Ortgang- Traufanschlüsse, ungedämmte Bauteile, Fensterbänke umlaufend, einschließlich ggf. erforderlicher Ergänzungs- und Anpassungsarbeiten sowie der Herstellung notwendiger Aussparungen im Dämmstoff.
Armierungs- und Putzbeschichtungen sind mittels Kellenschnitt von angrenzenden Bauteilen zu trennen.
Menge: 15,000 m

**2.7.68 Tropfkantenprofil mit Gewebe verlegen**
Fluchtrechte Verlegung eines Kantenprofiles mit alkalifestem Gewebe zur Ausbildung von Tropfkanten bei Balkonuntersichten, Versätzen, Stürzen u.a.
Einschließlich vollflächiges Einbetten in die vor beschriebene Armierung.

Angeb.Fabrikat:

.................................................
(vom Bieter auszufüllen)
Menge: 26,000 m

**2.7.69 Putzabschlussprofil, PVC+Gewebe, WDVS**
Putzabschlussprofil aus Hart-PVC und Gewebefahne für WDVS lot-, flucht- und winkelrecht nach Herstellerrichtlinie für die erforderliche Putzdicke mit Ansatzmörtel aufbringen.
für ausführende Putzstärke geignet von 15 mm bis 20 mm
Menge: 7,000 m

#### 2.8 Fensterbänke

**2.8.1 Fensterbankdämmkeil, MW, 240 bis 260 mm**
Montieren eines Fensterbankdämmkeil aus MW mit werkseitiger, wasserdichter Beschichtung und transparenter Tropfkante für den Spritzwasserbereich zur Herstellung einer 2. wasserableitenden Dichtebene.

Dämmkeil mit geeignetem Klebemörtel in die Brüstungsbereiche einbauen inkl. evtl. erforderlicher Zuschnitte

Dämmkeil vorbeschichtet mit Tropfkante
Gefälle Oberseite Dämmkeil: 5°
Ausladung (Breite) 240 bis 260 mm

Angebot. Fabrikat:

...........................................................
Menge: 48,000 m

**2.8.2 Anschluss Fensterbankdämmkeil, Fensterdichtband**
Zulage für vor beschriebene Fensterbankdämmkeile für das Anbringen eines systemzugehörigen selbstklebenden, aluminiumbeschichteten Fensterbankdichtbandes inkl. der vorgefertigten Fensterbankdichtecken, sowie umlaufend abdichten der Fuge zwischen Dämmkeil und den aufgehenden Leibungsflächen bzw. Bauelementen.

Angebot. Fabrikat:

....................................................................
Menge: 5,000 m

**2.8.3 Anschluss Fensterbankdämmkeil, Fensterdichtbandecken**
Zulage für vor beschriebene Fensterbankdämmkeile für das Anbringen von systemzugehörigen selbstklebenden, aluminiumbeschichteten vorgefertigten Fensterbankdichtecken, sowie abdichten der Fuge zwischen Dämmkeil und den aufgehenden Leibungsflächen bzw. Bauelementen in den Ecken einschließlich Anarbeiten an vor beschriebenes Fensterdichtband.
Menge: 64,000 St

**2.8.4 Fensterbank, 240 mm**
Montieren einer Außenfensterbank einschließlich Antidröhnbelag, Anschraubsteg, Fugendichtband, sowie Fensterbankhalter und sämtlicher erforderlicher Befestigungsmittel.

Material: korrosionsresistente Aluminiumlegierung im Strangpreßverfahren hergestellt,
Blechdicke: mind. 1,5 mm
Oberfläche: pulverbeschichtet, Farbton RAL 7016, matt.
Befestigung Anschraubsteg: sichtbare Befestigung mit Edelstahlschrauben, und Kunststoffkappen, in bauseitige Aluminium-Fenster,
Ausladung: 240 mm
Tropfkantenhöhe: > 30 mm ≤ 40 mm

Die Fensterbank ist mit Oberflächenschutz mittels selbstklebender, rückstandsfrei durch Auftragnehmer erst kurz vor Abnahme zu entfernender Folie zu versehen.
Menge: 48,000 m

**2.8.5 Austritts-Fensterbank, 240 mm**
Montieren einer Außenfensterbank einschließlich Antidröhnbelag, Anschraubsteg, Fugendichtband, sowie Fensterbankhalter und sämtlicher erforderlicher Befestigungsmittel.

Ausführung als verstärkte Fensterbank zum Austritt aus Nebentür mit rutchhemmender Riffelung und verstärkten Fensterbankhaltern.

Material: korrosionsresistente Aluminiumlegierung im Strangpreßverfahren hergestellt,
Blechdicke: nach technischer Erfordernis für Eignung als Türaustritt
Oberfläche: pulverbeschichtet, RAL 7016, matt oder silber eloxiert EV1
Rutschhemmung: R11 nach DIN 51130
Befestigung Anschraubsteg: sichtbare Befestigung mit Edelstahlschrauben, und Kunststoffkappen, in bauseitige Aluminium-Fenster,
Ausladung: 240 mm
Tropfkantenhöhe: > 30 mm ≤ 40 mm

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
Die Fensterbank ist mit Oberflächenschutz mittels selbstklebender, rückstandsfrei durch Auftragnehmer erst kurz vor Abnahme zu entfernender Folie zu versehen.
Menge: 1,260 m

**2.8.6 Endkappen Fensterbank, 240 mm**
Liefern und fachgerecht montieren von Endkappen für vor beschriebene Außenfensterbank.

Material: korrosionsresistente Aluminiumlegierung im Strangpreßverfahren hergestellt
Anforderung:
- schlagregendicht in der Fuge zur Fensterbank bis 1200 Pa
- mit Dehnungskeder oder gleichwertig zur Aufnahme von thermischen Längenänderungen der Fensterbank
Oberfläche: Farbton RAL 7016, matt.
Befestigung: Eingeschoben in Fensterbank. Einschließlich erforderlichem Kompriband als Hinterlaufschutz gegen Regenwasser bei Starkregen zwischen Endkappe und Wärmedämm-Verbundsystem
Ausführung für "WDVS" (mit Anputzkante)
Außenbanktiefe: ca. 240 mm

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Menge: 62,000 St

**2.8.7 Endkappen Austritts-Fensterbank, 240 mm**
Liefern und fachgerecht montieren von Endkappen für vor beschriebene Außenfensterbank als Austritts-Fensterbank.

Material: korrosionsresistente Aluminiumlegierung im Strangpreßverfahren hergestellt
Anforderung:
- schlagregendicht in der Fuge zur Fensterbank
- Aufnahme von thermischen Längenänderungen der Fensterbank
Oberfläche: passend zu Austritts-Fensterbank
Befestigung: Eingeschoben in Fensterbank. Einschließlich erforderlichem Kompriband als Hinterlaufschutz gegen Regenwasser bei Starkregen zwischen Endkappe und Wärmedämm-Verbundsystem
Ausführung für "WDVS" (mit Anputzkante)
Außenbanktiefe: ca. 240 mm
Menge: 2,000 St

#### 2.9 Fassadenbeschichtung Silikat

**2.9.1 Grundbeschichtung, Silikat**
Grundierung auf Silikatbasis zur Verfestigung und Egalisierung, soweit diese für die nach beschriebene Zwischen- und Schlussbeschichtung auf dem vor beschriebenen Oberputz technische erforderlich ist.
Technische Eigenschaften:
- mit dem Untergrund verkieselnd
- egalisieren Saugverhalten Oberputz
- haftvermittelnd
- gutes Eindringvermögen
- hoch diffusionsoffen
- lösemittelfrei

Untergrund: Oberputz des vor beschriebenes Wärmedämm-Verbundsystems
Menge: 115,000 m2

**2.9.2 Grundbeschichtung Fassade, ≤ 25 cm**
Grundierung wie vor beschrieben, jedoch Ausführung auf Fenster-/Türleibungen, Pfeilern, Stützen, Unterzügen und dergleichen

Ausführungsbreite: ≤ 25 cm
Abrechnung nach Laufmetern.
Menge: 210,000 m

**2.9.3 Grundbeschichtung Fassade, > 25 cm ≤ 50 cm**
Grundierung wie vor beschrieben, jedoch Ausführung auf Fenster-/Türleibungen, Pfeilern, Stützen, Unterzügen und dergleichen

Ausführungsbreite: > 25 cm ≤ 50 cm
Abrechnung nach Laufmetern.
Menge: 60,000 m

**2.9.4 Grundbeschichtung Fassade, > 50 cm ≤ 75 cm**
Grundierung wie vor beschrieben, jedoch Ausführung auf Fenster-/Türleibungen, Pfeilern, Stützen, Unterzügen und dergleichen

Ausführungsbreite: > 50 cm ≤ 75 cm
Abrechnung nach Laufmetern.
Menge: 5,000 m

**2.9.5 Grundbeschichtung Fassade, > 75 cm ≤ 100 cm**
Grundierung wie vor beschrieben, jedoch Ausführung auf Fenster-/Türleibungen, Pfeilern, Stützen, Unterzügen und dergleichen

Ausführungsbreite: > 75 cm ≤ 100 cm
Abrechnung nach Laufmetern.
Menge: 7,000 m

**2.9.6 Grundbeschichtung Fassade, > 0,5 m² ≤ 1,0 m²**
Grundierung wie vor beschrieben, jedoch Ausführung in Kleinflächen, einschl. Erschwernissen durch Zuschnitte, Anpassungen etc.

Ausführungsfläche: > 0,5 m² ≤ 1,0 m²

Abrechnung pro Stück.
Menge: 4,000 St

**2.9.7 Grundbeschichtung Fassade, > 2,0 m² ≤ 2,5 m²**
Grundierung wie vor beschrieben, jedoch Ausführung in Kleinflächen, einschl. Erschwernissen durch Zuschnitte, Anpassungen etc.

Ausführungsfläche: > 2,0 m² ≤ 2,5 m²

Abrechnung pro Stück.
Menge: 1,000 St

**2.9.8 Zwischen- und Schlussbeschichtung Fassade, Silikat**
Zwischen- und Schlussbeschichtung mit Silikatfarbe

Technische Eigenschaften:
- Materialbasis: Silikat
- organischer Anteil < 5 %
- hoch wetter- und lichtbeständig, weichmacherfrei
- nicht filmbildend, nicht thermoplastisch,
- hohe Wasserdampfdurchlässigkeit sd = < 0,14 m, V1
- wasserabweisend, w-Wert < 0,1, W3 nach DIN EN 1062
- nicht brennbar nach DIN 4102, A 2
- hoch CO2-durchlässig
- Glanzgrad: stumpfmatt nach DIN EN 1062-1
- Hellbezugswert: 91 bis 100
- Farbtonbeständigkeit : Klasse A, Gruppe 1

Farbton: weiß bis hell getönt, nach Wahl des AG
Menge: 115,000 m2

**2.9.9 Zwischen- und Schlussbeschichtung mit Silikatfarbe, ≤ 25 cm**
Zwischen- und Schlussbeschichtung mit Silikatfarbe wie vor beschrieben, jedoch Ausführung auf Fenster-/Türleibungen, Pfeilern, Stützen, Unterzügen und dergleichen

Ausführungsbreite: ≤ 25 cm
Abrechnung nach Laufmetern.
Menge: 210,000 m

**2.9.10 Zwischen- und Schlussbeschichtung mit Silikatfarbe, > 25 cm ≤ 50 cm**
Zwischen- und Schlussbeschichtung mit Silikatfarbe wie vor beschrieben, jedoch Ausführung auf Fenster-/Türleibungen, Pfeilern, Stützen, Unterzügen und dergleichen

Ausführungsbreite: > 25 cm ≤ 50 cm
Abrechnung nach Laufmetern.
Menge: 60,000 m

**2.9.11 Zwischen- und Schlussbeschichtung mit Silikatfarbe, > 50 cm ≤ 75 cm**
Zwischen- und Schlussbeschichtung mit Silikatfarbe wie vor beschrieben, jedoch Ausführung auf Fenster-/Türleibungen, Pfeilern, Stützen, Unterzügen und dergleichen

Ausführungsbreite: > 50 cm ≤ 75 cm
Abrechnung nach Laufmetern.
Menge: 5,000 m

**2.9.12 Zwischen- und Schlussbeschichtung mit Silikatfarbe, > 75 cm ≤ 100 cm**
Zwischen- und Schlussbeschichtung mit Silikatfarbe wie vor beschrieben, jedoch Ausführung auf Fenster-/Türleibungen, Pfeilern, Stützen, Unterzügen und dergleichen

Ausführungsbreite: > 75 cm ≤ 100 cm
Abrechnung nach Laufmetern.
Menge: 7,000 m

**2.9.13 Zwischen- und Schlussbeschichtung mit Silikatfarbe, > 0,5 m² ≤ 1,0 m²**
Zwischen- und Schlussbeschichtung mit Silikatfarbe wie vor beschrieben, jedoch Ausführung in Kleinflächen, einschl. Erschwernissen durch Zuschnitte, Anpassungen etc.

Ausführungsfläche: > 0,5 m² ≤ 1,0 m²

Abrechnung pro Stück.
Menge: 4,000 St

**2.9.14 Zwischen- und Schlussbeschichtung mit Silikatfarbe, > 2,0 m² ≤ 2,5 m²**
Zwischen- und Schlussbeschichtung mit Silikatfarbe wie vor beschrieben, jedoch Ausführung in Kleinflächen, einschl. Erschwernissen durch Zuschnitte, Anpassungen etc.

Ausführungsfläche: > 2,0 m² ≤ 2,5 m²

Abrechnung pro Stück.
Menge: 1,000 St

**2.9.15 Farbtonzulage für Hellbezugswerte 70 bis 90**
Zulage für vor beschriebenen Fassadenanstrich für Ausführung mit Hellbezugswerten von 70 bis 90.
Farbton: nach Wahl des AG
Abrechnung pro m² gemeinsam für Zwischen- und Schlussanstrich
Menge: 10,000 m2

**2.9.16 Farbtonzulage für Hellbezugswerte 40 bis 69**
Zulage für vor beschriebenen Fassadenanstrich für Ausführung mit Hellbezugswerten von 40 bis 69.
Farbton: nach Wahl des AG
Abrechnung pro m² gemeinsam für Zwischen- und Schlussanstrich
Menge: 10,000 m2

**2.9.17 Farbiges Absetzen / Beschichtungswechsel**
Zulage zu vor beschriebenen Beschichtungen für das farbiges Absetzen einer Beschichtung bzw. bei Wechsel des Beschichtungsstoffes innerhalb zu beschichtender Bauteile.
Absätze / Wechsel sind fluchtend scharf zu begrenzen.
Die Vergütung erfolgt, soweit nicht in Grundposition der jeweiligen Beschichtung bereits beinhaltet.
Menge: 40,000 m

**2.9.18 Gebäudesockel Zwischen- und Schlussbeschichtung**
Zwischenbeschichtung und Schlussbeschichtung aus hydrophob eingestellter Dispersionsfarbe, streichen oder rollen.

Farbton: hell getönt nach Wahl des Bauherrn
Farbton: farbidentisch zur Fassade oder farblich abgestuft nach Wahl des AG

Untergrund: Zementputz / mineralische Dichtungschlämme

Angebotenes Fabrikat,

........................................
(vom Bieter auszufüllen)
Menge: 25,000 m2

**2.9.19 Gebäudesockel Zwischen- und Schlussbeschichtung, ≤ 60 cm**
Zwischenbeschichtung und Schlussbeschichtung aus hydrophob eingestellter Dispersionsfarbe, streichen oder rollen.

Farbton: hell getönt nach Wahl des Bauherrn
Farbton: farbidentisch zur Fassade oder farblich abgestuft nach Wahl des AG

Untergrund: Zementputz / mineralische Dichtungschlämme
Höhe: bis ca. 0,60 m

Angebotenes Fabrikat,

........................................
(vom Bieter auszufüllen)
Menge: 40,000 m

#### 2.10 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**2.10.1 Bauleiter**
Für evtl. erforderliche Arbeiten, die nicht in der Leistungsbeschreibung erfasst sind und nur auf ausdrückliche Anordnung und gegen Nachweis zur Ausführung kommen, werden verrechnet für: Fachbauleiter
Menge: 1,000 Std

**2.10.2 Meister-/Polierstunde**
Für evtl. erforderliche Arbeiten, die nicht in der Leistungsbeschreibung erfasst sind und nur auf ausdrückliche Anordnung und gegen Nachweis zur Ausführung kommen, werden verrechnet für: Meister / Werkpolier
Lohngruppe 6 gemäß §5 BRTV
Menge: 2,000 Std

**2.10.3 Vorarbeiterstunden**
wie vor beschrieben, jedoch Vorarbeiter
Lohngruppe 5 gemäß §5 BRTV
Menge: 5,000 Std

**2.10.4 Spezialfacharbeiterstunden**
wie vor beschrieben, jedoch Spezialfacharbeiter
Lohngruppe 4 gemäß §5 BRTV
Menge: 5,000 Std

**2.10.5 Facharbeiterstunden**
wie vor beschrieben, jedoch Facharbeiter
Lohngruppe 3 gemäß §5 BRTV
Menge: 15,000 Std

**2.10.6 Fachwerkerstunden**
wie vor beschrieben, jedoch Fachwerker
Lohngruppe 2 gemäß §5 BRTV
Menge: 15,000 Std

**2.10.7 Bauwerkerstunden**
wie vor beschreiben, jedoch Bauwerker
Lohngruppe 1 gemäß §5 BRTV
Menge: 5,000 Std

**2.10.8 Azubistunden**
wie vor beschreiben, jedoch Auszubildender
Menge: 2,000 Std

**2.10.9 Kalkzementputz fein**
Kalkzementputz fein für punktuelle und flächige Ausbesserungsarbeiten, für gefilzte oder abgeriebene Oberflächen, als Grund- bzw. Filzputz für nachfolgende Arbeiten und Anstriche.
Vergütung auf Nachweis für verbrauchtes Material.
Richtfabrikat: Hasit 350 Kalkzementputz fein

Angebotenes Fabrikat

.......................................................

Abrechnung pro Sack á 30 kg
Menge: 10,000 St

**2.10.10 Kanteckschutzschiene**
Liefern einer Kanteckschutzschiene
Material: Aluminium oder verzinkter Stahl
Winkel: 90°
Menge: 10,000 m
